# Rheinschule, Bobenheim-Roxheim
Angebotsaufforderung (GAEB DA XML 3.3, DA83)
Projekt: 24413
Währung: EUR
Erstellt mit: GXML Toolbox V3.3 R20220330, ORCA AVA 27 27.00.00, 29.05.2026

## Allgemeine Baubeschreibung
Lage und Zugang
Die Grundschule Rheinschule befindet sich in 67240 Bobenheim - Roxheim, Ortsteil Roxheim, in der Rheinstraße 32 bzw. an der Kaufweide. Hierbei handelt es sich um eine Feldrandlage.
Über die Rheinstraße sowie die Kaufweide wird das Gelände der Grundschule erschlossen.
Bei der Grundschule Rheinschule handelt es sich um eine zukünftig 4 zügige Schwerpunktschule, bestehend aus 3 miteinander verbundenen Bauteilen unterschiedlicher Geschossigkeit und unterschiedlichen Baujahres, die in L-Form den Pausenhof umschließen. In diesem Pausenhof wird eine freistehender Erweiterungsbau neu errichtet. Dieser Neubau wird auf 2 Ebenen, 1 x 1-geschossig (EG) und 1 x 3-geschossig (UG, EG, OG), gebaut.
Die Baustellenzufahrt erfolgt zum einen über die Rheinschule auf dem Erdgeschoss-Niveau und zum anderen über den Feldweg von Osten auf Untergeschoss-Niveau.
Während der Maßnahme herrscht in der angrenzenden Grundschule regelmäßiger Schulbetrieb.
Bei der Baustellenanlieferung sind die Stoßzeiten des Schulbetriebs (wie Beginn, Ende, Pausen usw.) zu beachten und Gefahren zu vermeiden.
Die Sicherheit auf dem Gelände ist für die gesamte Dauer der Arbeiten zu jedem Zeitpunkt aufrecht zu erhalten. Bei allen Arbeiten ist ein wirksamer Schutz vor Brand- und Rauchentwicklung und -ausbreitung sicherzustellen.

Allgemein
Die Baumaßnahme findet sowohl in der schulfreien Zeit als auch während des laufenden Schulbetriebes statt!
Der Schulbetrieb ist ganztägig. Lärmintensive Arbeiten sind, sofern nicht während der schulfreien Zeit ausgeführt, nach Möglichkeit am Nachmittag auszuführen und mit der Bauleitung und Leitung der Einrichtung generell abzustimmen.
Die Bestandsgebäude bzw. Schulgelände können nach Voranmeldung besichtigt werden. Die Terminabstimmung erfolgt mit dem Bauherrn.
Während dem Schulbetrieb werden alle Bereiche genutzt.
Der angrenzende Schulhof wird schulisch genutzt.
Der Bauzaun ist dauerhaft geschlossen zu halten, um das Betreten der Baustelle durch Unbefugte zu verhindern.

Baumaßnahmen
Der Neubau wird in Massivbauweise mit WDVS im bestehenden Pausenhof errichtet, davon ist ein Gebäudeteil 1-geschossig (EG), der andere Teil 3-geschossig (UG, EG, OG). Die Aussenmaße des L-förmigen Baukörper betragen ca. 30 x 20 x 15 m.
Der Neubau wird barrierefrei an den Zwischenbau des Bestands über das neue Pausenhofniveau angegliedert. Ein Aufzug erschließt den Neubau barrierefrei und ist gleichzeitig ein Verbindungselement zwischen dem EG Bestand und dem UG Bestand.
Im UG und OG des Neubaus werden jeweils 2 neue Klassenzimmer mit angegliedertem Förderraum sowie Toiletten und ein Sozialarbeiterbüro gebaut. Im Erdgeschoss befinden sich 2 zusammenschaltbare Mehrzweckräume, ein Werkraum, Materialräume, ein behindertengerechtes WC, GTS Ruhe- und Förderraum sowie eine Bibliothek. Das Gebäude wird in Massivbauweise aus Stahlbeton und Kalksandstein gebaut, erhält eine Putzfassade auf WDVS sowie ein extensiv begrüntes Flachdach.

Baustelleneinrichtung
Die Baustelleneinrichtung wird durch einen Bauzaun gesichert. Baustelleneinrichtung und Materiallager erfolgt innerhalb des Bauzauns auf dem gekennzeichneten Gelände und steht nur in begrenztem Maß zur Verfügung.
Auf die dauerhafte und lückenlose Absicherung der Baustelle ist selbstverständlich besonders zu achten. Das Lagern hat ausschließlich innerhalb der Baustelleneinrichtung zu erfolgen.
Der Zugang zur Baustelleneinrichtung erfolgt über ein abzuschließendes Tor im Bauzaun. Die Fläche für die BE beinhaltet auch nur begrenzte Stellflächen für Fahrzeuge. Nach der Ein- bzw. Ausfahrt bzw. Materialan-/Abtransporten sind die Tore wieder zu verschließen.
Wasser- und Stromanschluss sind bauseits vorhanden.
Das Baustellen-WC (WC-Kabine) wird im Bereich der Baustelleneinrichtung aufgestellt.
Bei der Auswahl und Koordination der Baustellenfahrzeuge und Lieferfahrzeuge sind die Gegebenheiten vor Ort zu berücksichtigen ist.

Ausführung / Termine
Die Ausführungstermine und -fristen sind dem Bauzeitenplan zu entnehmen.
Überschneidende Ausführung von Gewerken und unvermeidbare Unterbrechungen infolge zwangsläufiger Arbeitsabläufe und Unterbrechungen durch mehrere Bauabschnitte (Neubau + Sanierung Bestand) sind zu berücksichtigen.
Mindestens 1 x wöchentlich findet eine gemeinsame Baubesprechung "Jour fixe" statt. Im Zuge der Arbeitsvorbereitung und Ausführung ist die Teilnahme für die Bauleiter verpflichtend. Das Bautagebuch ist zu führen und wöchentlich vorzulegen.

Sicherheit
Für die Baustelle wird ein Sicherheits- und Gesundheitsschutz-Koordinator mit Weisungsbefugnis bestellt und ein SiGe-Plan ausgearbeitet. Der Auftragnehmer ist verpflichtet umgehend nach Beauftragung eine Gefährdungsanalyse beim SiGeKo vorzulegen.
Neben dem Sicherheits- und Gesundheitsschutzplan gilt die Baustellenordnung. Diese soll einen störungsfreien Ablauf ermöglichen und die Sicherheit für am Bau Beteiligte, Anwohner, Umwelt und technische Anlagen gewährleisten.
Sie enthält Regelungen zur Organisation, Koordination und Überwachung des Baustellenbetriebes und umfasst Maßgaben, die in Zusammenarbeit mit den Berufsgenossenschaften und dem Staatlichen Gewerbeaufsichtsamt festgelegt wurden.
Jeder Auftragnehmer hat sein Personal über den Inhalt der Baustellenordnung zu unterweisen.
Die Einhaltung der Baustellenordnung und ihrer Anlagen sind Teil der Vertragserfüllung.

Neben der Baustellenordnung gelten für die Durchführung der Arbeiten auf der Baustelle uneingeschränkt die Forderungen der staatlichen und sonstigen Arbeitsschutzvorschriften, insbesondere des Arbeitsschutzgesetzes (ArbSchG), der Unfallverhütungsvorschriften der Berufsgenossenschaften der Unfallkassen und der LBauO RP.

## Allgemeine Vorbemerkungen
Planunterlagen
Für die projektspezifische Abwicklung werden dem Auftragnehmer die erforderlichen Planunterlagen, insbesondere Ausführungspläne, Detailpläne, Schemata sowie weitere projektrelevante Unterlagen, grundsätzlich in digitaler Form als PDF-Dateien zur Verfügung gestellt. DWG-Dateien werden, sofern erforderlich und vorhanden, im Einzelfall zur Verfügung gestellt.

Der Auftragnehmer hat die für seine eigene betriebliche Abwicklung im Büro sowie auf der Baustelle erforderlichen Plansätze in ausreichender Anzahl selbst und auf eigene Kosten herzustellen. Diese Leistung ist in die Einheitspreise einzukalkulieren und wird nicht gesondert vergütet.

Ausführungsunterlagen / Montageplanung
Der Ausführung dürfen ausschließlich Unterlagen zugrunde gelegt werden, die vom Auftraggeber bzw. von der Bauleitung als "zur Ausführung freigegeben" bzw. "zur Ausführung bestimmt" gekennzeichnet sind.

Der Auftragnehmer erhält vom Auftraggeber bzw. der Fachplanung die Ausführungsunterlagen. Auf dieser Grundlage erstellt der Auftragnehmer die erforderliche Montage- und Werkplanung gemäß DIN 18381 VOB/C, insbesondere Abschnitt 3.1.2.

Die Montageplanungsunterlagen sind dem Fachingenieur rechtzeitig, jedoch mindestens 21 Arbeitstage vor Ausführungsbeginn, zur Prüfung und Freigabe vorzulegen. Die Unterlagen sind geordnet mit Inhaltsverzeichnis und Planliste einzureichen. Planunterlagen sind grundsätzlich im Maßstab 1:50, soweit erforderlich im Maßstab 1:20, zu erstellen. Die Übergabe hat digital als PDF- und DWG-Datei zu erfolgen; auf Anforderung ist zusätzlich ein Plansatz in Papierform einzureichen.

Der Prüfvermerk erfolgt durch den Fachingenieur auf den übergebenen Unterlagen bzw. digital. Die geprüften Unterlagen sind durch den Auftragnehmer entsprechend zu vervielfältigen. Ein freigegebener Plansatz ist während der Ausführung ständig auf der Baustelle vorzuhalten. Ein weiterer Satz ist der Fachbauleitung bzw. auf Anforderung der Objektüberwachung/Architektur zur Verfügung zu stellen.

Die Prüfung durch den Fachingenieur entbindet den Auftragnehmer nicht von seiner Verantwortung für die Richtigkeit, Vollständigkeit, Maßhaltigkeit, Koordination und Ausführbarkeit seiner Montageplanung.

Aufmaß und Abrechnung
Die Abrechnung erfolgt nach prüfbarem Aufmaß. Vor Erstellung und Einreichung einer Abschlagsrechnung sind die entsprechenden Aufmaße aufzustellen und mit der Bauüberwachung vor Ort abzustimmen bzw. zur Prüfung einzureichen.

Abschlagsrechnungen werden nur auf Grundlage prüffähiger und freigegebener Aufmaßunterlagen anerkannt. Nicht freigegebene oder nicht prüffähige Aufmaßunterlagen können im Rahmen der Rechnungsprüfung zurückgewiesen werden.

Die Aufmaßunterlagen sind wie folgt aufzustellen:

[01] Aufmaßpläne
Grundlage für die Aufmaßpläne sind die freigegebenen Montagepläne zuzüglich gegebenenfalls erforderlicher Detailzeichnungen. In den Aufmaßplänen sind sämtliche Bauteile, Längen und sonstige aufmaßrelevante Angaben so darzustellen, dass eine eindeutige Zuordnung zu den Aufmaßblättern auch für Dritte möglich ist.

Rohrleitungsverläufe sind beispielsweise mit Einzellängenangaben zu versehen, welche in den Aufmaßblättern als nachvollziehbare Längenfolge zu dokumentieren sind.

[02] Aufmaßblätter
Sämtliche Aufmaßblätter sind fortlaufend zu nummerieren und mit Datum sowie Ersteller zu versehen. Auf den Aufmaßblättern sind alle erforderlichen Planbezüge zu dokumentieren.

Die Aufmaßblätter sind plan-, bereichs- oder raumbezogen sowie LV-positionsbezogen aufzustellen. Sämtliche Einzellängen und Einzelmengen sind nachvollziehbar zu führen, sodass eine zweifelsfreie Prüfung anhand der Aufmaßpläne auch durch Dritte möglich ist.

[03] Kumulierte Aufmaßliste
In der kumulierten Aufmaßliste sind sämtliche LV-positionsbezogenen Summen aus den jeweiligen Aufmaßblättern mit Benennung des Bezugs auf die jeweiligen Aufmaßblätter aufzunehmen.

Beispiel:

LV-Pos. 01.01.01 Rohr DN 15
Summe: 12 m
Aufmaß zur 1. Abschlagsrechnung, Aufmaßblatt 01: 7 m
Aufmaß zur 2. Abschlagsrechnung, Aufmaßblatt 53: 5 m

[04] Rechnungslegung
Die Rechnungslegung erfolgt mit Aufmaßabschlagsrechnungen auf Grundlage freigegebener Aufmaßunterlagen. Nicht freigegebene Aufmaßunterlagen werden mit den Abschlagsrechnungen nicht anerkannt.

Sämtliche Aufmaßrechnungen sind kumuliert aufzustellen. Hierbei sind die jeweiligen Prüfergebnisse der vorangegangenen Rechnungen zu übernehmen.

Baustellenberichte
Der Auftragnehmer hat arbeitstäglich Baustellenberichte zu führen. In diese sind mindestens folgende Angaben aufzunehmen:

- verantwortlicher Bauleiter / verantwortliche Aufsicht des Auftragnehmers
- Witterung sowie Temperatur morgens, mittags und abends
- Arbeitszeit
- auf der Baustelle tätige Mitarbeiter des Auftragnehmers, getrennt nach Polier, Facharbeiter und Helfer, jeweils mit Anzahl und Qualifikation
- auf der Baustelle tätige Nachunternehmer, einschließlich Bezeichnung des Nachunternehmers sowie Anzahl und Qualifikation der eingesetzten Mitarbeiter
- Geräteeinsatz
- Art und Umfang der ausgeführten Leistungen, nach Leistungsbereichen bzw. Nachunternehmern geordnet
- Art und Umfang der Materialanlieferungen
- Baustellenbesucher
- besondere Vorkommnisse
- Aufmaßtermine
- Anweisungen des Auftraggebers bzw. der Bauüberwachung

Während der Ausführung hat der verantwortliche Bauleiter des Auftragnehmers auf Anforderung an Baubesprechungen teilzunehmen. Er hat während der wesentlichen Ausführungsphasen regelmäßig auf der Baustelle anwesend zu sein. Umfang und Dauer der Anwesenheit richten sich nach den Erfordernissen der Baustelle und sind mit der Bauüberwachung abzustimmen.

Die Teilnahme an Baubesprechungen sowie die Führung der Baustellenberichte sind Nebenleistungen und werden nicht gesondert vergütet.

Koordination
Der Auftragnehmer hat sich unmittelbar nach Auftragserteilung in die Ausführungsunterlagen einzuarbeiten, um alle technischen, terminlichen, behördlichen und gewerkeübergreifenden Abhängigkeiten zu erfassen.

Etwaige Unklarheiten, Widersprüche oder Bedenken gegen die vorgesehene Ausführung sind der Bauüberwachung und der Fachplanung unverzüglich schriftlich mitzuteilen. Die Klärung hat rechtzeitig vor Ausführungsbeginn zu erfolgen.

Der Auftragnehmer hat seine Leistungen eigenverantwortlich nach dem Vertrag, den freigegebenen Ausführungsunterlagen, den anerkannten Regeln der Technik sowie den einschlägigen Vorschriften auszuführen und zu koordinieren. Er ist für die Leitung, Organisation und Ordnung seiner Leistungen auf der Baustelle verantwortlich.

Der Auftragnehmer ist verpflichtet, bei der Abstimmung seiner Leistungen mit dem laufenden Schulbetrieb, den Nutzern der Liegenschaft, anderen Gewerken sowie beteiligten Behörden und Institutionen mitzuwirken. Dies gilt insbesondere für Abstimmungen mit Bauherr, Bauüberwachung, Architektur, Fachplanern, Schulbetrieb, Feuerwehr, Berufsgenossenschaft, Ordnungsamt, Straßenverkehrsbehörde sowie sonstigen zuständigen Stellen.

Gleichwertigkeit
Der Ausschreibung liegen die in der Planung berücksichtigten Fabrikate, Systeme und technischen Eigenschaften zugrunde. Beabsichtigt der Bieter, andere Fabrikate oder Systeme als die der Planung anzubieten, so hat er die Gleichwertigkeit mit Angebotsabgabe prüffähig nachzuweisen.

Es ist zu beachten, dass die Planung und Berechnung der Anlagensysteme auf den zugrunde gelegten Fabrikaten, Systemaufbauten, technischen Eigenschaften, Funktionen und Leistungsparametern basiert.

Werden alternative, gleichwertige Komponenten angeboten, hat der Bieter die Gesamtfunktionalität des angebotenen Systems nachzuweisen. Hierzu gehören insbesondere die Einhaltung der geforderten Leistungen, Druckverluste, Volumenströme, Regelbarkeit, Anschlussmaße, Einbaubedingungen, Brandschutzanforderungen, Wartungszugänglichkeit sowie die Kompatibilität mit den übrigen Anlagenteilen.

Erforderliche Anpassungen der Konstruktion, Berechnung, Montageplanung oder Systemauslegung infolge angebotener Alternativfabrikate sind durch den Bieter bzw. Auftragnehmer zu berücksichtigen und in die Einheitspreise einzukalkulieren. Ein Anspruch auf gesonderte Vergütung besteht hierfür nicht.

Termine
Dem Auftragnehmer wird bei Beauftragung die aktuell gültige Terminplanung übergeben. Da der Schulbetrieb nicht beeinträchtigt werden darf, sind die Arbeiten in enger Abstimmung mit Bauherr, Bauüberwachung, Schulbetrieb und den weiteren Projektbeteiligten auszuführen.

Die Termine sind vorläufig wie folgt vorgesehen: siehe Terminplan

Der Auftragnehmer hat die Terminplanung in enger Abstimmung mit Bauherr, Bauüberwachung und Fachplanung zu detaillieren. Erforderliche Vorlaufzeiten für Materialbestellungen, Montageplanung, Freigaben, Inbetriebnahmen, Prüfungen und Einweisungen sind durch den Auftragnehmer eigenverantwortlich zu berücksichtigen.

Terminrisiken, Lieferverzögerungen oder erkennbare Behinderungen sind der Bauüberwachung unverzüglich schriftlich anzuzeigen.

Trinkwasserhygiene / Schutz der Trinkwasserinstallation
Bei Lagerung, Transport und Montage sämtlicher trinkwasserführender Rohrleitungen, Armaturen, Apparate, Einbauteile und sonstiger Anlagenkomponenten ist sicherzustellen, dass alle trinkwasserberührten Oberflächen jederzeit gegen Verschmutzung, Feuchtigkeit, Staub, Fremdkörper und sonstige hygienische Beeinträchtigungen geschützt sind.

Rohrenden, offene Leitungsabschnitte, Armaturenanschlüsse und Anschlussstutzen sind mit geeigneten Stopfen, Kappen oder sonstigen Schutzmaßnahmen dauerhaft verschlossen zu halten. Komponentenzugehörige Schutzkappen und Verpackungen sind erst unmittelbar vor der Montage zu entfernen. Offene Leitungsenden sind nach Abschluss der jeweiligen Arbeiten wieder sicher zu verschließen.

Die Lagerung der Materialien hat trocken, sauber und geschützt zu erfolgen. Rohrleitungen und Formstücke dürfen nicht ungeschützt auf dem Boden oder in verschmutzten Bereichen gelagert werden. Eine Kontamination der Trinkwasserinstallation während der Bauphase ist auszuschließen.

Die Montage hat unter Beachtung der allgemein anerkannten Regeln der Technik, insbesondere der Anforderungen an die Trinkwasserhygiene, zu erfolgen. Vor Inbetriebnahme sind die erforderlichen Spül-, Prüf- und Inbetriebnahmemaßnahmen einschließlich Dokumentation durchzuführen. Die Übergabe der Trinkwasserinstallation hat in hygienisch einwandfreiem Zustand zu erfolgen.

## Technische Vorbeschreibung
Die ausgeschriebenen Leistungen umfassen die vollständige Herstellung der sanitärtechnischen Anlagen im Zuge der Erweiterung der Grundschule Rheinschule in Bobenheim-Roxheim.

Gegenstand der Leistung sind die Lieferung, Montage, Inbetriebnahme und betriebsfertige Übergabe der Trinkwasser- und Schmutzwasserinstallation innerhalb des Gebäudes einschließlich der zugehörigen erdverlegten Anschlussleitungen, Armaturen, Dämmungen, Brandschutzabschottungen, Prüfungen und Dokumentationen.

Die Trinkwasserinstallation umfasst den Anschluss an die bestehende bzw. neu herzustellende Trinkwasserversorgung, die Verteilung des Trinkwassers kalt über die vorgesehenen Verteilleitungen und Steig-/Anschlussleitungen zu den sanitären Einrichtungsgegenständen, Werk- und Nebenräumen sowie zur Außenzapfstelle. Bestandteil der Leistung sind außerdem die vorgesehene Wasseraufbereitung/Enthärtung, Filter- und Absperrarmaturen, Hygienespül- bzw. Wassermanagementkomponenten sowie die erforderlichen Anschluss- und Auslaufarmaturen. Die Ausführung hat unter besonderer Berücksichtigung der Trinkwasserhygiene, der Vermeidung von Stagnation sowie der einschlägigen Regelwerke zu erfolgen.

Die Schmutzwasserinstallation umfasst die Entwässerung der sanitären Einrichtungsgegenstände, Bodenabläufe und Nebenanschlüsse über Anschluss-, Fall-, Sammel- und Lüftungsleitungen bis zu den vorgesehenen Übergabepunkten an die Grundleitungen bzw. Bestandsanschlüsse. Erforderliche Reinigungsöffnungen, Dunstrohre über Dach, Dachdurchführungen sowie die Fäkalienhebeanlage einschließlich Druckleitung, Rückstauschleife, Alarmierung, Störweiterleitung und Werksinbetriebnahme sind mit auszuführen.

Sämtliche Rohrleitungen sind einschließlich aller Form- und Verbindungsstücke, Befestigungen, Dämmungen, Schallschutzmaßnahmen, Brandschutzabschottungen und Nebenleistungen gemäß den Ausführungsplänen, dem Leistungsverzeichnis sowie den allgemein anerkannten Regeln der Technik herzustellen. Die brandschutztechnischen Durchführungen sind systemgerecht auszuführen, zu kennzeichnen und vollständig zu dokumentieren.

Zum Leistungsumfang gehören weiterhin die erforderlichen Druck-, Dichtheits- und Funktionsprüfungen, Spülungen, hygienischen Maßnahmen, Einweisungen, Revisionsunterlagen sowie die vollständige prüf- und abnahmefähige Dokumentation der ausgeführten Anlagen.

Die Ausführung erfolgt nach den einschlägigen DIN-, DIN EN-, DVGW-, VDI- und VOB/C-Regelwerken sowie nach den Vorgaben der Ausführungsplanung.

## 20 Leistungsverzeichnis KG 410 Sanitär

### Titel 1 Abwasseranlagen

#### Bereich 1.1 Rohrleitung

**1.1.1 Abwasserleitung Kunststoff DN 50**
Abwasserleitung aus PP-Rohr DIN EN 1451-1, heißwasserbeständig und hochschallgedämmt, DN/OD 50, Verbindung mit Steckmuffe, einschl. Dichtringen, Verlegung in Gebäuden, Form- und Verbindungsstücke werden gesondert vergütet, incl. Rohrbefestigungen.
Hersteller/Typ '....................................................'
vom Bieter einzutragen.

komplett liefern und montieren.
Menge: 50,000 m

**1.1.2 Abwasserleitung Kunststoff DN 70**
Abwasserleitung aus PP-Rohr DIN EN 1451-1, heißwasserbeständig und hochschallgedämmt, DN/OD 70, Verbindung mit Steckmuffe, einschl. Dichtringen, Verlegung in Gebäuden, Form- und Verbindungsstücke werden gesondert vergütet, incl. Rohrbefestigungen.

komplett liefern und montieren.
Menge: 30,000 m

**1.1.3 Abwasserleitung Kunststoff DN 100**
Abwasserleitung aus PP-Rohr DIN EN 1451-1, heißwasserbeständig und hochschallgedämmt, DN/OD 100, Verbindung mit Steckmuffe, einschl. Dichtringen, Verlegung in Gebäuden, Form- und Verbindungsstücke werden gesondert vergütet, incl. Rohrbefestigungen.

komplett liefern und montieren.
Menge: 40,000 m

**1.1.4 Abwasserleitung Kunststoff DN 150**
Abwasserleitung aus PP-Rohr DIN EN 1451-1, heißwasserbeständig und hochschallgedämmt, DN/OD 150, Verbindung mit Steckmuffe, einschl. Dichtringen, Verlegung in Gebäuden, Form- und Verbindungsstücke werden gesondert vergütet, incl. Rohrbefestigungen.

komplett liefern und montieren.
Menge: 10,000 m

**1.1.5 Abwasser-Druckleitung DN 80**
Abwasser-Druckleitung aus PE-HD, DN 80, für Schmutzwasser aus Hebeanlagen, als Druckrohrleitung einschließlich Rückstauschleife, vollständig liefern, montieren und betriebsfertig herstellen.

Ausführung aus hochdichtem Polyethylen (PE-HD), geeignet für Abwasserdruckleitungen, einschließlich aller erforderlichen Form-, Verbindungs- und Befestigungselemente.

Leistungsumfang einschl.:
Liefern und Verlegen der PE-HD-Druckleitung DN 80 mit allen erforderlichen Bögen, Abzweigen, Reduzierungen, Übergängen, Muffen, Kupplungen, Flanschverbindungen, Endkappen und sonstigen systembedingten Formteilen.

Herstellung sämtlicher Verbindungen mittels Heizelementstumpfschweißung bzw. Elektroschweißmuffen nach Erfordernis und Herstellervorgaben.
Fachgerechte Ausbildung der Druckleitung mit erforderlicher Rückstauschleife gemäß Planung, aller Richtungsänderungen, Anschluss- und Übergangspunkte sowie Einbindung in vorhandene bzw. nachfolgende Rohrsysteme.
Einschließlich erforderlicher Rohrbefestigungen mit Rohrschellen, Konsolen, Halterungen und Befestigungsmaterial, Schwingungsentkopplung soweit erforderlich.
Einschließlich aller Nebenleistungen wie Ausrichten, Einpassen, Anpassarbeiten, Ausschnitte, Montagehilfen sowie Schutzmaßnahmen für eine vollständige und funktionsfähige Installation.
Ausführung nach DIN EN 12056, DIN EN 752, DIN EN 1610, einschlägigen Herstellerangaben sowie den allgemein anerkannten Regeln der Technik.
Menge: 10,000 m

#### Bereich 1.2 Formstücke / Verbindungsstücke

##### Abschnitt 1.2.1 Bogen

**1.2.1.1 Bogen Kunststoff DN 50**
Bogen, 0 bis 90 Grad, für Abwasserleitung, aus PP-Rohr DIN EN 1451-1, heißwasserbeständig und hochschallgedämmt, DN/OD 50.

komplett liefern und montieren.
Menge: 60,000 St

**1.2.1.2 Bogen Kunststoff DN 70**
Bogen, 0 bis 90 Grad, für Abwasserleitung, aus PP-Rohr DIN EN 1451-1, heißwasserbeständig und hochschallgedämmt, DN/OD 70.

komplett liefern und montieren.
Menge: 30,000 St

**1.2.1.3 Bogen Kunststoff DN 100**
Bogen, 0 bis 90 Grad, für Abwasserleitung, aus PP-Rohr DIN EN 1451-1, heißwasserbeständig und hochschallgedämmt, DN/OD 100.

komplett liefern und montieren.
Menge: 25,000 St

**1.2.1.4 Bogen Kunststoff DN 150**
Bogen, 0 bis 90 Grad, für Abwasserleitung, aus PP-Rohr DIN EN 1451-1, heißwasserbeständig und hochschallgedämmt, DN/OD 150.

komplett liefern und montieren.
Menge: 4,000 St

##### Abschnitt 1.2.2 Abzweig

**1.2.2.1 Abzweig Kunststoff DN 50**
Abzweig, über 45 bis 90 Grad, für Abwasserleitung, aus PP-Rohr DIN EN 1451-1, heißwasserbeständig und hochschallgedämmt, DN/OD 50, alle Übergangsmaße.

komplett liefern und montieren.
Menge: 15,000 St

**1.2.2.2 Abzweig Kunststoff DN 70**
Abzweig, über 45 bis 90 Grad, für Abwasserleitung, aus PP-Rohr DIN EN 1451-1, heißwasserbeständig und hochschallgedämmt, DN/OD 70, alle Übergangsmaße.

komplett liefern und montieren
Menge: 5,000 St

**1.2.2.3 Abzweig Kunststoff DN 100**
Abzweig, über 45 bis 90 Grad, für Abwasserleitung, aus PP-Rohr DIN EN 1451-1, heißwasserbeständig und hochschallgedämmt, DN/OD 100, alle Übergangsmaße.

komplett liefern und montieren.
Menge: 10,000 St

**1.2.2.4 Abzweig Kunststoff DN 150**
Abzweig, über 45 bis 90 Grad, für Abwasserleitung, aus PP-Rohr DIN EN 1451-1, heißwasserbeständig und hochschallgedämmt, DN/OD 150, alle Übergangsmaße.

komplett liefern und montieren.
Menge: 2,000 St

##### Abschnitt 1.2.3 Reduzierstück

**1.2.3.1 Reduzierstück Kunststoff DN 70 DN 50**
Reduzierstück, für Abwasserleitung, aus PP-Rohr DIN EN 1451-1, heißwasserbeständig und hochschallgedämmt, DN/OD 70, 2. DN/OD 50.

komplett liefern und montieren.
Menge: 5,000 St

**1.2.3.2 Reduzierstück Kunststoff DN 100 DN 50**
Reduzierstück, für Abwasserleitung, aus PP-Rohr DIN EN 1451-1, heißwasserbeständig und hochschallgedämmt, DN/OD 100, 2. DN/OD 50.

komplett liefern und montieren.
Menge: 5,000 St

**1.2.3.3 Reduzierstück Kunststoff DN 100 DN 70**
Reduzierstück, für Abwasserleitung, aus PP-Rohr DIN EN 1451-1, heißwasserbeständig und hochschallgedämmt, DN/OD 100, 2. DN/OD 70.

komplett liefern und montieren.
Menge: 5,000 St

**1.2.3.4 Reduzierstück Kunststoff DN 150 DN 100**
Reduzierstück, für Abwasserleitung, aus PP-Rohr DIN EN 1451-1, heißwasserbeständig und hochschallgedämmt, DN/OD 150, 2. DN/OD 100.

komplett liefern und montieren.
Menge: 5,000 St

##### Abschnitt 1.2.4 Zubehör

**1.2.4.1 Objektanschluss DN 50**
Objekt-Anschlussbogen, für Abwasserleitung, aus PP-Rohr DIN EN 1451-1, heißwasserbeständig und hochschallgedämmt, DN/OD 50.

komplett liefern und montieren.
Menge: 16,000 St

**1.2.4.2 Objektanschluss DN 100**
WC-Bogen, für Abwasserleitung, aus PP-Rohr DIN EN 1451-1, heißwasserbeständig und hochschallgedämmt, DN/OD 100.

komplett liefern und montieren.
Menge: 3,000 St

**1.2.4.3 Doppelmuffe DN 50**
Doppelmuffe, mit integriertem Dehnungsausgleich und Längsschallentkopplung in Rohrachse, mit eingelegter Lippendichtung, mit Zulassungsbescheid, für Abwasserleitung, aus PP-Rohr DIN EN 1451-1, heißwasserbeständig und hochschallgedämmt, DN/OD 50.

komplett liefern und montieren.
Menge: 5,000 St

**1.2.4.4 Doppelmuffe DN 70**
Doppelmuffe, mit integriertem Dehnungsausgleich und Längsschallentkopplung in Rohrachse, mit eingelegter Lippendichtung, mit Zulassungsbescheid, für Abwasserleitung, aus PP-Rohr DIN EN 1451-1, heißwasserbeständig und hochschallgedämmt, DN/OD 70.

komplett liefern und montieren.
Menge: 5,000 St

**1.2.4.5 Doppelmuffe DN 100**
Doppelmuffe, mit integriertem Dehnungsausgleich und Längsschallentkopplung in Rohrachse, mit eingelegter Lippendichtung, mit Zulassungsbescheid, für Abwasserleitung, aus PP-Rohr DIN EN 1451-1, heißwasserbeständig und hochschallgedämmt, DN/OD 100.

komplett liefern und montieren.
Menge: 5,000 St

**1.2.4.6 Reinigungsrohr DN 50**
Reinigungsrohr mit Verschlussdeckel, Deckel rund, für Abwasserleitung, aus PP-Rohr DIN EN 1451-1, heißwasserbeständig und hochschallgedämmt, DN/OD 50.

komplett liefern und montieren.
Menge: 4,000 St

**1.2.4.7 Reinigungsrohr DN 70**
Reinigungsrohr mit Verschlussdeckel, Deckel rund, für Abwasserleitung, aus PP-Rohr DIN EN 1451-1, heißwasserbeständig und hochschallgedämmt, DN/OD 70.

komplett liefern und montieren.
Menge: 2,000 St

**1.2.4.8 Reinigungsrohr DN 100**
Reinigungsrohr mit Verschlussdeckel, Deckel rund, für Abwasserleitung, aus PP-Rohr DIN EN 1451-1, heißwasserbeständig und hochschallgedämmt, DN/OD 100.

komplett liefern und montieren.
Menge: 2,000 St

**1.2.4.9 Enddeckel DN 50**
Enddeckel, für Abwasserleitung, aus PP-Rohr DIN EN 1451-1, heißwasserbeständig und hochschallgedämmt, DN/OD 50.

komplett liefern und montieren.
Menge: 2,000 St

**1.2.4.10 Enddeckel DN 70**
Enddeckel, für Abwasserleitung, aus PP-Rohr DIN EN 1451-1, heißwasserbeständig und hochschallgedämmt, DN/OD 70.

komplett liefern und montieren.
Menge: 2,000 St

**1.2.4.11 Enddeckel DN 100**
Enddeckel, für Abwasserleitung, aus PP-Rohr DIN EN 1451-1, heißwasserbeständig und hochschallgedämmt, DN/OD 100.

komplett liefern und montieren.
Menge: 2,000 St

**1.2.4.12 Passrohr Dachdurchführung DN 100**
Passrohr für Dachdurchführung, mit Klebeflansch, für Abwasserleitung, aus PP-Rohr DIN EN 1451-1, heißwasserbeständig und hochschallgedämmt, DN/OD 100.

komplett liefern und montieren.
Menge: 4,000 St

#### Bereich 1.3 Dämmung / Rohrschott

##### Abschnitt 1.3.1 Wärmedämmung

*Hinweis: Qualitätsbeschreibung Schwitzwasserisolierung*
Qualitätsbeschreibung Schwitzwasserisolierung
an Abwasserrohrleitungen aus Kunststoff,  Materialstärke: min. 30mm
Schwitzwasserisolierung Schaumstoff ohne Ummantelung
DIN 4140 an haus- und betriebstechnischen Anlagen, an Rohrleitungen in Schächten und Vorsatzschalen sowie Abhangdecken, im Bereich des Dachaustrittes (bis min. 2m unterhalb der Grenze Beheizt/Unbeheizt),
Dämmung aus flexiblem Elastomerschaum DIN EN 14304, Schichtdicke mindestens 30mm, Baustoffklasse DIN 4102-1 B2 (normalentflammbar), Wärmeleitfähigkeit 0,036 W/(mK) bei 40 Grad C Mitteltemperatur DIN EN 12667.
Rundstöße mit systemzugehörigem Klebeband zu verschliessen; mit Klebebändern sichern; einschl. Zuschlag für Formstücke. In den nachfolgenden Positionen sind alle Zulagen wie Bogen, Passstücke, Konusse, Abflachungen, Abkantungen, Ausschnitte, Stutzen, Endabschlüsse,Rosetten,
Abzweige usw. mit einzurechnen.
Klebeband und Kleber ist ebenfalls einzurechnen.

Hersteller/Typ '....................................................'
vom Bieter einzutragen.

liefern und montieren

**1.3.1.1 Wärmedämmung DN 100**
für Rohrleitung DN 100
wie vor beschrieben
Menge: 10,000 m

##### Abschnitt 1.3.2 Schutzdämmung

*Hinweis: Qualitätsbeschreibung Schutzdämmung Abwasserleitungen*
Qualitätsbeschreibung Schutzdämmung Abwasserleitungen
in Installationsschächten, Zwischenwänden und Zwischendecken zur Verhinderung von Kondensatausfall und Verbesserung des Schallschutzes.

Schutzschlauch aus wasserabstoßendem PE-Schaum mit roter strapazierfähiger und trittfester Außenhaut sowie Innengleitfolie, schalldämmend
für Abwasserleitungen aus Guss (SML) und Kunststoff (HT), die so isoliert werden müssen, dass Körperschallübertragungen auf den Baukörper nahezu ausgeschlossen sind.
Vorteile:
·besteht aus einem hochflexiblen, geschlossenzelligen Weichpolyethylen in 4 mm Dicke
·mit einreißfester und feuchtigkeitssperrender Außenhaut
·mit montagefreundlicher Innengleitfolie
·schalldämmenden Eigenschaften - dadurch hervorragende Reduzierung des Körperschalls
·Die ideale Lösung für den Rohrschutz!
Technische Details:
·Brandschutzklasse: B2 nach DIN 4102, normal entflammbar
·Körperschalldämmung: Thermacompact TF, TM, 4 mm Isolierdicke: 20 db(A)
·Raumgewicht: 30 - 40 kg / m³
·Temperaturbereich: - 45°C bis + 70°C

Hersteller/Typ '....................................................'
vom Bieter einzutragen.

komplett liefern und anbringen

**1.3.2.1 Schalldämmung Rohr DN50**
für Rohrleitung DN 50
wie vor beschrieben
Menge: 50,000 m

**1.3.2.2 Schalldämmung Rohr DN70**
für Rohrleitung DN 70
wie vor beschrieben
Menge: 30,000 m

**1.3.2.3 Schalldämmung Rohr DN100**
für Rohrleitung DN 100
wie vor beschrieben
Menge: 30,000 m

##### Abschnitt 1.3.3 Rohrschott

**1.3.3.1 Rohrschott R90 Abwasserleitung DN 50**
Rohrschott R90 für Abwasserleitungen passend zum angebotenen Rohrleitungsfabrikat
Aufklappbares Rohrschott für Wand- und
Deckendurchführung in der Abmessung DN 50 der Feuerwiderstandsklasse R30 - R90 nach
DIN 4102 Teil 11.
Zum Einbau an Massivwände / Massivdecken / Leichte
Trennwände der Feuerwiderstandsklasse F30 - F90. Das
Rohrschott kann direkt auf der Wand/Decke aufgesetzt
werden und/oder bis zu einem bestimmten Maß in
Massivwände- bzw. -Decken eingesetzt werden.
Für die Montage an leichten Trockenbauwänden werden
zusätzlich durchgehende Gewindestangen M6 bauseits
benötigt.

Eigenschaften
- Allgemeine bauaufsichtliche Zulassung
 - Absolut wartungsfrei
- für nachträglichen Einbau geeignet
- Rohrschott R90 Abstand 0 mm möglich
- Zulassung über Elektromuffe (eine Dimension größer)

Einsatzbereiche
- Decken  ≥ 15cm
- Massivwände  ≥ 10cm
- Leichtbauwände  ≥ 10cm

Zusätzlich im Lieferumfang
Kennzeichnungsschild, Körperschalldämmung,
Befestigungsmaterial.

Hersteller/Typ '....................................................'
vom Bieter einzutragen.

komplett liefern und montieren
Menge: 2,000 St

**1.3.3.2 Rohrschott R90 Abwasserleitung DN 70**
Rohrschott R90 für Abwasserleitungen passend zum angebotenen Rohrleitungsfabrikat
Aufklappbares Rohrschott für Wand- und
Deckendurchführung in der Abmessung DN 70 der Feuerwiderstandsklasse R30 - R90 nach
DIN 4102 Teil 11.
Zum Einbau an Massivwände / Massivdecken / Leichte
Trennwände der Feuerwiderstandsklasse F30 - F90. Das
Rohrschott kann direkt auf der Wand/Decke aufgesetzt
werden und/oder bis zu einem bestimmten Maß in
Massivwände- bzw. -Decken eingesetzt werden.
Für die Montage an leichten Trockenbauwänden werden
zusätzlich durchgehende Gewindestangen M6 bauseits
benötigt.

Eigenschaften
- Allgemeine bauaufsichtliche Zulassung
 - Absolut wartungsfrei
- für nachträglichen Einbau geeignet
- Rohrschott R90 Abstand 0 mm möglich
- Zulassung über Elektromuffe (eine Dimension größer)

Einsatzbereiche
- Decken  ≥ 15cm
- Massivwände  ≥ 10cm
- Leichtbauwände  ≥ 10cm

Zusätzlich im Lieferumfang
Kennzeichnungsschild, Körperschalldämmung,
Befestigungsmaterial.

Hersteller/Typ '....................................................'
vom Bieter einzutragen.

komplett liefern und montieren
Menge: 2,000 St

**1.3.3.3 Rohrschott R90 Abwasserleitung DN 100**
Rohrschott R90 für Abwasserleitungen passend zum angebotenen Rohrleitungsfabrikat
Aufklappbares Rohrschott für Wand- und
Deckendurchführung in der Abmessung DN 100 der Feuerwiderstandsklasse R30 - R90 nach
DIN 4102 Teil 11.
Zum Einbau an Massivwände / Massivdecken / Leichte
Trennwände der Feuerwiderstandsklasse F30 - F90. Das
Rohrschott kann direkt auf der Wand/Decke aufgesetzt
werden und/oder bis zu einem bestimmten Maß in
Massivwände- bzw. -Decken eingesetzt werden.
Für die Montage an leichten Trockenbauwänden werden
zusätzlich durchgehende Gewindestangen M6 bauseits
benötigt.

Eigenschaften
- Allgemeine bauaufsichtliche Zulassung
 - Absolut wartungsfrei
- für nachträglichen Einbau geeignet
- Rohrschott R90 Abstand 0 mm möglich
- Zulassung über Elektromuffe (eine Dimension größer)

Einsatzbereiche
- Decken  ≥ 15cm
- Massivwände  ≥ 10cm
- Leichtbauwände  ≥ 10cm

Zusätzlich im Lieferumfang
Kennzeichnungsschild, Körperschalldämmung,
Befestigungsmaterial.

Hersteller/Typ '....................................................'
vom Bieter einzutragen.

komplett liefern und montieren
Menge: 5,000 St

**1.3.3.4 Ausmörteln von Rohbauöffnungen für Leitungsdurchführungen,**
Ausmörteln von Rohbauöffnungen für Leitungsdurchführungen,
mit Mörtel Klasse MG III, Anbringen beidseitiger Verschalungen der Wand- oder Deckenöffnungen sowie ggf. erforderlicher Sicherungsanker als eingebohrte Bewehrungseisenstangen 8 mm inklusive Einrichten und Reinigen der Montageorte.
Abrechnung nach Öffnungsquerschnitt.
Menge: 1,000 m²

#### Bereich 1.4 Geräte, Armaturen und Zubehör

**1.4.1 Doppelpumpen Fäkalienhebeanlage**
Doppelpumpen-Fäkalienhebeanlage, betriebsfertig

Kompakte, anschlussfertige, vollüberflutbare Doppelpumpen-Hebeanlage zur Förderung von fäkalienhaltigem Abwasser, komplett liefern, montieren, elektrisch anschließen, in Betrieb nehmen und betriebsfertig herstellen.

Gas- und wasserdichter Sammelbehälter mit geneigtem Boden und Revisionsöffnung mit transparentem Deckel, frei wählbaren Zulaufbereichen, Füllstandsmessung über analoges Ausgangssignal 4-20 mA, Druckanschluss mit integriertem Rückflussverhinderer und Revisionsöffnung.

Mit zwei Pumpen im Wechsel- und Spitzenlastbetrieb, oberflächengekühlten Motoren mit thermischer Motorüberwachung.

Vorinstalliertes Schaltgerät für Automatikbetrieb mit:
Automatischem Wechselbetrieb und Reservefunktion
Sammelstörmeldung über potentialfreien Kontakt
Integriertem akustischem und optischem Alarm
Netzunabhängigem Alarm mit Akkupufferung bei Stromausfall
Einstellbarer Nachlaufzeit
Hand-0-Automatik-Funktion
Wartungs-/Testbetrieb
Anschlussmöglichkeit zur Weiterleitung einer Störmeldung (potentialfrei für GLT/BMA oder GSM-Störmelder)
Einschließlich GSM-/Fernstörmeldefunktion

Bereitstellung einer Störweiterleitung per GSM-Störmelder oder gleichwertigem Fernmeldebaustein zur Meldung von Betriebs- und Sammelstörungen (sofern keine Aufschaltung auf GLT erfolgt), komplett integriert und betriebsbereit.

Lieferumfang einschließlich:
Hebeanlage mit Schaltgerät und Anschlusskabel
Flanschstutzen Druckanschluss
Anschluss- und Übergangsmanschetten
Entlüftungs- und Entleerungsanschlüsse
Zulaufset einschließlich Dichtungen
Bodenbefestigungsset
Schallschutzmatte
Akku für netzunabhängigen Alarmbetrieb
sämtliche Anschluss-, Befestigungs- und Dichtungsmaterialien
Einbau- und Betriebsanleitung.
Mindestanforderungen:

Betriebspunkt mindestens:
- Volumenstrom 24 m³/h
- Förderhöhe 6 m

Motor je Pumpe mindestens:
- 1,5 kW
- 3~400V/50Hz
- Schutzart IP68
- Isolationsklasse F
- max. 60 Schaltungen/h

Hydraulik:
- freier Kugeldurchgang mind. 44 mm

Anschlüsse mindestens:
- Zulauf DN 100/110
- Druckseite DN 80 PN10
- Entlüftung DN 75

Ausführung passend zur Planung und hydraulischen Auslegung.

Einschließlich:
elektrischem Anklemmen und betriebsfertigem Auflegen
Funktionsprüfung aller Betriebs- und Alarmfunktionen
Probebetrieb
Einregulierung und Parametrierung
vollständiger betriebsfertiger Übergabe.
Werksinbetriebnahme

Einschließlich Erstinbetriebnahme, Funktionsprüfung und Parametrierung durch werksseitigen Kundendienst des Herstellers oder autorisierten Servicepartner, einschließlich Inbetriebnahmeprotokoll.

Hersteller/Typ '....................................................'
vom Bieter einzutragen.

komplett liefern und montieren.
inklusive aller Befestigungs- und Dichtungsmaterialien sowie elektrischem anklemmen bzw. auflegen.
Menge: 1,000 St

**1.4.2 Abwasserpumpstation als Doppelhebeanlage**
Abwasserpumpstation als Doppelhebeanlage für fäkalienfreies Abwasser

Liefern einer unterirdischen Abwasserpumpstation als vormontierte Doppelhebeanlage in Nassaufstellung für fäkalienfreies Abwasser entsprechend DIN EN 12050 sowie den einschlägigen technischen Regelwerken, einschließlich aller systemzugehörigen Komponenten.

Die Anlage besteht aus einem dauerhaft korrosionsbeständigen Pumpenschacht / Schachtgrundkörper aus PE mit universalen Anschlussmöglichkeiten, geeignet für den Einbau im Grundwasser bis 3,00 m, einschließlich Schachtabdeckung, Steighilfe, Anschlussstutzen, Durchführungen für Kabelschutzrohre und Entlüftung sowie sämtlichen werkseitigen Dicht- und Verbindungselementen.

Der Pumpenschacht / Schachtgrundkörper ist Bestandteil der Leistung des Auftragnehmers Sanitär und von diesem zu liefern. Der Einbau des Schachtgrundkörpers, einschließlich Erdarbeiten, Baugrube, Verbau, Wasserhaltung, Bettung, Auftriebssicherung, Betonauflager, Setzen, Ausrichten, Verfüllen sowie die erdseitigen Anschlüsse der Regenwasserleitung, Druckleitung, Entlüftungsleitung, Kabelschutzrohre / Leerrohre für Elektro und sonstiger erdverlegter Leitungen, erfolgt bauseits durch den Tiefbauer und ist nicht Bestandteil dieser Position. Der Auftragnehmer Sanitär hat den Schachtgrundkörper rechtzeitig auf der Baustelle bereitzustellen und die erforderlichen Einbau-, Anschluss- und Montagevorgaben des Herstellers an den bauseitigen Tiefbauer zu übergeben.

Ausführung als Doppelanlage mit zwei überflutbaren Tauchmotorpumpen im Wechsel- und Reservebetrieb einschließlich Freistromlaufradpumpen, innenliegender Verrohrung, Kupplungsfußsystem, Pumpenführungen, Führungsketten, integrierten Rückflussverhinderern, Absperrschiebern und sämtlichen erforderlichen Armaturen.

Technische Auslegung mindestens: Zulauf DN 150, Druckabgang DN 80, Nutzvolumen ca. 340 l, Förderstrom ca. 31 m³/h je Pumpe, Förderhöhe ca. 10,5 m, Motorleistung ca. 1,5 kW, Schutzart IP68, Betriebsart S1.

Mit kompletter Mess-, Steuer- und Regeltechnik bestehend aus Schaltgerät für Doppelanlage mit Wechselbetrieb, Spitzenlastzuschaltung, Reservefunktion, Motorschutz, hydrostatischer Pegelerfassung, optischer und akustischer Alarmmeldung, Sammelstörmeldung, potentialfreiem Kontakt zur Weiterleitung an eine Gebäudeleittechnik, Notalarmfunktion bei Hochwasser bzw. Störung, GSM-Störmeldeeinrichtung zur Fernalarmierung bei Pumpenstörung, Hochwasser, Sammelstörung und Netzausfall sowie Batteriepufferung / Akku-Notstromversorgung zur Aufrechterhaltung der Alarmierungs-, Melde- und Überwachungsfunktionen bei Stromausfall.

Nach erfolgtem Einbau des Schachtgrundkörpers und Herstellung der erdseitigen Leitungsanschlüsse durch den Tiefbauer hat der Auftragnehmer Sanitär die von ihm gelieferten systemtechnischen Komponenten zu montieren, anzuschließen, zu komplettieren, zu parametrieren und betriebsfertig in Betrieb zu nehmen. Hierzu gehören insbesondere Pumpentechnik, innenliegende Verrohrung, Armaturen, Mess-, Steuer- und Regeltechnik, Schaltgerät, GSM-Störmeldung, Batteriepufferung / Akku-Notstromversorgung, Funktionsprüfung, Probebetrieb unter Last, Einweisung des Betreibers sowie Übergabe sämtlicher Revisions-, Wartungs- und Prüfunterlagen.

Sämtliche für die Lieferung, Komplettierung und betriebsfertige Inbetriebnahme der Anlage erforderlichen Systemkomponenten, Nebenmaterialien, Anschluss-, Koordinations-, Prüf-, Parametrierungs-, Inbetriebnahme- und Dokumentationsleistungen sind in den Einheitspreis einzukalkulieren. Erd-, Tiefbau-, Setz-, Verfüll- und erdseitige Leitungsanschlussarbeiten am Schachtgrundkörper sind ausdrücklich ausgenommen und werden nicht durch den Auftragnehmer Sanitär ausgeführt.
Menge: 1,000 St

**1.4.3 Siphon**
Tauchrohr 85 mm, Wandrohr und Rosette Ø 64 mm. Material Kunststoff. Verstellweg 35-85 mm, Wandabstand 250 mm. LGA geprüft nach DIN 19545.

Hersteller/Typ '....................................................'
vom Bieter einzutragen.

komplett liefern und montieren
Menge: 5,000 St

**1.4.4 Boden-/Deckenablauf Geruchverschluss**
Boden-/Deckenablauf DIN EN 1253-1 mit Geruchverschluss, herausnehmbar, aus Kunststoff, Gehäuse aus PE-HD, Abgang senkrecht, mit Klebeflansch, mit Aufsatzstück und Rostrahmen, höhenverstellbar, Aufsatzstück aus nichtrostendem Stahl, Höhe bis 100 mm, Rostrahmen aus nichtrostendem Stahl, mit Abdeckplatte aus nichtrostendem Stahl, Klasse K 3,

Hersteller/Typ '....................................................'
vom Bieter einzutragen.

liefern und montieren
Menge: 1,000 St

### Titel 2 Wasseranlagen

#### Bereich 2.1 Rohrleitungen

**2.1.1 Rohr Stahl niro DN 12**
Rohrleitung aus nichtrostenden Stahlrohren DIN EN 10217-7, für Wasser, Außendurchmesser 15 mm, Wanddicke 1 mm, Verbindung durch Pressen, mit Verpresstkennzeichnung und Prüfsicherheit, einschl. Dichtungsmittel und Herstellen der Verbindungen, Form- und Verbindungsstücke werden gesondert vergütet, incl. Rohrbefestigungen, Verlegung in Gebäuden,

Hersteller/Typ '....................................................'
vom Bieter einzutragen.

komplett liefern und montieren
Menge: 80,000 m

**2.1.2 Rohr Stahl niro DN 15**
Rohrleitung aus nichtrostenden Stahlrohren DIN EN 10217-7, für Wasser, Außendurchmesser 18 mm, Wanddicke 1 mm, Verbindung durch Pressen, mit Verpresstkennzeichnung und Prüfsicherheit, einschl. Dichtungsmittel und Herstellen der Verbindungen, Form- und Verbindungsstücke werden gesondert vergütet, incl. Rohrbefestigungen, Verlegung in Gebäuden,

komplett liefern und montieren
Menge: 90,000 m

**2.1.3 Rohr Stahl niro DN 20**
Rohrleitung aus nichtrostenden Stahlrohren DIN EN 10217-7, für Wasser, Außendurchmesser 22 mm, Wanddicke 1,2 mm, Verbindung durch Pressen, mit Verpresstkennzeichnung und Prüfsicherheit, einschl. Dichtungsmittel und Herstellen der Verbindungen, Form- und Verbindungsstücke werden gesondert vergütet, incl. Rohrbefestigungen, Verlegung in Gebäuden,

komplett liefern und montieren
Menge: 70,000 m

**2.1.4 Rohr Stahl niro DN 25**
Rohrleitung aus nichtrostenden Stahlrohren DIN EN 10217-7, für Wasser, Außendurchmesser 28 mm, Wanddicke 1,2 mm, Verbindung durch Pressen, mit Verpresstkennzeichnung und Prüfsicherheit, einschl. Dichtungsmittel und Herstellen der Verbindungen, Form- und Verbindungsstücke werden gesondert vergütet, incl. Rohrbefestigungen, Verlegung in Gebäuden,

komplett liefern und montieren
Menge: 20,000 m

**2.1.5 Rohr Stahl niro DN 32**
Rohrleitung aus nichtrostenden Stahlrohren DIN EN 10217-7, für Wasser, Außendurchmesser 35 mm, Wanddicke 1,5 mm, Verbindung durch Pressen, mit Verpresstkennzeichnung und Prüfsicherheit, einschl. Dichtungsmittel und Herstellen der Verbindungen, Form- und Verbindungsstücke werden gesondert vergütet, incl. Rohrbefestigungen, Verlegung in Gebäuden,

komplett liefern und montieren
Menge: 30,000 m

**2.1.6 Rohr Stahl niro DN 40**
Rohrleitung aus nichtrostenden Stahlrohren DIN EN 10217-7, für Wasser, Außendurchmesser 42 mm, Wanddicke 1,5 mm, Verbindung durch Pressen, mit Verpresstkennzeichnung und Prüfsicherheit, einschl. Dichtungsmittel und Herstellen der Verbindungen, Form- und Verbindungsstücke werden gesondert vergütet, incl. Rohrbefestigungen, Verlegung in Gebäuden,

komplett liefern und montieren
Menge: 5,000 m

**2.1.7 Vorgedämmtes Kunststoff-Rohrleitungssystem für Trinkwasser, erdverlegt**
Vorgedämmtes Kunststoff-Rohrleitungssystem für Trinkwasser, erdverlegt
Vorgedämmtes, flexibles, selbstkompensierendes Kunststoff-Rohrleitungssystem für die Erdverlegung zum Transport von Trinkwasser, komplett liefern und montieren.

Ausführung bestehend aus:

Mediumrohr:
Aus Polyethylen PE 100, SDR 11 gemäß DIN 8074/8075 sowie DIN EN 12201, DVGW-zertifiziert, korrosions- und verrottungsfrei, geeignet für eine Temperatur-/Druckbelastung von mindestens +20 °C / 16 bar.

Wärmedämmung:
Mehrlagiger, alterungsbeständiger, geschlossenzelliger, vernetzter Polyethylen-Dämmstoff, dauerelastisch, Wasseraufnahme gem. DIN EN 15632 kleiner 1 Vol.-%.

Mantelrohr:
Gewelltes Polyethylen-Mantelrohr (PE-HD oder gleichwertig), geeignet für Erdverlegung, mit statischer Nachweisführung für Verkehrsbelastung bis SLW 60 gemäß ATV-DVWK-A 127.

Das Rohrsystem muss als werksseitig abgestimmtes System mit aufeinander abgestimmten Systemkomponenten ausgeführt werden.

Einschließlich sämtlicher erforderlicher Nebenleistungen, insbesondere:

- Lieferung und Verlegung einschließlich Einziehen, Ausrichten und Einpassen
- sämtliche Befestigungs- und Dichtungsmaterialien
- erforderliche Verbindungselemente des Rohrsystems
- Zuschläge für Richtungsänderungen und Anpassungen im Trassenverlauf
- fachgerechte Einbindung in die nachfolgenden Anschlusssysteme
- betriebsfertige Herstellung gemäß Herstellervorgaben und allgemein anerkannten Regeln der Technik.

Hersteller/Typ '....................................................'
vom Bieter einzutragen.

komplett liefern und montieren
Menge: 40,000 m

**2.1.8 Übergangsnippel**
Übergangsnippel vorgedämmtes Trinkwasser-Rohrleitungssystem auf Außengewinde

Übergangsnippel für den Anschluss eines vorgedämmten flexiblen Kunststoff-Rohrleitungssystems für Trinkwasser auf Außengewinde, zum fachgerechten, druckdichten Übergang zwischen Mediumrohr und nachfolgender Rohrinstallation, geeignet für Erdverlegung.

Ausführung passend zum angebotenen Rohrleitungssystem, bestehend aus systemzugehörigem Übergangsfitting mit korrosionsbeständigen metallischen Anschlusskomponenten und dauerhaft dichter Verbindung zum Mediumrohr.

Geeignet für Betriebsbedingungen von mindestens:

+20 °C / 16 bar für Rohrdimensionen 25-63 mm
+20 °C / 12,5 bar für Rohrdimensionen 75-110 mm

Mit DVGW-Zertifizierung bzw. gleichwertigem anerkannten Nachweis.

Einschließlich aller erforderlichen Nebenleistungen, insbesondere:

Lieferung und Montage
fachgerechte Verbindung mit Mediumrohr und Gewindeanschluss
Eindichtung aller Anschlussstellen
sämtliche systembedingten Dicht-, Klemm-, Press- oder Verbindungselemente
sämtliche Befestigungs- und Dichtungsmaterialien
betriebsfertige Herstellung nach Herstellervorgaben und allgemein anerkannten Regeln der Technik.

Ausführung passend zum angebotenen Rohrsystem.
Menge: 2,000 Stk

**2.1.9 Endabdichtung**
Endabdichtung / Gummi-Endkappe für vorgedämmtes Rohrleitungssystem

Endabdichtung zur fachgerechten Abdichtung und zum Schutz der Dämmung an Rohrenden vorgedämmter erdverlegter Trinkwasserleitungen sowie zur Bauteilabschottung, komplett liefern und montieren.

Ausführung passend zum angebotenen vorgedämmten Rohrleitungssystem, bestehend aus:

elastischer Endabdichtung / Gummi-Endkappe
Klemmring aus Edelstahl
Quell-Dichtungsring bzw. gleichwertigem Dichtungssystem
sämtlichen systemzugehörigen Befestigungs- und Dichtelementen.

Geeignet zur dauerhaften Abdichtung gegen Feuchtigkeitseintritt, wasserdicht bis mindestens 0,3 bar bei 30 °C.

Ausführung gemäß DIN EN 15632 sowie mit geeigneter Systemzertifizierung oder gleichwertigem anerkannten Nachweis für das angebotene Rohrsystem.

Einschließlich aller erforderlichen Nebenleistungen:

Lieferung und Montage
fachgerechte Abdichtung des Mantelrohres und Schutz der Dämmung
Herstellung der Bauteilabschottung am Rohrende
sämtliche Befestigungs- und Dichtungsmaterialien
betriebsfertige Herstellung nach Herstellervorgaben und allgemein anerkannten Regeln der Technik.

Ausführung passend zum angebotenen Rohrsystem.
Menge: 2,000 Stk

**2.1.10 Mauerdurchführung**
Hauseinführung / Mauerdurchführung für vorgedämmtes Rohrleitungssystem, drückendes Wasser

Mauerdurchführung / Hauseinführung zur druckwasserdichten Einführung eines vorgedämmten erdverlegten Rohrleitungssystems in Bauwerke aus WU-Beton, geeignet für drückendes Wasser, komplett liefern und montieren.

Ausführung passend zum angebotenen Rohrleitungssystem und zum Mantelrohrdurchmesser, geeignet zum Einbau:

in Kernlochbohrungen in WU-Beton-Bauteilen oder
in vorbereitete, einbetonierte Futterrohre bzw. gleichwertige Einbausysteme.

Ausführung als druckwasserdichte Systemdurchführung mit dauerhaft dichter Abdichtung zwischen Mantelrohr und Baukörper.

Leistungsumfang einschließlich:

Dichteinsatz / Ringraumdichtung bzw. systemzugehöriges Abdichtungssystem
sämtliche Spann-, Press-, Klemm- und Dichtelemente
korrosionsbeständige Befestigungsteile
Anpassung an Mantelrohr und Bauwerksdurchführung
fachgerechter Einbau einschließlich Ausrichten, Einpassen und Abdichten.

Geeignet für den Einsatz bei drückendem Wasser entsprechend den Anforderungen an WU-Konstruktionen und passend zum angebotenen Rohrsystem.

Ausführung nach allgemein anerkannten Regeln der Technik sowie einschlägigen Hersteller- und Zulassungsvorgaben.

Einschließlich aller Befestigungs- und Dichtungsmaterialien, komplett liefern, montieren und betriebsfertig herstellen.
Menge: 2,000 Stk

**2.1.11 Ergänzungssatz für Mauerdurchführung**
Ergänzungssatz für Mauerdurchführung / Spannungsentlastung Mantelrohr

Ergänzungssatz zur Aufnahme und Reduzierung radialer Spannungen des Mantelrohres bei schräger bzw. nicht rechtwinkliger Einführung vorgedämmter erdverlegter Rohrleitungssysteme in Bauwerksdurchführungen, komplett liefern und montieren.

Ausführung passend zum angebotenen Rohrleitungssystem und zur vorgesehenen Mauerdurchführung, als systemzugehöriges Zubehör zur spannungsarmen Einführung des Mantelrohres.

Geeignet zum Abbau möglicher radialer Spannungen infolge schräger Leitungsführung und zur Vermeidung unzulässiger Beanspruchungen an Mantelrohr und Durchführung.

Ausführung für den Einsatz in Verbindung mit der angebotenen Mauerdurchführung, bei Bedarf abdichtend gegen nichtdrückendes Wasser.

Leistungsumfang einschließlich:

Spannungsentlastungselemente / Ergänzungssatz als Systemzubehör
sämtliche Dicht-, Klemm- und Befestigungselemente
Anpassung an Rohr- und Durchführungssystem
fachgerechte Montage einschließlich Ausrichten und spannungsfreier Einbindung
vollständige betriebsfertige Herstellung.

Ausführung nach Herstellervorgaben und allgemein anerkannten Regeln der Technik.

Einschließlich aller erforderlichen Befestigungs- und Dichtungsmaterialien.
Menge: 2,000 Stk

**2.1.12 Einbauelement für Mauerdurchführung**
Futterrohr / Einbauelement für Mauerdurchführung in WU-Beton

Futterrohr / Einbauelement zum Einbetonieren in WU-Betonwände oder WU-Betonbodenplatten zur Aufnahme einer druckwasserdichten Mauerdurchführung für vorgedämmte erdverlegte Rohrleitungssysteme, komplett liefern und montieren.

Ausführung passend zum angebotenen Rohrleitungs- und Durchführungssystem, als Alternative zu einer nachträglichen Kernlochbohrung in WU-Beton.

Geeignet zur werkseitigen bzw. bauseitigen Integration in wasserundurchlässige Betonbauteile und zur Aufnahme systemzugehöriger Hauseinführungen.

Leistungsumfang einschließlich:

Futterrohr / Einbauelement zur Einbindung in WU-Beton
erforderliche Anschluss- und Dichtelemente
sämtliche Befestigungs- und Einbauhilfen
lage- und fluchtgerechter Einbau vor Betonage
Abstimmung auf das angebotene Mauerdurchführungssystem
vollständige betriebsfertige Herstellung.

Ausführung geeignet für Anforderungen an WU-Konstruktionen und nach Herstellervorgaben sowie allgemein anerkannten Regeln der Technik.

Einschließlich aller Befestigungs- und Dichtungsmaterialien.
Menge: 2,000 Stk

**2.1.13 Druckprobe mit Protokollierung**
Druckprobe mit Protokollierung
der erdverlegten Trinkwasserleitungen
vor Verfüllung des Grabens und vor etwaiigen weiteren Installationen im Graben wie z.B. Elektrokabel u.ä.

komplett liefern und ausführen
inklusive sämtlicher Dokumentationsunterlagen
Menge: 3,000 Psch

**2.1.14 Kernbohrung DN 200**
Kernbohrung DN 200
in Betonwände bzw. Mauerwerk
bis 35 cm stark,
einschl. Gerüststellung, Absicherung nach UVV,
Schuttbeseitigung

herstellen
Menge: 4,000 Stk

**2.1.15 Trassenwarnband, gelb**
Trassenwarnband, gelb, bestehend aus 40 mm
breiten und 250 m langen Rollen mit der Aufschrift "Achtung Trinkwasserleitung", wird zur Markierung der
Rohrleitungen über dem fertig hergestellten
Sandbett und der ersten Fülllage von 200 mm in
12.00-Uhr-Position verwendet,
liefern und Tiefbauer beistellen.
Menge: 40,000 m

#### Bereich 2.2 Formstücke / Verbindungsstücke

##### Abschnitt 2.2.1 Bogen

**2.2.1.1 Bogen Stahl niro DN 12**
Bogen, aus nichtrostendem Stahl, für Rohrleitung aus nichtrostendem Stahl, als Pressverbindung mit DVGW-Registrierung, mit Verpresstkennzeichnung und Prüfsicherheit, Außendurchmesser 15 mm.

komplett liefern und montieren
Menge: 90,000 St

**2.2.1.2 Bogen Stahl niro DN 15**
Bogen, aus nichtrostendem Stahl, für Rohrleitung aus nichtrostendem Stahl, als Pressverbindung mit DVGW-Registrierung, mit Verpresstkennzeichnung und Prüfsicherheit, Außendurchmesser 18 mm.

komplett liefern und montieren
Menge: 70,000 St

**2.2.1.3 Bogen Stahl niro DN 20**
Bogen, aus nichtrostendem Stahl, für Rohrleitung aus nichtrostendem Stahl, als Pressverbindung mit DVGW-Registrierung, mit Verpresstkennzeichnung und Prüfsicherheit, Außendurchmesser 22 mm.

komplett liefern und montieren
Menge: 50,000 St

**2.2.1.4 Bogen Stahl niro DN 25**
Bogen, aus nichtrostendem Stahl, für Rohrleitung aus nichtrostendem Stahl, als Pressverbindung mit DVGW-Registrierung, mit Verpresstkennzeichnung und Prüfsicherheit, Außendurchmesser 28 mm.

komplett liefern und montieren
Menge: 20,000 St

**2.2.1.5 Bogen Stahl niro DN 32**
Bogen, aus nichtrostendem Stahl, für Rohrleitung aus nichtrostendem Stahl, als Pressverbindung mit DVGW-Registrierung, mit Verpresstkennzeichnung und Prüfsicherheit, Außendurchmesser 35 mm.

komplett liefern und montieren
Menge: 20,000 St

##### Abschnitt 2.2.2 Muffe

**2.2.2.1 Muffe Stahl niro DN 12**
Muffe, aus nichtrostendem Stahl, für Rohrleitung aus nichtrostendem Stahl, als Pressverbindung mit DVGW-Registrierung, mit Verpresstkennzeichnung und Prüfsicherheit, Außendurchmesser 15 mm.

komplett liefern und montieren
Menge: 30,000 St

**2.2.2.2 Muffe Stahl niro DN 15**
Muffe, aus nichtrostendem Stahl, für Rohrleitung aus nichtrostendem Stahl, als Pressverbindung mit DVGW-Registrierung, mit Verpresstkennzeichnung und Prüfsicherheit, Außendurchmesser 18 mm.

komplett liefern und montieren
Menge: 40,000 St

**2.2.2.3 Muffe Stahl niro DN 20**
Muffe, aus nichtrostendem Stahl, für Rohrleitung aus nichtrostendem Stahl, als Pressverbindung mit DVGW-Registrierung, mit Verpresstkennzeichnung und Prüfsicherheit, Außendurchmesser 22 mm.

komplett liefern und montieren
Menge: 10,000 St

**2.2.2.4 Muffe Stahl niro DN 25**
Muffe, aus nichtrostendem Stahl, für Rohrleitung aus nichtrostendem Stahl, als Pressverbindung mit DVGW-Registrierung, mit Verpresstkennzeichnung und Prüfsicherheit, Außendurchmesser 28 mm.

komplett liefern und montieren
Menge: 5,000 St

**2.2.2.5 Muffe Stahl niro DN 32**
Muffe, aus nichtrostendem Stahl, für Rohrleitung aus nichtrostendem Stahl, als Pressverbindung mit DVGW-Registrierung, mit Verpresstkennzeichnung und Prüfsicherheit, Außendurchmesser 35 mm.

komplett liefern und montieren
Menge: 2,000 St

##### Abschnitt 2.2.3 T-Stück

**2.2.3.1 T-Stück Stahl niro DN 12**
T-Stück, aus nichtrostendem Stahl, für Rohrleitung aus nichtrostendem Stahl, als Pressverbindung mit DVGW-Registrierung, mit Verpresstkennzeichnung und Prüfsicherheit, Außendurchmesser 15 mm, alle Übergangsmaße.

komplett liefern und montieren
Menge: 10,000 St

**2.2.3.2 T-Stück Stahl niro DN 15**
T-Stück, aus nichtrostendem Stahl, für Rohrleitung aus nichtrostendem Stahl, als Pressverbindung mit DVGW-Registrierung, mit Verpresstkennzeichnung und Prüfsicherheit, Außendurchmesser 18 mm,  alle Übergangsmaße.

komplett liefern und montieren
Menge: 20,000 St

**2.2.3.3 T-Stück Stahl niro DN 20**
T-Stück, aus nichtrostendem Stahl, für Rohrleitung aus nichtrostendem Stahl, als Pressverbindung mit DVGW-Registrierung, mit Verpresstkennzeichnung und Prüfsicherheit, Außendurchmesser 22 mm, alle Übergangsmaße.

komplett liefern und montieren
Menge: 5,000 St

**2.2.3.4 T-Stück Stahl niro DN 25**
T-Stück, aus nichtrostendem Stahl, für Rohrleitung aus nichtrostendem Stahl, als Pressverbindung mit DVGW-Registrierung, mit Verpresstkennzeichnung und Prüfsicherheit, Außendurchmesser 28 mm, alle Übergangsmaße.

komplett liefern und montieren
Menge: 5,000 St

**2.2.3.5 T-Stück Stahl niro DN 32**
T-Stück, aus nichtrostendem Stahl, für Rohrleitung aus nichtrostendem Stahl, als Pressverbindung mit DVGW-Registrierung, mit Verpresstkennzeichnung und Prüfsicherheit, Außendurchmesser 35 mm, alle Übergangsmaße.

komplett liefern und montieren
Menge: 2,000 St

##### Abschnitt 2.2.4 Reduzierstück

**2.2.4.1 Reduzierstück Stahl niro DN 15 x 12**
Reduzierstück, aus nichtrostendem Stahl, für Rohrleitung aus nichtrostendem Stahl, als Pressverbindung mit DVGW-Registrierung, mit Verpresstkennzeichnung und Prüfsicherheit, Außendurchmesser 18 mm,
2. Durchmesser 15 mm.

komplett liefern und montieren
Menge: 5,000 St

**2.2.4.2 Reduzierstück Stahl niro DN 20 x 12**
Reduzierstück, aus nichtrostendem Stahl, für Rohrleitung aus nichtrostendem Stahl, als Pressverbindung mit DVGW-Registrierung, mit Verpresstkennzeichnung und Prüfsicherheit, Außendurchmesser 22 mm,
2. Durchmesser 15 mm.

komplett liefern und montieren
Menge: 10,000 St

**2.2.4.3 Reduzierstück Stahl niro DN 20 x 15**
Reduzierstück, aus nichtrostendem Stahl, für Rohrleitung aus nichtrostendem Stahl, als Pressverbindung mit DVGW-Registrierung, mit Verpresstkennzeichnung und Prüfsicherheit, Außendurchmesser 22 mm,
2. Durchmesser 18 mm.

komplett liefern und montieren
Menge: 5,000 St

**2.2.4.4 Reduzierstück Stahl niro DN 25 x 15**
Reduzierstück, aus nichtrostendem Stahl, für Rohrleitung aus nichtrostendem Stahl, als Pressverbindung mit DVGW-Registrierung, mit Verpresstkennzeichnung und Prüfsicherheit, Außendurchmesser 28 mm,
2. Durchmesser 18 mm.

komplett liefern und montieren
Menge: 15,000 St

**2.2.4.5 Reduzierstück Stahl niro DN 25 x 20**
Reduzierstück, aus nichtrostendem Stahl, für Rohrleitung aus nichtrostendem Stahl, als Pressverbindung mit DVGW-Registrierung, mit Verpresstkennzeichnung und Prüfsicherheit, Außendurchmesser 28 mm,
2. Durchmesser 22 mm.

komplett liefern und montieren
Menge: 10,000 St

**2.2.4.6 Reduzierstück Stahl niro DN 32 x 25**
Reduzierstück, aus nichtrostendem Stahl, für Rohrleitung aus nichtrostendem Stahl, als Pressverbindung mit DVGW-Registrierung, mit Verpresstkennzeichnung und Prüfsicherheit, Außendurchmesser 35 mm,
2. Durchmesser 28 mm.

komplett liefern und montieren
Menge: 5,000 St

##### Abschnitt 2.2.5 Übergangsstück

**2.2.5.1 Übergangsstück Stahl niro DN 12**
Übergangsstück, aus nichtrostendem Stahl, für Rohrleitung aus nichtrostendem Stahl, als Pressverbindung mit DVGW-Registrierung, mit Verpresstkennzeichnung und Prüfsicherheit, Außendurchmesser 15 mm, alle Übergangsmaße

komplett liefern und montieren
Menge: 30,000 St

**2.2.5.2 Übergangsstück Stahl niro DN 15**
Übergangsstück, aus nichtrostendem Stahl, für Rohrleitung aus nichtrostendem Stahl, als Pressverbindung mit DVGW-Registrierung, mit Verpresstkennzeichnung und Prüfsicherheit, Außendurchmesser 18 mm, alle Übergangsmaße

komplett liefern und montieren
Menge: 15,000 St

**2.2.5.3 Übergangsstück Stahl niro DN 20**
Übergangsstück, aus nichtrostendem Stahl, für Rohrleitung aus nichtrostendem Stahl, als Pressverbindung mit DVGW-Registrierung, mit Verpresstkennzeichnung und Prüfsicherheit, Außendurchmesser 22 mm, alle Übergangsmaße

komplett liefern und montieren
Menge: 20,000 St

**2.2.5.4 Übergangsstück Stahl niro DN 25**
Übergangsstück, aus nichtrostendem Stahl, für Rohrleitung aus nichtrostendem Stahl, als Pressverbindung mit DVGW-Registrierung, mit Verpresstkennzeichnung und Prüfsicherheit, Außendurchmesser 28 mm, alle Übergangsmaße

komplett liefern und montieren
Menge: 10,000 St

**2.2.5.5 Übergangsstück Stahl niro DN 32**
Übergangsstück, aus nichtrostendem Stahl, für Rohrleitung aus nichtrostendem Stahl, als Pressverbindung mit DVGW-Registrierung, mit Verpresstkennzeichnung und Prüfsicherheit, Außendurchmesser 35 mm, alle Übergangsmaße

komplett liefern und montieren
Menge: 5,000 St

**2.2.5.6 Anschlussverschraubung 1/2" DN 12**
Anschlussverschraubung 1/2" DN 12 (15x1,0 mm)
mit Pressanschluss
sonst wie vor beschrieben

komplett liefern und montieren
Menge: 5,000 St

**2.2.5.7 Anschlussverschraubung 3/4" DN 15**
Anschlussverschraubung 3/4" DN 15 (18x1,0 mm)
mit Pressanschluss
sonst wie vor beschrieben

komplett liefern und montieren
Menge: 5,000 St

**2.2.5.8 Anschlussverschraubung 3/4" DN 20**
Anschlussverschraubung 3/4" DN 20 (22x1,2 mm)
mit Pressanschluss
sonst wie vor beschrieben

komplett liefern und montieren
Menge: 5,000 St

**2.2.5.9 Anschlussverschraubung 1" DN 25**
Anschlussverschraubung 1" DN 25 (28x1,2 mm)
mit Pressanschluss
sonst wie vor beschrieben

komplett liefern und montieren
Menge: 2,000 St

**2.2.5.10 Anschlussverschraubung 11/2" DN32**
Anschlussverschraubung 11/2" DN32 (35x1,5 mm)
mit Pressanschluss
sonst wie vor beschrieben

komplett liefern und montieren
Menge: 2,000 St

##### Abschnitt 2.2.6 Anschlusswinkel

**2.2.6.1 Doppelanschlusswinkel Stahl niro Rp 1/2" x DN 12**
Doppelanschlusswinkel einschl. Abpressstopfen, verdrehsicher,  aus nichtrostendem Stahl, Anschlussmaße Rp 1/2/15 mm, für Rohrleitung aus nichtrostendem Stahl, als Pressverbindung mit DVGW-Registrierung, mit Verpresstkennzeichnung und Prüfsicherheit, Außendurchmesser 15 mm.

komplett liefern und montieren
Menge: 20,000 St

**2.2.6.2 Doppelanschlusswinkel Stahl niro Rp 1/2" x DN 15**
Doppelanschlusswinkel einschl. Abpressstopfen, verdrehsicher, aus nichtrostendem Stahl, Anschlussmaße Rp 1/2/18 mm, für Rohrleitung aus nichtrostendem Stahl, als Pressverbindung mit DVGW-Registrierung, mit Verpresstkennzeichnung und Prüfsicherheit, Außendurchmesser 18 mm.

komplett liefern und montieren
Menge: 2,000 St

**2.2.6.3 Doppelanschlusswinkel Stahl niro Rp 1/2" x DN 20**
Doppelanschlusswinkel einschl. Abpressstopfen, verdrehsicher, aus nichtrostendem Stahl, Anschlussmaße Rp 1/2/22 mm, für Rohrleitung aus nichtrostendem Stahl, als Pressverbindung mit DVGW-Registrierung, mit Verpresstkennzeichnung und Prüfsicherheit, Außendurchmesser 22 mm.

komplett liefern und montieren
Menge: 1,000 St

**2.2.6.4 Schallschlucker DN 12 für Doppelwandscheibe**
Schallschlucker DN 12 für Doppelwandscheibe
aus Gummi, wie vor beschrieben
Menge: 20,000 St

**2.2.6.5 Schallschlucker DN 15 für Doppelwandscheibe**
Schallschlucker DN 15 für Doppelwandscheibe
aus Gummi, wie vor beschrieben
Menge: 2,000 St

**2.2.6.6 Schallschlucker DN 20 für Doppelwandscheibe**
Schallschlucker DN 20 für Doppelwandscheibe
aus Gummi, wie vor beschrieben
Menge: 1,000 St

**2.2.6.7 Anschlusswinkel Stahl niro Rp 1/2" DN 12**
Anschlusswinkel einschl. Abpressstopfen, verdrehsicher, aus nichtrostendem Stahl, Anschlussmaße Rp 1/2/15 mm, für Rohrleitung aus nichtrostendem Stahl, als Pressverbindung mit DVGW-Registrierung, mit Verpresstkennzeichnung und Prüfsicherheit, Außendurchmesser 15 mm.

komplett liefern und montieren
Menge: 2,000 St

**2.2.6.8 Anschlusswinkel Stahl niro Rp 1/2" x DN 15**
Anschlusswinkel einschl. Abpressstopfen, verdrehsicher, aus nichtrostendem Stahl, Anschlussmaße Rp 1/2/18 mm, für Rohrleitung aus nichtrostendem Stahl, als Pressverbindung mit DVGW-Registrierung, mit Verpresstkennzeichnung und Prüfsicherheit, Außendurchmesser 18 mm.

komplett liefern und montieren
Menge: 2,000 St

**2.2.6.9 Anschlusswinkel Stahl niro Rp 1/2" x DN 20**
Anschlusswinkel einschl. Abpressstopfen, verdrehsicher, aus nichtrostendem Stahl, Anschlussmaße Rp 1/2/22 mm, für Rohrleitung aus nichtrostendem Stahl, als Pressverbindung mit DVGW-Registrierung, mit Verpresstkennzeichnung und Prüfsicherheit, Außendurchmesser 22 mm.

komplett liefern und montieren
Menge: 2,000 St

**2.2.6.10 Anschlusswinkel Stahl niro Rp 3/4" x DN 20**
Anschlusswinkel einschl. Abpressstopfen, verdrehsicher, aus nichtrostendem Stahl, Anschlussmaße Rp 3/4/22 mm, für Rohrleitung aus nichtrostendem Stahl, als Pressverbindung mit DVGW-Registrierung, mit Verpresstkennzeichnung und Prüfsicherheit, Außendurchmesser 22 mm.

komplett liefern und montieren
Menge: 2,000 St

##### Abschnitt 2.2.7 Sonstiges

**2.2.7.1 Baustopfen 1/2"**
Baustopfen 1/2"
Als Bauzeitenverschluss
in rot und blau je nach Anforderung.

komplett liefern und montieren
Menge: 40,000 St

**2.2.7.2 Verlängerung Rotguss G1/2 L 15mm**
Verlängerung aus Rotguss,
mit Gewinde G 1/2,
Länge 15 mm.

komplett liefern und montieren
Menge: 20,000 St

**2.2.7.3 Verlängerung Rotguss G1/2 L 20mm**
Verlängerung aus Rotguss,
mit Gewinde G 1/2,
Länge 20 mm.

komplett liefern und montieren
Menge: 10,000 St

**2.2.7.4 Verlängerung Rotguss G1/2 L 30mm**
Verlängerung aus Rotguss,
mit Gewinde G 1/2,
Länge 30 mm.

komplett liefern und montieren
Menge: 10,000 St

**2.2.7.5 Bogen 90° RG 1/2"**
Bogen 90° Rotguss 1/2"

komplett liefern und montieren
Menge: 1,000 St

**2.2.7.6 Bogen 90° RG 3/4"**
Bogen 90° Rotguss 3/4"

komplett liefern und montieren
Menge: 1,000 St

**2.2.7.7 Bogen 90° RG 1"**
Bogen 90° Rotguss 1"

komplett liefern und montieren
Menge: 1,000 St

**2.2.7.8 Nippel RG 1/2"**
Nippel Rotguss 1/2"

komplett liefern und montieren
Menge: 1,000 St

**2.2.7.9 Nippel RG 3/4"**
Nippel Rotguss 3/4"

komplett liefern und montieren
Menge: 1,000 St

**2.2.7.10 Nippel RG 1"**
Nippel Rotguss 1"

komplett liefern und montieren
Menge: 1,000 St

**2.2.7.11 Doppelnippel RG 1/2"**
Doppelnippel Rotguss 1/2"

komplett liefern und montieren
Menge: 1,000 St

**2.2.7.12 Doppelnippel RG 3/4"**
Doppelnippel Rotguss 3/4"

komplett liefern und montieren
Menge: 1,000 St

**2.2.7.13 Doppelnippel RG 1"**
Doppelnippel Rotguss 1"

komplett liefern und montieren
Menge: 1,000 St

**2.2.7.14 Gewindestutzen, Innenkonus, RG 1/2"**
Gewindestutzen, Innenkonus, Rotguss 1/2"

komplett liefern und montieren
Menge: 1,000 St

**2.2.7.15 Gewindestutzen, Innenkonus, RG 3/4"**
Gewindestutzen, Innenkonus, Rotguss 3/4"

komplett liefern und montieren
Menge: 1,000 St

**2.2.7.16 T-Stück RG 1/2"**
T-Stück, Rotguss 1/2"

komplett liefern und montieren
Menge: 1,000 St

**2.2.7.17 T-Stück RG 3/4"**
T-Stück, Rotguss 3/4"

komplett liefern und montieren
Menge: 1,000 St

**2.2.7.18 T-Stück RG 1"**
T-Stück, Rotguss 1"

komplett liefern und montieren
Menge: 1,000 St

**2.2.7.19 Muffe RG 1/2"**
Muffe, Rotguss 1/2"

komplett liefern und montieren
Menge: 1,000 St

**2.2.7.20 Muffe RG 3/4"**
Muffe, Rotguss 3/4"

komplett liefern und montieren
Menge: 1,000 St

**2.2.7.21 Muffe RG 1"**
Muffe, Rotguss 1"

komplett liefern und montieren
Menge: 1,000 St

#### Bereich 2.3 Dämmung / Rohrschott

##### Abschnitt 2.3.1 Wärmedämmung

**2.3.1.1 Wärmedämmung Rohr DN12**
Wärmedämmung ohne Ummantelung DIN 4140 an haus- und betriebstechnische Anlagen, an Rohrleitung, Formstück und Armaturen, DN 12, Rohrverbindung als Pressverbindung, im Gebäude, Dämmung aus Mineralwolle, als Rohrschale, Baustoffklasse DIN 4102-1 A (nichtbrennbar), Wärmeleitfähigkeit 0,035 W/(mK) bei 40 Grad C Mitteltemperatur DIN EN 12667, Dämmschichtdicke 100 %, kaschiert mit Alufolie,

Hersteller/Typ '....................................................'
vom Bieter einzutragen.

komplett liefern und montieren
Menge: 60,000 m

**2.3.1.2 Wärmedämmung Rohr DN15**
Wärmedämmung ohne Ummantelung DIN 4140 an haus- und betriebstechnische Anlagen, an Rohrleitung, Formstück und Armaturen, DN 15, Rohrverbindung als Pressverbindung, im Gebäude, Dämmung aus Mineralwolle, als Rohrschale, Baustoffklasse DIN 4102-1 A (nichtbrennbar), Wärmeleitfähigkeit 0,035 W/(mK) bei 40 Grad C Mitteltemperatur DIN EN 12667, Dämmschichtdicke100 %, kaschiert mit Alufolie,

komplett liefern und monieren
Menge: 70,000 m

**2.3.1.3 Wärmedämmung Rohr DN20**
Wärmedämmung ohne Ummantelung DIN 4140 an haus- und betriebstechnische Anlagen, an Rohrleitung, Formstück und Armaturen, DN 20, Rohrverbindung als Pressverbindung, im Gebäude, Dämmung aus Mineralwolle, als Rohrschale, Baustoffklasse DIN 4102-1 A (nichtbrennbar), Wärmeleitfähigkeit 0,035 W/(mK) bei 40 Grad C Mitteltemperatur DIN EN 12667, Dämmschichtdicke 100 %, kaschiert mit Alufolie,

komplett liefern und monieren
Menge: 50,000 m

**2.3.1.4 Wärmedämmung Rohr DN25**
Wärmedämmung ohne Ummantelung DIN 4140 an haus- und betriebstechnische Anlagen, an Rohrleitung, Formstück und Armaturen, DN 25, Rohrverbindung als Pressverbindung, im Gebäude, Dämmung aus Mineralwolle, als Rohrschale, Baustoffklasse DIN 4102-1 A (nichtbrennbar), Wärmeleitfähigkeit 0,035 W/(mK) bei 40 Grad C Mitteltemperatur DIN EN 12667, Dämmschichtdicke 100 %, kaschiert mit Alufolie,

komplett liefern und monieren
Menge: 10,000 m

**2.3.1.5 Wärmedämmung Rohr DN32**
Wärmedämmung ohne Ummantelung DIN 4140 an haus- und betriebstechnische Anlagen, an Rohrleitung, Formstück und Armaturen, DN 32, Rohrverbindung als Pressverbindung, im Gebäude, Dämmung aus Mineralwolle, als Rohrschale, Baustoffklasse DIN 4102-1 A (nichtbrennbar), Wärmeleitfähigkeit 0,035 W/(mK) bei 40 Grad C Mitteltemperatur DIN EN 12667, Dämmschichtdicke 100 %, kaschiert mit Alufolie,

komplett liefern und monieren
Menge: 20,000 m

##### Abschnitt 2.3.2 Wärmedämmung mit Ummantelung

**2.3.2.1 Wärmedämmung Ummantelung Rohr DN12**
Wärmedämmung einschl. Ummantelung DIN 4140 an haus- und betriebstechnische Anlagen, an Rohrleitung, Formstück und Armaturen, DN 12, Rohrverbindung als Pressverbindung, im Gebäude, Dämmung aus Mineralwolle, als Rohrschale, Baustoffklasse DIN 4102-1 A (nichtbrennbar), Wärmeleitfähigkeit 0,035 W/(mK) bei 40 Grad C Mitteltemperatur DIN EN 12667, Dämmschichtdicke 100 %, kaschiert mit Alufolie

komplett liefern und monieren
Ummantelung aus nichtprofiliertem Blech, Stahl, feuerverzinkt, Überlappungen vernieten.
Menge: 20,000 m

**2.3.2.2 Wärmedämmung Ummantelung Rohr DN15**
Wärmedämmung einschl. Ummantelung DIN 4140 an haus- und betriebstechnische Anlagen, an Rohrleitung, Formstück und Armaturen, DN 15, Rohrverbindung als Pressverbindung, im Gebäude, Dämmung aus Mineralwolle, als Rohrschale, Baustoffklasse DIN 4102-1 A (nichtbrennbar), Wärmeleitfähigkeit 0,035 W/(mK) bei 40 Grad C Mitteltemperatur DIN EN 12667, Dämmschichtdicke 100 %, kaschiert mit Alufolie

komplett liefern und monieren
Ummantelung aus nichtprofiliertem Blech, Stahl, feuerverzinkt, Überlappungen vernieten.
Menge: 20,000 m

**2.3.2.3 Wärmedämmung Ummantelung Rohr DN20**
Wärmedämmung einschl. Ummantelung DIN 4140 an haus- und betriebstechnische Anlagen,an Rohrleitung, Formstück und Armaturen, DN 20, Rohrverbindung als Pressverbindung, im Gebäude, Dämmung aus Mineralwolle, als Rohrschale, Baustoffklasse DIN 4102-1 A (nichtbrennbar), Wärmeleitfähigkeit 0,035 W/(mK) bei 40 Grad C Mitteltemperatur DIN EN 12667, Dämmschichtdicke 100 %, kaschiert mit Alufolie

komplett liefern und monieren
Ummantelung aus nichtprofiliertem Blech, Stahl, feuerverzinkt, Überlappungen vernieten.
Menge: 10,000 m

**2.3.2.4 Wärmedämmung Ummantelung Rohr DN25**
Wärmedämmung einschl. Ummantelung DIN 4140 an haus- und betriebstechnische Anlagen, an Rohrleitung, Formstück und Armaturen, DN 25, Rohrverbindung als Pressverbindung, im Gebäude, Dämmung aus Mineralwolle, als Rohrschale, Baustoffklasse DIN 4102-1 A (nichtbrennbar), Wärmeleitfähigkeit 0,035 W/(mK) bei 40 Grad C Mitteltemperatur DIN EN 12667, Dämmschichtdicke 100 %, kaschiert mit Alufolie

komplett liefern und monieren
Ummantelung aus nichtprofiliertem Blech, Stahl, feuerverzinkt, Überlappungen vernieten.
Menge: 10,000 m

**2.3.2.5 Wärmedämmung Ummantelung Rohr DN32**
Wärmedämmung einschl. Ummantelung DIN 4140 an haus- und betriebstechnische Anlagen, an Rohrleitung, Formstück und Armaturen, DN 32, Rohrverbindung als Pressverbindung, im Gebäude, Dämmung aus Mineralwolle, als Rohrschale, Baustoffklasse DIN 4102-1 A (nichtbrennbar), Wärmeleitfähigkeit 0,035 W/(mK) bei 40 Grad C Mitteltemperatur DIN EN 12667, Dämmschichtdicke 100 %, kaschiert mit Alufolie

komplett liefern und monieren
Ummantelung aus nichtprofiliertem Blech, Stahl, feuerverzinkt, Überlappungen vernieten.
Menge: 10,000 m

##### Abschnitt 2.3.3 Rohrschott

**2.3.3.1 Rohrschott R90 Trinkwasserleitungen DN 12**
Rohrschott R90 Trinkwasserleitungen DN 12
Rohrabschottung R30 -R120

Rohrabschottung  von Versorgungsleitungen bei Massiv- wänden und -decken sowie leichte Trennwänden.

Ausführung:
nichtbrennbare, kunstharzgebundene druckfeste Steinwolle-Brandschutzschale für den Einsatz von Rohrabschottungen; die Brandschutzschale ist mit einer farbig gekennzeichneten gitterverstärkten Aluminium- Sandwich- Folie kaschiert; ist einseitig aufgeschlitzt und auf der Innenwandung eingesägt, damit sie leicht aufgeklappt und auf der Rohrleitung montiert werden kann; AS-Qualität; nichtbrennbar A2; silikonfrei; mit wirkungsvollen Dampfbremse; druckbe- lastbar und formstabil; wasserabweisend; schallab- sorbierend.
Rohrabschottungen mit Zulassung gemäß der Allgemeinen bauaufsichtlichen Prüfzeugnisse für brennbare und nichtbrennbare Rohrleitungen.
erforderliche weiterführende Dämmung muss zur Sicherung auf der Rohrleitung mit 8 Windungen Bindedraht je m stramm umwickelt werden;
einschl. Zuschlag für Formstücke.

inklusive Brandschutzkitt, lösungsmittelfreier einkomponentiger Brandschutzkitt, der unter Hitzeeinwirkung stark aufschäumt, dabei auftretende Fugen in Baukonstruktionen rauchdicht verschlossen werden; mit Allgemeine bauaufsichtliche Zulassung vom Deutschen Institution für Bautechnik DIBt; erfüllt die Baustoffklasse B2 nach DIN 4102-1.

Hersteller/Typ '....................................................'
vom Bieter einzutragen.

komplett liefern und montieren
Menge: 4,000

**2.3.3.2 Rohrschott R90 Trinkwasserleitungen DN 15**
Rohrschott R90 Trinkwasserleitungen DN 15
Rohrabschottung R30 -R120

Rohrabschottung  von Versorgungsleitungen bei Massiv- wänden und -decken sowie leichte Trennwänden.

Ausführung:
nichtbrennbare, kunstharzgebundene druckfeste Steinwolle-Brandschutzschale für den Einsatz von Rohrabschottungen; die Brandschutzschale ist mit einer farbig gekennzeichneten gitterverstärkten Aluminium- Sandwich- Folie kaschiert; ist einseitig aufgeschlitzt und auf der Innenwandung eingesägt, damit sie leicht aufgeklappt und auf der Rohrleitung montiert werden kann; AS-Qualität; nichtbrennbar A2; silikonfrei; mit wirkungsvollen Dampfbremse; druckbe- lastbar und formstabil; wasserabweisend; schallab- sorbierend.
Rohrabschottungen mit Zulassung gemäß der Allgemeinen bauaufsichtlichen Prüfzeugnisse für brennbare und nichtbrennbare Rohrleitungen.
erforderliche weiterführende Dämmung muss zur Sicherung auf der Rohrleitung mit 8 Windungen Bindedraht je m stramm umwickelt werden;
einschl. Zuschlag für Formstücke.

inklusive Brandschutzkitt, lösungsmittelfreier einkomponentiger Brandschutzkitt, der unter Hitzeeinwirkung stark aufschäumt, dabei auftretende Fugen in Baukonstruktionen rauchdicht verschlossen werden; mit Allgemeine bauaufsichtliche Zulassung vom Deutschen Institution für Bautechnik DIBt; erfüllt die Baustoffklasse B2 nach DIN 4102-1.

komplett liefern und montieren
Menge: 4,000

**2.3.3.3 Rohrschott R90 Trinkwasserleitungen DN 20**
Rohrschott R90 Trinkwasserleitungen DN 20
Rohrabschottung R30 -R120

Rohrabschottung  von Versorgungsleitungen bei Massiv- wänden und -decken sowie leichte Trennwänden.

Ausführung:
nichtbrennbare, kunstharzgebundene druckfeste Steinwolle-Brandschutzschale für den Einsatz von Rohrabschottungen; die Brandschutzschale ist mit einer farbig gekennzeichneten gitterverstärkten Aluminium- Sandwich- Folie kaschiert; ist einseitig aufgeschlitzt und auf der Innenwandung eingesägt, damit sie leicht aufgeklappt und auf der Rohrleitung montiert werden kann; AS-Qualität; nichtbrennbar A2; silikonfrei; mit wirkungsvollen Dampfbremse; druckbe- lastbar und formstabil; wasserabweisend; schallab- sorbierend.
Rohrabschottungen mit Zulassung gemäß der Allgemeinen bauaufsichtlichen Prüfzeugnisse für brennbare und nichtbrennbare Rohrleitungen.
erforderliche weiterführende Dämmung muss zur Sicherung auf der Rohrleitung mit 8 Windungen Bindedraht je m stramm umwickelt werden;
einschl. Zuschlag für Formstücke.

inklusive Brandschutzkitt, lösungsmittelfreier einkomponentiger Brandschutzkitt, der unter Hitzeeinwirkung stark aufschäumt, dabei auftretende Fugen in Baukonstruktionen rauchdicht verschlossen werden; mit Allgemeine bauaufsichtliche Zulassung vom Deutschen Institution für Bautechnik DIBt; erfüllt die Baustoffklasse B2 nach DIN 4102-1.

komplett liefern und montieren
Menge: 2,000

**2.3.3.4 Rohrschott R90 Trinkwasserleitungen DN 25**
Rohrschott R90 Trinkwasserleitungen DN 25
Rohrabschottung R30 -R120

Rohrabschottung  von Versorgungsleitungen bei Massiv- wänden und -decken sowie leichte Trennwänden.

Ausführung:
nichtbrennbare, kunstharzgebundene druckfeste Steinwolle-Brandschutzschale für den Einsatz von Rohrabschottungen; die Brandschutzschale ist mit einer farbig gekennzeichneten gitterverstärkten Aluminium- Sandwich- Folie kaschiert; ist einseitig aufgeschlitzt und auf der Innenwandung eingesägt, damit sie leicht aufgeklappt und auf der Rohrleitung montiert werden kann; AS-Qualität; nichtbrennbar A2; silikonfrei; mit wirkungsvollen Dampfbremse; druckbe- lastbar und formstabil; wasserabweisend; schallab- sorbierend.
Rohrabschottungen mit Zulassung gemäß der Allgemeinen bauaufsichtlichen Prüfzeugnisse für brennbare und nichtbrennbare Rohrleitungen.
erforderliche weiterführende Dämmung muss zur Sicherung auf der Rohrleitung mit 8 Windungen Bindedraht je m stramm umwickelt werden;
einschl. Zuschlag für Formstücke.

inklusive Brandschutzkitt, lösungsmittelfreier einkomponentiger Brandschutzkitt, der unter Hitzeeinwirkung stark aufschäumt, dabei auftretende Fugen in Baukonstruktionen rauchdicht verschlossen werden; mit Allgemeine bauaufsichtliche Zulassung vom Deutschen Institution für Bautechnik DIBt; erfüllt die Baustoffklasse B2 nach DIN 4102-1.

komplett liefern und montieren
Menge: 2,000

**2.3.3.5 Rohrschott R90 Trinkwasserleitungen DN 32**
Rohrschott R90 Trinkwasserleitungen DN 32
Rohrabschottung R30 -R120

Rohrabschottung  von Versorgungsleitungen bei Massiv- wänden und -decken sowie leichte Trennwänden.

Ausführung:
nichtbrennbare, kunstharzgebundene druckfeste Steinwolle-Brandschutzschale für den Einsatz von Rohrabschottungen; die Brandschutzschale ist mit einer farbig gekennzeichneten gitterverstärkten Aluminium- Sandwich- Folie kaschiert; ist einseitig aufgeschlitzt und auf der Innenwandung eingesägt, damit sie leicht aufgeklappt und auf der Rohrleitung montiert werden kann; AS-Qualität; nichtbrennbar A2; silikonfrei; mit wirkungsvollen Dampfbremse; druckbe- lastbar und formstabil; wasserabweisend; schallab- sorbierend.
Rohrabschottungen mit Zulassung gemäß der Allgemeinen bauaufsichtlichen Prüfzeugnisse für brennbare und nichtbrennbare Rohrleitungen.
erforderliche weiterführende Dämmung muss zur Sicherung auf der Rohrleitung mit 8 Windungen Bindedraht je m stramm umwickelt werden;
einschl. Zuschlag für Formstücke.

inklusive Brandschutzkitt, lösungsmittelfreier einkomponentiger Brandschutzkitt, der unter Hitzeeinwirkung stark aufschäumt, dabei auftretende Fugen in Baukonstruktionen rauchdicht verschlossen werden; mit Allgemeine bauaufsichtliche Zulassung vom Deutschen Institution für Bautechnik DIBt; erfüllt die Baustoffklasse B2 nach DIN 4102-1.

komplett liefern und montieren
Menge: 1,000

**2.3.3.6 Ausmörteln von Rohbauöffnungen für Leitungsdurchführungen,**
Ausmörteln von Rohbauöffnungen für Leitungsdurchführungen,
mit Mörtel Klasse MG III, Anbringen beidseitiger Verschalungen der Wand- oder Deckenöffnungen sowie ggf. erforderlicher Sicherungsanker als eingebohrte Bewehrungseisenstangen 8 mm inklusive Einrichten und Reinigen der Montageorte.
Abrechnung nach Öffnungsquerschnitt.
Menge: 1,000 m²

#### Bereich 2.4 Geräte, Armaturen und Zubehör

**2.4.1 Wasserzählerbügel DN 40**
Wasserzählerbügel DN 40 Qn 6

Wasserzählerbügel für Wasserzähler Qn 6 waagerechter Einbau, verzinkt, ohne verstellbaren Wandabstand,

Hersteller/Typ '....................................................'
vom Bieter einzutragen.

komplett liefern und montieren
Menge: 1,000 St

**2.4.2 HAE als Schrägsitzventil mit RV DN 40**
HAE als Schrägsitzventil mit RV DN 40

Schrägsitzventil (Freistromventil) mit Rückflussverhinderer,
mit rohrleitungskompatiblen Pressanschlüssen,
Ventilgehäuse und -oberteil aus
Rotguss nach DIN 50930-6,
Ventilsitz aus Edelstahl,
mit Spindelübersetzung und
Stellungsanzeige offen/geschlossen,
Handrad mit auswechselbarer
Medienkennzeichnung grün/rot,
mit Entleerungsstopfen,
Betriebsdruck: 16 bar (PN 16),
Betriebstemperatur: 90°C,
mit DIN-DVGW-Prüfzeichen,
Ausführung als Schrägsitzventil mit Rückflussverhinderer

Hersteller/Typ '....................................................'
vom Bieter einzutragen.

komplett liefern und montieren
inklusive aller Befestigungs- und Dichtungsmaterialien
Menge: 1,000 St

**2.4.3 Dämmschale für Schrägsitzventil mit RV DN 40**
Dämmschale für Schrägsitzventil mit RV DN 40

komplett liefern und montieren
Menge: 1,000 St

**2.4.4 Trinkwasserverteiler**
Verteiler, für Trinkwasser DIN 1988-200, max. Betriebstemperatur bis 40 Grad C, max. Betriebsüberdruck 16 bar, max. Volumenstrom 10 m3/h, aus nichtrostendem Stahl, mit Entleerungsstutzen, mit 6 Anschlussstutzen mit Gewindeanschluss, mit Wandkonsolen, schallgedämmt, befestigt an Beton/Mauerwerk, mit Kältedämmung, mit Entleerrinne aus verzinktem Stahl.

Hersteller/Typ '....................................................'
vom Bieter einzutragen.

komplett liefern und montieren
inklusive aller Befestigungs- und Dichtungsmaterialien
Menge: 1,000 St

**2.4.5 Hauswasserstation**
Nach DIN EN 13959, DIN EN 13443-1, DIN 19628 und DIN EN 1567, mit DIN-DVGW-Prüfzeichen, für Wasser bis 30 °C.
Zur Druckregelung und Filtration von feinkörnigen und festen Verunreinigungen im Wasser, die als Belüftungselemente Korrosionen in wasserführenden Rohrleitungen auslösen und zu Funktionsstörungen an Kontroll- und Regelorganen führen können.

Ausführung: Filtergehäuse aus hochwertigem Grauguss PN 16, innen und außen korrosionsbeständig mit Kunststoff beschichtet, Einbau-Drehflansch mit patentiertem Bajonettanschluss aus Messing mit Verschraubung (Gewindeanschluss nach DIN EN 10226-1), waagerechter oder senkrechter Einbau möglich; versilbertes Filtergewebe aus Edelstahl, großes Handrad zur Rückspülung nach dem Punkt-Rotations-System bei gleichzeitiger Reinigung des Schauglases ohne Unterbrechung der Wasserversorgung. Mit Rückflussverhinderer, Druckminderer mit werkseitiger Nachdruckeinstellung von 4 bar, Einstellbereich des Nachdruckes von 1,5 - 6 bar, Vordruck- und Nachdruckmanometer.

Technische Daten:
Rohranschluss 1 1/2 Zoll
Nenndurchfluss* 9,1 m³/h
Betriebsdruck max. 16 bar
Betriebstemperatur max. 30 °C
Maschenweite 0,1 mm
Baulänge 252 mm

Auch mit Sondermaschenweite 0,03/0,32 und 0,5 mm lieferbar (ohne Silberbeschichtung).
* nach DIN EN 1567 für Trinkwasser bei sauberem Filter

Hersteller/Typ '....................................................'
vom Bieter einzutragen.

komplett liefern und montieren.
inklusive aller Befestigungs- und Dichtungsmaterialien.
Menge: 1,000 St

**2.4.6 Enthärtungsanlage**
Nach DIN EN 14743 und DIN 19636-100. Mit DIN-DVGW-geprüften Einzelmodulen zur Enthärtung von Trinkwasser. Die parallele Durchströmung aller Anlagenteile garantiert hygienisch optimale, stagnationsfreie Betriebsabläufe.

Ausführung: Anlage bestehend aus zwei getrennt absperrbaren Einzelmodulen (PN 10), mit hochwertigem monosphärem Ionenaustauscherharz in Lebensmittelqualität gefüllt zur optimalen Wasserverteilung und Minimierung von Druckverlust und Regeneriermittelaufwand, kalibrierbarer Sensor "i-guard" im Wassereingang für die mengen- und qualitätsabhängige Steuerung, hunderttausendfach bewährte, verschleißfreie Keramikscheiben-Technologie für lebenslang programmierte Betriebsabläufe, Steuerungselektronik mit LCD-Anzeige für Betrieb, Regeneration, Resthärte und Salzmangel, zusätzlich manuelle Auslösung der Regeneration und Vorwahltasten für die Verschnittwasserhärte, Verschnittwasserregelung durch "i-matic", Zwangsregeneration nach spätestens 96 Stunden und Anlagenhygienisierung durch eingebaute Desinfektionseinrichtung mit platinierten Titanelektroden, separater Salzlöse- und Vorratsbehälter mit kontinuierlicher Solebevorratung sowie 2-stufiger Salzmangelanzeige, komplett mit JQP-Anschlussstück und JQX-Umgehungsventil.
Auf Wunsch auch mit potenzialfreiem Kontakt (Best.-Nr. 8200345) zur Fernübertragung der Störmeldung bzw. Salzmangelmeldung lieferbar (Mehrpreis).

Technische Daten:
Nenndurchfluss bei 20 °dH auf 8 °dH 5,0 m³/h
Druckverlust bei Nenndurchfluss  (20 °dH auf 8 °dH) 1,0 bar
Rohranschluss 1 1/2 Zoll
Max. Anzahl der Wohneinheiten 15
Kapazität bei Sparbesalzung 13,4 °dH x m³
Inhalt Salzvorratsbehälter 100 kg
Salzverbrauch je Regeneration 0,40 kg
Abwasser je Regeneration 50 Liter
Betriebsdruck max. 7 bar
Fließdruck min. 2 bar
Netzanschluss 230 V, 50 Hz
Leistungsaufnahme max. 30 Watt
Betriebstemperatur max. 30 °C
Betriebsgewicht mit kompl. Salzfüllung ca. 175 kg
Versandgewicht ca. 60 kg
Abmessungen:
- Einbaulänge 1.250 mm
- Tiefe 460 mm
- Höhe* 1.290 mm

Hersteller/Typ '....................................................'
vom Bieter einzutragen.

komplett liefern und montieren.
inklusive aller Befestigungs- und Dichtungsmaterialien sowie elektrischem anklemmen bzw. auflegen.
Menge: 1,000 St

**2.4.7 Regeneriersalz 25 kg-Sack**
Regeneriersalz 25 kg-Sack gem.  EN 973

komplett liefern und montieren.
Menge: 4,000 St

**2.4.8 Inbetriebnahme Enthärtungsanlage**
Inbetriebnahme Enthärtungsanlage

der vorgenannten, bauseits komplett betriebsfertig
montierten Anlagen durch den Werkskundendienst des
Herstellers einschließlich:

- anteiligen Fahrtkosten
- ggf. erforderlichen Montageinweisungen
- Einweisung des örtlichen Bedienpersonals
- Dokumentation zu vor beschriebener Leistungen
- Übergabe der Betriebsanleitungen 1-fach
Menge: 1,000 St

**2.4.9 Schrägsitzventil DN 12**
Schrägsitzventil DN 12

Schrägsitzventil (Freistromventil),
mit Rohrleitungskompatiblen-Pressanschlüssen,
Ventilgehäuse und -oberteil aus
Rotguss nach DIN 50930-6,
Ventilsitz aus Edelstahl,
mit Spindelübersetzung und
Stellungsanzeige offen/geschlossen,
Handrad mit auswechselbarer
Medienkennzeichnung grün/rot,
mit Entleerungsstopfen,
Betriebsdruck: 16 bar (PN 16),
Betriebstemperatur: 90°C,
mit DIN-DVGW-Prüfzeichen,
Ausführung als Schrägsitzventil

Hersteller/Typ '....................................................'
vom Bieter einzutragen.

komplett liefern und montieren
Menge: 2,000 St

**2.4.10 Schrägsitzventil DN 15**
Schrägsitzventil DN 15

Schrägsitzventil (Freistromventil),
mit Rohrleitungskompatiblen-Pressanschlüssen,
Ventilgehäuse und -oberteil aus
Rotguss nach DIN 50930-6,
Ventilsitz aus Edelstahl,
mit Spindelübersetzung und
Stellungsanzeige offen/geschlossen,
Handrad mit auswechselbarer
Medienkennzeichnung grün/rot,
mit Entleerungsstopfen,
Betriebsdruck: 16 bar (PN 16),
Betriebstemperatur: 90°C,
mit DIN-DVGW-Prüfzeichen,
Ausführung als Schrägsitzventil

komplett liefern und montieren
Menge: 2,000 St

**2.4.11 Schrägsitzventil DN 20**
Schrägsitzventil DN 20

Schrägsitzventil
(Freistromventil),
mit rohrleitungskompatiblen Pressanschlüssen,
Ventilgehäuse und -oberteil aus
Rotguss nach DIN 50930-6,
Ventilsitz aus Edelstahl,
mit Spindelübersetzung und
Stellungsanzeige offen/geschlossen,
Handrad mit auswechselbarer
Medienkennzeichnung grün/rot,
mit Entleerungsstopfen,
Betriebsdruck: 16 bar (PN 16),
Betriebstemperatur: 90°C,
mit DIN-DVGW-Prüfzeichen,
Ausführung als Schrägsitzventil

komplett liefern und montieren
Menge: 4,000 St

**2.4.12 Schrägsitzventil DN 25**
Schrägsitzventil DN 25

Schrägsitzventil (Freistromventil),
mit Rohrleitungskompatiblen-Pressanschlüssen,
Ventilgehäuse und -oberteil aus
Rotguss nach DIN 50930-6,
Ventilsitz aus Edelstahl,
mit Spindelübersetzung und
Stellungsanzeige offen/geschlossen,
Handrad mit auswechselbarer
Medienkennzeichnung grün/rot,
mit Entleerungsstopfen,
Betriebsdruck: 16 bar (PN 16),
Betriebstemperatur: 90°C,
mit DIN-DVGW-Prüfzeichen,
Ausführung als Schrägsitzventil

komplett liefern und montieren
Menge: 2,000 St

**2.4.13 Schrägsitzventil DN 32**
Schrägsitzventil DN 32

Schrägsitzventil
(Freistromventil),
mit rohrleitungskompatiblen Pressanschlüssen,
Ventilgehäuse und -oberteil aus
Rotguss nach DIN 50930-6,
Ventilsitz aus Edelstahl,
mit Spindelübersetzung und
Stellungsanzeige offen/geschlossen,
Handrad mit auswechselbarer
Medienkennzeichnung grün/rot,
mit Entleerungsstopfen,
Betriebsdruck: 16 bar (PN 16),
Betriebstemperatur: 90°C,
mit DIN-DVGW-Prüfzeichen,
Ausführung als Schrägsitzventil

komplett liefern und montieren
Menge: 2,000 St

**2.4.14 Dämmschale für Schrägsitzventil DN 12**
Dämmschale für Schrägsitzventil DN 12
komplett liefern und montieren
Menge: 2,000 St

**2.4.15 Dämmschale für Schrägsitzventil DN 15**
Dämmschale für Schrägsitzventil DN 15
komplett liefern und montieren
Menge: 2,000 St

**2.4.16 Dämmschale für Schrägsitzventil DN 20**
Dämmschale für Schrägsitzventil DN 20
komplett liefern und montieren
Menge: 4,000 St

**2.4.17 Dämmschale für Schrägsitzventil DN 25**
Dämmschale für Schrägsitzventil DN 25
komplett liefern und montieren
Menge: 2,000 St

**2.4.18 Dämmschale für Schrägsitzventil DN 32**
Dämmschale für Schrägsitzventil DN 32
komplett liefern und montieren
Menge: 2,000 St

**2.4.19 Wandaufputzschrank zur Strom- und Wasserversorgung**
Wandaufputzschrank zur Strom- und Wasserversorgung

Ausstattung Wasserversorgung:
Frostsichere Außenarmatur
Ausstattung Stromversorgung:
Steckdosenkombination 1 x 230 V, 1 x 400 V CH-Typ 15,
bauseits umrüstbar auf CH-KABA-Schlossausführung,
im geschlossenen Zustand mediumberührte Metallteile aus entzinkungsfreiem und korrosionsbeständigem Rotguss,
beständig gegen aggressives Wasser,
verschließbar,
aus Edelstahl,
Oberfläche geschliffen,
als Versorgungseinheit zur zentralen Strom- und Wasserversorgung,
Blendrahmen mit Tür mit Profil-Schließzylinder als Steckschloss inkl. Bartschlüsseln,
umrüst- und austauschbar auf eine bestehende Schließanlage,
Tür mit integrierter Klappdurchführung für Schlauch- bzw. Kabelanschluss zur Sicherheit auch während des Gebrauchs,
wartungsfreie EPDM-Spindelabdichtung,
Kegel mit innenliegender RV-Feder,
bauseits beliebig verlängerbar,
mit Funktionsbelüfter zur automatischen Entleerung,
integrierter RV und Rohrbelüfter als Sicherungskombination HD,
Rohraußengewinde,
Betätigungsgriff mit blauem Signierplättchen,
totraumfrei,
inkl. Schlauchkupplung für gängige Stecksysteme,
Armatur mit DVGW-Zulassung,
Armatur mit ÖVGW-Zulassung,
Armatur mit SVGW-Zulassung,
Armatur mit KIWA-Zulassung,
Armatur mit BELGAQUA-Zulassung,
Kunststoffteile mit KTW- und W 270-Zulassung,
nach UBA-Bewertungsgrundlage,
Schallschutzzulassung nach DIN EN ISO 3822 Klasse 1,
DIN EN 15096 Familie H,
Typ B/DIN EN 1717/DIN EN 13959,
Druckstufe PN 16, Schutzart IP44

Hersteller/Typ '....................................................'
vom Bieter einzutragen.

komplett liefern und montieren.
inklusive aller Befestigungs- und Dichtungsmaterialien.
Menge: 2,000 St

**2.4.20 Armaturenträger**
Armaturenträger
für UP bzw. AP-Installation, 430 mm
aus Stahl verzinkt,
in der Breite verstellbar,
mit:
schallgeschützter Befestigung für
System-Wandscheiben und
Befestigungsmaterial für Armaturenträger
Kalt- sowie warmwasserseitig anschließen, inklusive Verbindungs- und Befestigungsmaterialien

komplett liefern und montieren
Menge: 5,000 St

**2.4.21 Einrichtg Zwangsdurchströmg**
Einrichtung zur Zwangsdurchströmung durch Venturi-Prinzip DIN 1988-200, DIN EN 806-2, in Trinkwasserleitung, DN 20, PN 16.

Hersteller/Typ '....................................................'
vom Bieter einzutragen.

komplett liefern und montieren
Menge: 1,000 St

**2.4.22 Probenahmeventil**
Probenahmeventil
aus Rotguss für vorgenannte Schrägsitzventile zur Montage am Entleerventilanschluss.

Zur Bestimmung mikrobiologischer und chemischer Parameter nach TrinkwVO, für Trinkwasser DIN 1988-200, Ventilkörper 360 Grad drehbar mit abflammbarem und drehbarem Auslaufbogen aus nichtrostendem Stahl, absperrbar, Gewindeanschluss, DN 10.

Hersteller/Typ '....................................................'
vom Bieter einzutragen.

komplett liefern und montieren
Menge: 10,000 St

**2.4.23 Rückflussverhinderer**
Rückflussverhinderer
mit Schlauchanschluss zur Aufsatzmontage an Armatur

komplett liefern und montieren
Menge: 3,000 St

**2.4.24 Rohrunterbrecher**
Rohrunterbrecher DIN EN 14452 Familie D, Typ B, aus Messing, mit Absperrventil, DN 15.

komplett liefern und montieren
Menge: 3,000 St

**2.4.25 Entleerungsventil**
Entleerungsventil PN 16 R/Rp 1/2
für Wasserleitung, Gehäuse, Oberteil und Innengarnitur aus Rotguß, mit wartungsfreier Spindelabdichtung,
mit Muffenanschluß, PN 16, mit geradem Auslauf, Schlauchanschlußgewinde, Kappe und Kette,
mit Handrad, R/Rp 1/2.

liefern und montieren
Menge: 2,000 St

**2.4.26 Manometer**
Manometer mit verstellbarem Markierungsanzeiger,
mit Dreiwegehahn, mit Stopfbuchse
Gehäuse-Durchm 100 mm
DN 15
Anzeigenbereich 0-10 bar

komplett liefern und montieren
Menge: 5,000 St

**2.4.27 Zeigerthermometer**
Zeigerthermometer DIN EN 13190, Einbaulänge 50 mm, einschl. Tauchhülse, aus nichtrostendem Stahl, Gehäuse aus nichtrostendem Stahl, Gehäusenenndurchmesser 80 mm, Anzeigebereich 0 bis 60 Grad C.

komplett liefern und montieren
Menge: 6,000 St

**2.4.28 Kugelhahn**
Kugelhahn, DN 15, aus Messing
PN 12,5, mit Kappe, Kette und Tülle,
0-Ring-Abdichtung
inkl. DVGW-Zulassung

komplett liefern und montieren
Menge: 6,000 St

**2.4.29 Systemtrenner BA, DN 25**
Systemtrenner BA, DN 25
zur Absicherung von Trinkwasser gegen Nichttrinkwasser bis einschl. Flüssigkeitskategorie 4 nach DIN EN 1717 / DIN 1988-100, mediumberührte Metallteile aus entzinkungsfreiem und korrosionsbeständigem Rotguss, beständig gegen aggressives Wasser, integrierter eingangsseitiger Edelstahl-Schmutzfänger, integrierte differenzdruckgesteuerte und wartungsfreundliche Sicherungskartusche inklusive RV, mit kontrollierbarer Mitteldruckkammer, Außengewinde für flachdichtende Verschraubungen, inkl. drei Prüfventile, Ablaufanschluss aus Kunststoff/Rotguss nach DIN EN 1717, eingangs- und ausgangsseitiger Rückflussverhinderer, totraumfrei, Hauptachse horizontal, DVGW-Zulassung, ÖVGW-Zulassung, SVGW-Zulassung bis DN 40, WRAS-Zulassung, KIWA-Zulassung bis DN 40, BELGAQUA-Zulassung bis DN 40, Kunststoffteile mit KTW- und W 270-Zulassung, bis DN 25 Schallschutzzulassung nach DIN EN ISO 3822 Klasse 1 (DN 32 Klasse 2), DIN EN 12729 (DN 50 mit Durchflusswerten nach DVGW W 570) /DIN EN 1717, Druckstufe PN 10, max. Betriebstemperatur 60 °C, kurzfristige Spitzentemperatur 65 °C, Hinweis: die Anforderung zur Wartung gem. DIN EN 806-5 ist einzuhalten

Hersteller/Typ '....................................................'
vom Bieter einzutragen.

Position als fix und fertige Leistung,
liefern und montieren inklusive sämtlichem
Befestigungs- und Dichtungsmaterial.
Menge: 1,000 St

**2.4.30 Hygiene-Set, DN 25**
Hygiene-Set, DN 25
bestehend aus Frostsicherer Außenarmatur Figur und KHS Bodenbox, im geschlossenen Zustand mediumberührte Metallteile aus entzinkungsfreiem und korrosionsbeständigem Rotguss, beständig gegen aggressives Wasser, bewirkt bei Ringleitungsinstallation Zwangsdurchströmung und kontinuierlichen Wasseraustausch für Trinkwasser kalt (PWC), Strömungsteiler nach dem Venturi-Prinzip (statisch), mit Nasszellenzu- und Nasszellenrückleitung, Strömungsteiler-Durchgang mit Innengewinde, Nasszellenrückleitung mit Innengewinde, Nasszellenzuleitung mit Innengewinde, totraumfrei, Strömungsteiler integriert in Dämmschale aus Neopor®, DVGW-Zulassung, Kunststoffteile mit KTW- und W 270-Zulassung, Schallschutzzulassung nach DIN EN ISO 3822 Klasse 1, Baustoffklasse B1 nach DIN 4102, DIN EN 1717, Druckstufe PN 16

Hersteller/Typ '....................................................'
vom Bieter einzutragen.

Position als fix und fertige Leistung,
liefern und montieren inklusive sämtlichem
Befestigungs- und Dichtungsmaterial.
Menge: 1,000 St

#### Bereich 2.5 Objekte

*Hinweis: Hinweis zur Ausführung der Sanitärobjekte / Fliesenspiegel*
Die nachfolgend beschriebenen Sanitärobjekte sind in Lage, Höhe, Achsmaß und Montageart entsprechend den noch durch den Architekten zu übermittelnden Fliesenspiegeln bzw. Wandansichten auszuführen. Die hierfür maßgeblichen Planunterlagen werden dem Auftragnehmer fristgerecht vor Ausführung zur Verfügung gestellt.

Der Auftragnehmer hat die Fliesenspiegel vor Montagebeginn eigenverantwortlich zu prüfen und die Montage der Sanitärobjekte mit den jeweils vorgegebenen Fliesenachsen, Fugenbildern, Höhenbezügen sowie den angrenzenden Ausbaugewerken abzustimmen.

Die erforderliche Montageart, einschließlich der hieraus resultierenden Befestigungs-, Anschluss-, Anpassungs- und Nebenleistungen, ist in die jeweiligen Einheitspreise einzukalkulieren. Gesonderte Mehrvergütungsansprüche aufgrund der Ausführung gemäß Fliesenspiegel bestehen hierfür nicht, sofern die entsprechenden Planunterlagen rechtzeitig vor Montagebeginn übermittelt werden.

##### Abschnitt 2.5.1 Waschtischanlage

**2.5.1.1 Waschtisch-Modul**
Waschtisch-Modul BH 115 cm. Für Ständerwand- oder Vorwandmontage. Selbsttragender, pulverbeschichteter Profil-Stahlrahmen mit höhenverstellbaren Füßen und Traversen.

Lieferumfang:
- Waschtisch-Modul
- Traverse für Waschtisch-Befestigung 40 - 375 mm, höhenverstellbar
- Traverse mit schallentkoppelten Eckventil-Anschlüssen 80 / 160 / 320 mm, Siphonbogen, Siphongummi und Baustopfen, höhenverstellbar
- Höhenverstellbare Montagefüße 0 - 20 cm
- Befestigungsmaterial für Waschtischmontage (Befestigungsbolzen M 12 x 110 mm, Schutzschlauch, Muttern,
Unterlegscheiben, Abdeckkappen)
- Befestigungsmaterial für Montagefüße

Technische Daten:
- Werkstoff: Rahmen Stahl
- Oberfläche: Rahmen pulverbeschichtet
- Abmessungen: B 50 cm x H 115 cm
- Anschluss Abwasser: d: 50 mm
- Anschluss Wasser: 2x DN 15 G 1/2 AG (unten)
- Abgang Abwasser: d: 50 / 40 mm (durch Ablängen)
- Abgang Wasser: 2x DN 15 G 1/2 IG

Hersteller/Typ '....................................................'
vom Bieter einzutragen.

komplett liefern und montieren.
inklusive aller Befestigungs- und Dichtungsmaterialien
Menge: 8,000 St
Produkt:
  Artikel:
    Artikelnummer: 030740099
    Artikelkurztext: Waschtisch-Modul

**2.5.1.2 Wandhalterungsset**
Zur Befestigung der Module bei Aufputzmontage. Werkzeuglose
Tiefeneinstellung mit 3 mm Gewinderasterung.

Lieferumfang:
- 2 Wandhalterungen
- 2 Gewinderastbolzen zur Tiefeneinstellung
- Befestigungsmaterial
Technische Daten:
- Werkstoff: Kunststoff
- Tiefeneinstellbereich: 120 - 170 mm

Hersteller/Typ '....................................................'
vom Bieter einzutragen.

komplett liefern und montieren.
inklusive aller Befestigungs- und Dichtungsmaterialien
Menge: 8,000 St
Produkt:
  Artikel:
    Artikelnummer: 030710099
    Artikelkurztext: Wandhalterungsset

**2.5.1.3 Elektronische Waschtisch-Armatur KW**
Elektronische Waschtisch-Armatur. Hochdruck Kaltwasser Infrarot-Sensor gesteuert. Exklusiv Stromversorgung. Geeignet zur Vernetzung mit Wassermanagement. Vorgesehen zur Spannungsversorgung über Wassermanagement-System.

Lieferumfang:
- Infrarot-Sensor-Einlocharmatur
- Infrarot-Sensor-Elektronik, programmierbar
- Axialmagnetventil 6 V mit Vorfilter
- Strahlregler
- Anschlusskabel 220 mm, mit Steckverbinder 3-polig, Schutzklasse IP 65
- 1 flexibler Anschlussschlauch Clean- Fix S G 3/8 IG x 400 mm, mit integriertem Rückflussverhinderer (RV, EN 1717: EB) und Vorfilter
- Befestigungsmaterial für Waschtischmontage

Technische Daten:
- Einstellmöglichkeiten über Wassermanagement
- Sensor-Reichweite (kurz / mittel / lang)
- Programmierung über Nahreflex (Aus / Ein)
- Max. Laufzeit (1 - 360 s)
- Nachlaufzeit (0,6 - 60 s)
- Stagnationsspülung (Aus / 5 - 600 s, alle 1 - 240 h nach letzter Spülung /alle 1 - 240 h)
- Dauerfluss (Aus / 15 - 600 s)
- Energiesparmodus (Aus / 1 - 254 h nach letzter Nutzung)
- Reinigungsstopp (Aus / 60 - 360 s)
- Einstellmöglichkeiten über Nahreflex
- Sensor-Reichweite (kurz / mittel / lang)
- Stagnationsspülung (Aus / 30 s, alle 24 h nach letzter Spülung / alle 24 h)
- Reinigungsstopp (Aus / 60 s)
- Durchfluss: max. 5 l/min druckunabhängig
- Fließdruck: 1,0 - 5,0 bar
- Max. Ruhedruck: 8 bar
- Max. Betriebstemperatur: 70 GradC
- Werkstoff: Gehäuse Messing, wasserführende Teile Kunststoff
- Oberfläche: chrom
- Anschluss: 1x G 3/8 IG
- Zertifikate: P-IX 29072/IO, ACS, Belgaqua, WELL public
- Geräuschklasse: I
- Durchflussklasse: O
- Gewicht: 1,81 kg/Stück
- Verpackungseinheit: 1

Hersteller/Typ '....................................................'
vom Bieter einzutragen.

komplett liefern und montieren.
inklusive aller Befestigungs- und Dichtungsmaterialien sowie elektrischem anklemmen bzw. auflegen der Bus-Extender und Armatur.
Menge: 6,000 St
Produkt:
  Artikel:
    Artikelnummer: 002220699
    Artikelkurztext: Elektronische Waschtisch-Armatur KW

**2.5.1.4 Elektronische Waschtisch-Armatur MW (Werkraum)**
Elektronische Waschtisch-Armatur. Hochdruck Kaltwasser Infrarot-Sensor gesteuert. Exklusiv Stromversorgung. Geeignet zur Vernetzung mit Wassermanagement. Vorgesehen zur Spannungsversorgung über Wassermanagement-System.

Lieferumfang:
- Infrarot-Sensor-Einlocharmatur
- Infrarot-Sensor-Elektronik, programmierbar
- Axialmagnetventil 6 V mit Vorfilter
- Strahlregler
- Anschlusskabel 220 mm, mit Steckverbinder 3-polig, Schutzklasse IP 65
- 1 flexibler Anschlussschlauch Clean- Fix S G 3/8 IG x 400 mm, mit integriertem Rückflussverhinderer (RV, EN 1717: EB) und Vorfilter
- Befestigungsmaterial für Waschtischmontage

Technische Daten:
- Einstellmöglichkeiten über Wassermanagement
- Sensor-Reichweite (kurz / mittel / lang)
- Programmierung über Nahreflex (Aus / Ein)
- Max. Laufzeit (1 - 360 s)
- Nachlaufzeit (0,6 - 60 s)
- Stagnationsspülung (Aus / 5 - 600 s, alle 1 - 240 h nach letzter Spülung /alle 1 - 240 h)
- Dauerfluss (Aus / 15 - 600 s)
- Energiesparmodus (Aus / 1 - 254 h nach letzter Nutzung)
- Reinigungsstopp (Aus / 60 - 360 s)
- Einstellmöglichkeiten über Nahreflex
- Sensor-Reichweite (kurz / mittel / lang)
- Stagnationsspülung (Aus / 30 s, alle 24 h nach letzter Spülung / alle 24 h)
- Reinigungsstopp (Aus / 60 s)
- Durchfluss: max. 5 l/min druckunabhängig
- Fließdruck: 1,0 - 5,0 bar
- Max. Ruhedruck: 8 bar
- Max. Betriebstemperatur: 70 GradC
- Werkstoff: Gehäuse Messing, wasserführende Teile Kunststoff
- Oberfläche: chrom
- Anschluss: 1x G 3/8 IG
- Zertifikate: P-IX 29072/IO, ACS, Belgaqua, WELL public
- Geräuschklasse: I
- Durchflussklasse: O
- Gewicht: 1,81 kg/Stück
- Verpackungseinheit: 1

Hersteller/Typ '....................................................'
vom Bieter einzutragen.

komplett liefern und montieren.
inklusive aller Befestigungs- und Dichtungsmaterialien sowie elektrischem anklemmen bzw. auflegen der Bus-Extender und Armatur.
Menge: 4,000 St
Produkt:
  Artikel:
    Artikelnummer: 002220699
    Artikelkurztext: Elektronische Waschtisch-Armatur MW (Werkraum)

**2.5.1.5 Eckventil**
Eckventil mit Regulierfunktion mit Filter
Zum Schutz hochwertiger Armaturen, z.B. elektronisch gesteuerte Armaturen. Gemäß DIN 3227.
Lieferumfang:
- Eckventil
- COMFORT-Griff
- Filter (Maschenweite: 250 mym)
- Selbstdichtendes Anschlussgewinde (ASAG easy)
- Langer Schubschaft
- Zugfeste Messing-Konus-Quetschverschraubung mit Längenausgleich
- Schubrosette d: 54 mm
Technische Daten:
- Werkstoff: Messing konform TrinkwV
- Oberfläche: chrom
- Anschluss: DN 15 G 1/2 AG mit ASAG easy
- Abgang: DN 10 G 3/8 AG
- Zertifikate: P-IX 198/IA, ACS
- Geräuschklasse: I
- Durchflussklasse: A
Hinweis
- Filterreinigung bei geschlossenem Eckventil ohne Leitungsentleerung.

Hersteller/Typ '....................................................'
vom Bieter einzutragen.

komplett liefern und montieren.
inklusive aller Befestigungs- und Dichtungsmaterialien
Menge: 8,000 St
Produkt:
  Artikel:
    Artikelnummer: 054280699
    Artikelkurztext: Eckventil

**2.5.1.6 Ablaufventil**
Waschtischablaufventil
Nichtverschließbares Ablaufventil G 1
1/4 AG universal. Für Waschtische.
Lieferumfang:
- Ablaufventil mit Dichtungselemente
Technische Daten:
- Werkstoff: Messing
- Oberfläche: chrom
- Anschluss: G 1 1/4 AG
- Ablaufleistung: 20 l/min

Hersteller/Typ '....................................................'
vom Bieter einzutragen.

komplett liefern und montieren.
inklusive aller Befestigungs- und Dichtungsmaterialien
Menge: 8,000 St
Produkt:
  Artikel:
    Artikelnummer: 020020699
    Artikelkurztext: Ablaufventil

**2.5.1.7 Waschtische Klassenzimmer**
Waschtisch, aus Sanitärporzellan,
Hahnloch Mitte offen; mit rundem Überlauf,

Hersteller/Typ '....................................................'
vom Bieter einzutragen.

Breite: ca. 600 mm
Ausladung: ca. 490 mm
Ausführung rechteckig
Material: Sanitärporzellan
Gewicht: ca. 15,0 kg
Befestigung: Stockschrauben M10 x 120
müssen mind. 65 mm aus fertig
gefliester Wand hervorragen

komplett liefern und einbringen
Menge: 4,000 St

**2.5.1.8 Waschtische WC-Anlagen**
Waschtisch, aus Sanitärporzellan,
Hahnloch Mitte offen; mit rundem Überlauf,

Hersteller/Typ '....................................................'
vom Bieter einzutragen.

Breite: ca. 600 mm
Ausladung: ca. 490 mm
Ausführung rechteckig
Material: Sanitärporzellan
Gewicht: ca. 15,0 kg
Befestigung: Stockschrauben M10 x 120
müssen mind. 65 mm aus fertig
gefliester Wand hervorragen

komplett liefern und einbringen
Menge: 2,000 St

**2.5.1.9 Waschtische Werkraum**
Waschtisch, aus Sanitärporzellan,
Hahnloch Mitte offen; mit rundem Überlauf,

Hersteller/Typ '....................................................'
vom Bieter einzutragen.

Breite: ca. 600 mm
Ausladung: ca. 490 mm
Ausführung rechteckig
Material: Sanitärporzellan
Gewicht: ca. 15,0 kg
Befestigung: Stockschrauben M10 x 120
müssen mind. 65 mm aus fertig
gefliester Wand hervorragen

komplett liefern und einbringen
Menge: 2,000 St

**2.5.1.10 Schallschutzset**
Universal Premium Schallschutzset für Waschbecken - Produktinfo

Material:
6 mm PE-Schaum

Ausführung:
Der Schallpegel wird um 6-10 dB gegenüber der "Weiss-Bett" Installation nach DIN 1386 reduziert. Das Material ist silikonverträglich. Schallschutz zur Montage zwischen der Sanitärkeramik und der Wand.

Bemerkung:
Problemlose Reinstallation bei Nachjustierung der Sanitärkeramik gegeben. Jeweils mit Montagezubehör.

liefern und montieren
Menge: 8,000 St

**2.5.1.11 Silikonarbeiten**
Zulage SILIKONARBEITEN
Silikonverfüllung der Waschtisch-Wandfuge
inklusive Sanitärsilikon, weiß

komplett liefern und einbringen
Menge: 8,000 St

**2.5.1.12 Siphon**
SIPHON

Tauchrohr 85 mm, Wandrohr und Rosette Ø 64 mm. Material Messing. Verstellweg 35-85 mm, Wandabstand 250 mm. LGA geprüft nach DIN 19545.

Hersteller/Typ '....................................................'
vom Bieter einzutragen.

komplett liefern und einbringen
Menge: 8,000 St

**2.5.1.13 Elektro-Durchflusswassererwärmer Werkraum**
Elektro-Durchflusswassererwärmer 3,5kW, geschlossen, hängende Anordnung, mit VDE- und Funkschutzzeichen, für Unterbeckenmontage, Bemessungsbetriebsspannung 230 V AC, Leistung 3,5 kW, gesteuert, schaltbar in verschiedenen Leistungsstufen, mit Innenbehälter aus Kupfer, mit Rohrheizkörpersystem Außenbekleidung aus Kunststoff, Farbton weiß, Außenbekleidung fest verschraub- bzw. fixierbar als zusätzliche "Kindersicherung" zum Schutz gegen elektrischen Schlag, mit elektrischer Anschlussleitung l = ca.0,3m vorbereitet für Festanchluss an bauseitige UP Dose, Wasseranschlüss G 3/8.

Hersteller/Typ '....................................................'
vom Bieter einzutragen.

liefern und montieren,
inkl. Kalt- und Warmwasserseitig anschließen,
inkl. elektrischem Anschluss.
Menge: 2,000 St

##### Abschnitt 2.5.2 Behinderten Waschtischanlage

**2.5.2.1 Waschtisch-Modul barrierefrei**
Waschtisch-Modul BH 115 cm.
Für Ständerwand- oder Vorwandmontage. Für wandhängende, barrierefreie Waschtische. Selbsttragender, pulverbeschichteter Profil-Stahlrahmen mit höhenverstellbaren Füßen und
Traversen.

Lieferumfang:
- Waschtisch-Modul
- Traverse mit schallentkoppelten Eckventil-Anschlüssen 160 / 320 mm, UP-Siphon und Baustopfen, höhenverstellbar
- Traverse für Waschtisch-Befestigung 40 - 375 mm, höhenverstellbar
- Höhenverstellbare Montagefüße 0 - 20 cm
- Befestigungsmaterial für Waschtischmontage (Befestigungsbolzen M 12 x 110 mm, Schutzschlauch, Muttern,
Unterlegscheiben, Abdeckkappen)
- Befestigungsmaterial für Montagefüße

Technische Daten:
- Werkstoff: Rahmen Stahl
- Oberfläche: Rahmen pulverbeschichtet
- Abmessungen: B 50 cm x H 115 cm
- Anschluss Abwasser: d: 50 mm
- Anschluss Wasser: 2x DN 15 G 1/2 AG (unten)
- Abgang Abwasser: d: 50 / 40 mm (durch Ablängen)
- Abgang Wasser: 2x DN 15 G 1/2 IG

Hersteller/Typ '....................................................'
vom Bieter einzutragen.

komplett liefern und montieren.
inklusive aller Befestigungs- und Dichtungsmaterialien
Menge: 1,000 St
Produkt:
  Artikel:
    Artikelnummer: 030850099
    Artikelkurztext: Waschtisch-Modul barrierefrei

**2.5.2.2 Wandhalterungsset**
Zur Befestigung der Module bei Aufputzmontage. Werkzeuglose Tiefeneinstellung mit 3 mm Gewinderasterung.

Lieferumfang:
- 2 Wandhalterungen
- 2 Gewinderastbolzen zur Tiefeneinstellung
- Befestigungsmaterial

Technische Daten:
- Werkstoff: Kunststoff
- Tiefeneinstellbereich: 120 - 170 mm

Hersteller/Typ '....................................................'
vom Bieter einzutragen.

komplett liefern und montieren.
inklusive aller Befestigungs- und Dichtungsmaterialien
Menge: 1,000 St
Produkt:
  Artikel:
    Artikelnummer: 030710099
    Artikelkurztext: Wandhalterungsset

**2.5.2.3 Traglasten-Modul**
Traglasten-Modul BH 115 cm. Für Ständerwand- oder Vorwandmontage. Für wandhängende Sanitärgegenstände, wie z.B. Stütz- und Stützklappgriffen, Duschsitzen, Dusch- und Wannen- Haltegriffen, Urinal-Schamwänden, Accessoires, etc.. Selbsttragender, pulverbeschichteter Profil-Stahlrahmen mit höhenverstellbaren Füßen.

Lieferumfang:
- Traglasten-Modul
- wasserfest verleimte Multiplex- Befestigungsplatte 160 x 500 x 40 mm
- Höhenverstellbare Montagefüße 0 - 20 cm
- Befestigungsmaterial für Montagefüße

Technische Daten:
- Werkstoff: Rahmen Stahl
- Oberfläche: Rahmen pulverbeschichtet
- Abmessungen: B 24 cm x H 115 cm

Hinweis:
- Beim Einsatz mit Stütz- oder Stützklappgriffen für barrierefreie WCs mit WC-Modul kombinieren.

Hersteller/Typ '....................................................'
vom Bieter einzutragen.

komplett liefern und montieren.
inklusive aller Befestigungs- und Dichtungsmaterialien
Menge: 2,000 St
Produkt:
  Artikel:
    Artikelnummer: 030630099
    Artikelkurztext: Traglasten-Modul

**2.5.2.4 Elektronische Waschtisch-Armatur**
Elektronische Waschtisch-Armatur.Hochdruck Mischwasser Infrarot-Sensor gesteuert. Exklusiv Stromversorgung. Geeignet zur Vernetzung mit Wassermanagement-System. Vorgesehen zur Spannungsversorgung über Wassermanagement-System oder zentralem Netzteil.

Lieferumfang:
- Infrarot-Sensor-Einlocharmatur
- Temperaturregler
- Infrarot-Sensor-Elektronik, programmierbar
- Axialmagnetventil 6 V mit Vorfilter
- Strahlregler
- Anschlusskabel 220 mm, mit
Steckverbinder 3-polig, Schutzklasse IP 65
- 2 flexible Anschlussschläuche Clean- Fix S G 3/8 IG x 400 mm, mit integriertem Rückflussverhinderer (RV, EN 1717: EB) und Vorfilter
- Befestigungsmaterial für Waschtischmontage

Technische Daten:
- Einstellmöglichkeiten über Wassermangement-System
- Sensor-Reichweite (kurz / mittel /lang)
- Programmierung über Nahreflex (Aus /Ein)
- Max. Laufzeit (1 - 360 s)
- Nachlaufzeit (0,6 - 60 s)
- Stagnationsspülung (Aus / 5 - 600 s, alle 1 - 240 h nach letzter Spülung / alle 1 - 240 h)
- Dauerspülung für thermische Desinfektion, mit Verbrühungsschutz (Aus / 15 - 600 s)
- Dauerfluss (Aus / 15 - 600 s)
- Energiesparmodus (Aus / 1 - 254 h nach letzter Nutzung)
- Reinigungsstopp (Aus / 60 - 360 s)
- Einstellmöglichkeiten über Nahreflex
- Sensor-Reichweite (kurz / mittel / lang)
- Stagnationsspülung (Aus / 30 s, alle 24 h nach letzter Spülung / alle 24 h)
- Dauerspülung für thermische Desinfektion, mit Verbrühungsschutz (Aus / 300 s / 120 s)
- Reinigungsstopp (Aus / 60 s)
- Durchfluss: max. 5 l/min druckunabhängig
- Fließdruck: 1,0 - 5,0 bar
- Max. Ruhedruck: 8 bar
- Max. Betriebstemperatur: 70 GradC (80 GradC für thermische Desinfektion)
- Werkstoff: Gehäuse Messing, wasserführende Teile Kunststoff
- Oberfläche: chrom
- Anschluss: 2x G 3/8 IG
- Zertifikate: P-IX 29072/IO, ACS, Belgaqua, WELL public
- Geräuschklasse: I
- Durchflussklasse: O

Hersteller/Typ '....................................................'
vom Bieter einzutragen.

komplett liefern und montieren.
inklusive aller Befestigungs- und Dichtungsmaterialien sowie elektrischem anklemmen bzw. auflegen der Bus-Extender und Armatur.
Menge: 1,000 St
Produkt:
  Artikel:
    Artikelnummer: 002220699
    Artikelkurztext: Elektronische Waschtisch-Armatur

**2.5.2.5 Eckventil**
Eckventil mit Regulierfunktion mit Filter. Zum Schutz hochwertiger Armaturen, z.B. elektronisch gesteuerte Armaturen gemäß DIN 3227.

Lieferumfang:
- Eckventil
- COMFORT-Griff
- Filter (Maschenweite: 250 mym)
- Selbstdichtendes Anschlussgewinde (ASAG easy)
- Langer Schubschaft
- Zugfeste Messing-Konus- Quetschverschraubung mit Längenausgleich
- Schubrosette d: 54 mm

Technische Daten:
- Werkstoff: Messing konform TrinkwV
- Oberfläche: chrom
- Anschluss: DN 15 G 1/2 AG mit ASAG easy
- Abgang: DN 10 G 3/8 AG
- Zertifikate: P-IX 198/IA, ACS
- Geräuschklasse: I
- Durchflussklasse: A

Hinweis:
- Filterreinigung bei geschlossenem Eckventil ohne Leitungsentleerung.

Hersteller/Typ '....................................................'
vom Bieter einzutragen.

komplett liefern und montieren.
inklusive aller Befestigungs- und Dichtungsmaterialien
Menge: 2,000 St
Produkt:
  Artikel:
    Artikelnummer: 054280699
    Artikelkurztext: Eckventil

**2.5.2.6 Ablaufventil**
Waschtischablaufventil
Nichtverschließbares Ablaufventil G 1 1/4 AG universal. Für Waschtische.

Lieferumfang:
- Ablaufventil mit Dichtungselemente

Technische Daten:
- Werkstoff: Messing
- Oberfläche: chrom
- Anschluss: G 1 1/4 AG
- Ablaufleistung: 20 l/min

Hersteller/Typ '....................................................'
vom Bieter einzutragen.

komplett liefern und montieren.
inklusive aller Befestigungs- und Dichtungsmaterialien
Menge: 1,000 St
Produkt:
  Artikel:
    Artikelnummer: 020020699
    Artikelkurztext: Ablaufventil

**2.5.2.7 Waschtisch**
Waschtisch unterfahrbar, 650 x 555mm
in einfachster Ausführung,
für UP WT Element
Ablage 500mm,

Incl. Kristallspiegel rechteckig 1000 x 1000mm, kippbar
und Sifon.

Sowie aller Befestigungs- und Dichtungsmaterialien, in behindertengerechter Ausführung, unterfahrbar ohne Halbschale und dergleichen.

komplett liefern und montieren
inklusive aller Befestigungs- und Dichtungsmaterialien

Hersteller/Typ '....................................................'
vom Bieter einzutragen.
Menge: 1,000 St

**2.5.2.8 Schallschutzset**
Universal Premium Schallschutzset für Waschbecken - Produktinfo

Material:
6 mm PE-Schaum

Ausführung:
Der Schallpegel wird um 6-10 dB gegenüber der "Weiss-Bett" Installation nach DIN 1386 reduziert. Das Material ist silikonverträglich. Schallschutz zur Montage zwischen der Sanitärkeramik und der Wand.

Bemerkung:
Problemlose Reinstallation bei Nachjustierung der Sanitärkeramik gegeben. Jeweils mit Montagezubehör.

liefern und montieren
Menge: 1,000 St

**2.5.2.9 Silikonarbeiten**
Zulage SILIKONARBEITEN
Silikonverfüllung der Waschtisch-Wandfuge
inklusive Sanitärsilikon, weiß

liefern und einbringen
Menge: 1,000 St

**2.5.2.10 Klappstützgriff**
Stützklappgriff Stahl niro Ausladung 850mm
Stützklappgriff, aus nichtrostendem Stahl,
Werkstoff-Nr 1.4301, Ausladung 850 mm, belastbar bis
100 kg am Griffvorderteil, Befestigung mit Flansch, Schrauben
verdeckt.

Hersteller/Typ '....................................................'
vom Bieter einzutragen.

liefern, montieren anschließen
Menge: 2,000 St

**2.5.2.11 Elektro-Durchflusswassererwärmer 3,5kW**
Elektro-Durchflusswassererwärmer 3,5kW, geschlossen, hängende Anordnung, mit VDE- und Funkschutzzeichen, für Unterbeckenmontage, Bemessungsbetriebsspannung 230 V AC, Leistung 3,5 kW, gesteuert, schaltbar in verschiedenen Leistungsstufen, mit Innenbehälter aus Kupfer, mit Rohrheizkörpersystem Außenbekleidung aus Kunststoff, Farbton weiß, Außenbekleidung fest verschraub- bzw. fixierbar als zusätzliche "Kindersicherung" zum Schutz gegen elektrischen Schlag, mit elektrischer Anschlussleitung l = ca.0,3m vorbereitet für Festanchluss an bauseitige UP Dose, Wasseranschlüss G 3/8.

Hersteller/Typ '....................................................'
vom Bieter einzutragen.

liefern und montieren,
inkl. Kalt- und Warmwasserseitig anschließen,
inkl. elektrischem Anschluss.
Menge: 1,000 St

##### Abschnitt 2.5.3 WC-Anlage

**2.5.3.1 WC-Modul**
WC-Modul BH 115 cm mit Unterputz- Spülkasten 12 cm. Für Ständerwand- oder Vorwandmontage. Geeignet zur Vernetzung mit Wassermanagement-System. Integriertes Spülventil mit Ablauf über Spülrohr für zeitgesteuerte Stagnationsspülung. Für wandhängende WC mit 180 oder 230 mm Befestigungsmaß. Selbsttragender, pulverbeschichteter Profil-Stahlrahmen mit höhenverstellbaren Füßen. Wassersparend durch Zweimengen-Spülung und verzögertem Füllvorgang (spart ca. 0,5 l/Spülung). Auslösung der Spülung elektronisch oder mechanisch.

Lieferumfang:
- WC-Modul
- WC-Unterputz-Spülkasten 12 cm, Betätigung von vorne
- Eckventil mit Regulierfunktion G 1/2 AG, Geräuschklasse I
- Spülrohr d: 45 mm, mit Baustopfen
- Höhenverstellbare Montagefüße 0 - 20 cm
- Übergangsstück d: 90 / 110 mm
- WC-Anschlussgarnitur (Zulauf d: 45 mm, Ablauf d: 90 / 110 mm)
- Leerrohr 5 m
- Verlängerungskabel 5 m
- Befestigungsmaterial für WC-Montage (Befestigungsbolzen M 12 x 200 mm, Schutzschläuche, Kunststoff- Bundbuchsen, Muttern, Unterlegscheiben, Abdeckkappen)
- Befestigungsmaterial für Montagefüße

Technische Daten:
- Werkstoff: Eckventil Messing konform TrinkwV, Rahmen Stahl
- Zweimengenspülung: Sparspülmenge 3 l, Hauptspülmenge 4/5/6/7 l einstellbar (6 l Werkseinstellung)
- Belastbarkeit: max. 400 kg (bei Verwendung von Wandhalterungsset)
- Oberfläche: Rahmen pulverbeschichtet
- Abmessungen: B 50 cm x H 115 cm
- Anschluss Abwasser: d: 90 / 110 mm
- Anschluss Spülrohr: d: 45 mm
- Anschluss Wasser: DN 15 R 1/2 AG (Mitte Rückseite)
- Abgang Abwasser: d: 90 / 110 mm

Hersteller/Typ '....................................................'
vom Bieter einzutragen.

komplett liefern und montieren.
inklusive aller Befestigungs- und Dichtungsmaterialien sowie elektrischem anklemmen bzw. auflegen der Bus-Extender und Armatur.
Menge: 3,000 St
Produkt:
  Artikel:
    Artikelnummer: 030380099
    Artikelkurztext: WC-Modul

**2.5.3.2 Wandhalterungsset**
Zur Befestigung der Module bei Aufputzmontage. Werkzeuglose Tiefeneinstellung mit 3 mm Gewinderasterung.

Lieferumfang:
- 2 Wandhalterungen
- 2 Gewinderastbolzen zur Tiefeneinstellung
- Befestigungsmaterial

Technische Daten:
- Werkstoff: Kunststoff
- Tiefeneinstellbereich: 120 - 170 mm

Hersteller/Typ '....................................................'
vom Bieter einzutragen.

komplett liefern und montieren.
inklusive aller Befestigungs- und Dichtungsmaterialien
Menge: 3,000 St
Produkt:
  Artikel:
    Artikelnummer: 030710099
    Artikelkurztext: Wandhalterungsset

**2.5.3.3 WC-Betätigungsplatte**
WC-Betätigungsplatte. Zweimengenspülung. Betätigung von oben oder von vorne.

Technische Daten:
- Werkstoff: Kunststoff
- Oberfläche: Frontplatte weiß
- Abmessungen Frontplatte: B 230 mm x H 150 mm x T 6,5 mm

Hersteller/Typ '....................................................'
vom Bieter einzutragen.

komplett liefern und montieren.
inklusive aller Befestigungs- und Dichtungsmaterialien
Menge: 3,000 St
Produkt:
  Artikel:
    Artikelnummer: 031221599
    Artikelkurztext: WC-Betätigungsplatte

**2.5.3.4 Tiefspülklosett**
Tiefspül-WC, 4,5/6 l, wandhängend
Länge: 540 mm
Breite: 355 mm

Material:  Sanitärkeramik
Farbe:  weiß

mit verdeckter Befestigung, Bodenfreiheit min. 80 mm
Hersteller/Typ '....................................................'
vom Bieter einzutragen.

liefern und montieren
Menge: 3,000 St

**2.5.3.5 Schallschutzset**
Universal Schallschutzset für Wand-WC und Wand-Bidet -
Produktinfo

Bemerkung:
für den Einbau zwischen Wand und WC bzw Bidet. Mindert die Schallenergie um ca. 75 %
Menge: 3,000 St

**2.5.3.6 Silikonarbeiten**
Zulage SILIKONARBEITEN
Silikonverfüllung der WC-Wandfuge
inklusive Sanitärsilikon, weiß

liefern und einbringen
Menge: 3,000 St

**2.5.3.7 WC-Sitz mit Deckel**
Farbe: weiß
Scharnier: Edelstahl, mit Absenkautomatik

Hersteller/Typ '....................................................'
vom Bieter einzutragen.

liefern und montieren
Menge: 3,000 St

**2.5.3.8 Hut- Mantelhaken**
Haken, aus nichtrostendem Stahl, Oberfläche matt geschliffen, als Hut- und Mantelhaken, Ausladung 100 mm, als Einfachhaken, Profilquerschnitt rechteckig, mit Halteelement, rechteckig, Oberfläche matt geschliffen, Befestigungsschrauben, verdeckt, mit rechteckigem Dekorelement, aus nichtrostendem Stahl, Oberfläche matt geschliffen.

Hersteller/Typ '....................................................'
vom Bieter einzutragen.

komplett liefern und einbringen
Menge: 3,000 St

**2.5.3.9 Toilettenbürstengarnitur**
Toilettenbürstengarnitur, aus nichtrostendem Stahl, Oberfläche matt geschliffen, für Wandbefestigung, feststehend, geschlossen, mit Bürste und starrem Deckel, mit Tropfschale, mit Halteelement, rechteckig, aus nichtrostendem Stahl, Oberfläche matt geschliffen, Befestigungsschrauben, verdeckt, mit rechteckigem Dekorelement, aus nichtrostendem Stahl, Oberfläche matt geschliffen.

Hersteller/Typ '....................................................'
vom Bieter einzutragen.

komplett liefern und einbringen
Menge: 3,000 St

**2.5.3.10 Anschlagpuffer, selbstklebend, Ø 60 mm, weiß**
Anschlagpuffer, selbstklebend, Ø 60 mm, weiß

Anschlagpuffer als Schutz- und Abstandspuffer für WC-Deckel- bzw. Türgriffanschläge auf Wand- oder Bodenfliesen, aus Kunststoff, Farbe weiß, selbstklebend, runde Ausführung, Durchmesser ca. 60 mm.

Der Anschlagpuffer ist an der vorgesehenen Anschlagstelle auf der Fliesenoberfläche fachgerecht anzubringen. Die Klebefläche ist vor der Montage zu reinigen, zu entfetten und für eine dauerhafte Haftung vorzubereiten.

Die Leistung umfasst Lieferung und fachgerechte Montage einschließlich aller Nebenleistungen.

liefern und montieren
Menge: 3,000 St

##### Abschnitt 2.5.4 Behinderten WC-Anlage

**2.5.4.1 WC-Modul barrierefrei**
WC-Modul BH 115 cm mit Unterputz- Spülkasten 12 cm. Für Ständerwand- oder Vorwandmontage. Geeignet zur Vernetzung mit Wassermanagement-System. Integriertes Spülventil mit Ablauf über Spülrohr für zeitgesteuerte Stagnationsspülung. Für wandhängende WC mit 180 oder 230 mm Befestigungsmaß. Selbsttragender, pulverbeschichteter Profil-Stahlrahmen mit höhenverstellbaren Füßen. Wassersparend durch Zweimengen-Spülung und verzögertem Füllvorgang (spart ca. 0,5 l/Spülung). Auslösung der Spülung elektronisch oder mechanisch.

Lieferumfang:
- WC-Modul
- WC-Unterputz-Spülkasten 12 cm, Betätigung von vorne
- Eckventil mit Regulierfunktion G 1/2 AG, Geräuschklasse I
- Spülrohr d: 45 mm, mit Baustopfen
- Höhenverstellbare Montagefüße 0 - 20 cm
- Übergangsstück d: 90 / 110 mm
- WC-Anschlussgarnitur (Zulauf d: 45 mm, Ablauf d: 90 / 110 mm)
- Leerrohr 5 m
- Verlängerungskabel 5 m
- Befestigungsmaterial für WC-Montage (Befestigungsbolzen M 12 x 200 mm, Schutzschläuche, Kunststoff- Bundbuchsen, Muttern, Unterlegscheiben, Abdeckkappen)
- Befestigungsmaterial für Montagefüße

Technische Daten:
- Werkstoff: Eckventil Messing konform TrinkwV, Rahmen Stahl
- Zweimengenspülung: Sparspülmenge 3 l, Hauptspülmenge 4/5/6/7 l einstellbar (6 l Werkseinstellung)
- Belastbarkeit: max. 400 kg (bei Verwendung von Wandhalterungsset)
- Oberfläche: Rahmen pulverbeschichtet
- Abmessungen: B 50 cm x H 115 cm
- Anschluss Abwasser: d: 90 / 110 mm
- Anschluss Spülrohr: d: 45 mm
- Anschluss Wasser: DN 15 R 1/2 AG (Mitte Rückseite)
- Abgang Abwasser: d: 90 / 110 mm

Hersteller/Typ '....................................................'
vom Bieter einzutragen.

komplett liefern und montieren.
inklusive aller Befestigungs- und Dichtungsmaterialien sowie elektrischem anklemmen bzw. auflegen der Bus-Extender und Armatur.
Menge: 1,000 St
Produkt:
  Artikel:
    Artikelnummer: 030380099
    Artikelkurztext: WC-Modul barrierefrei

**2.5.4.2 Wandhalterungsset**
Zur Befestigung der Module bei Aufputzmontage. Werkzeuglose Tiefeneinstellung mit 3 mm Gewinderasterung.

Lieferumfang:
- 2 Wandhalterungen
- 2 Gewinderastbolzen zur Tiefeneinstellung
- Befestigungsmaterial

Technische Daten:
- Werkstoff: Kunststoff
- Tiefeneinstellbereich: 120 - 170 mm

Hersteller/Typ '....................................................'
vom Bieter einzutragen.

komplett liefern und montieren.
inklusive aller Befestigungs- und Dichtungsmaterialien
Menge: 1,000 St
Produkt:
  Artikel:
    Artikelnummer: 030710099
    Artikelkurztext: Wandhalterungsset

**2.5.4.3 Traglasten-Modul**
Traglasten-Modul BH 115 cm. Für Ständerwand- oder Vorwandmontage. Für wandhängende Sanitärgegenstände, wie z.B. Stütz- und Stützklappgriffen, Duschsitzen, Dusch- und Wannen- Haltegriffen, Urinal-Schamwänden, Accessoires, etc.. Selbsttragender, pulverbeschichteter Profil-Stahlrahmen mit höhenverstellbaren Füßen.

Lieferumfang:
- Traglasten-Modul
- wasserfest verleimte Multiplex- Befestigungsplatte 160 x 500 x 40 mm
- Höhenverstellbare Montagefüße 0 - 20 cm
- Befestigungsmaterial für Montagefüße

Technische Daten:
- Werkstoff: Rahmen Stahl
- Oberfläche: Rahmen pulverbeschichtet
- Abmessungen: B 24 cm x H 115 cm

Hinweis:
- Beim Einsatz mit Stütz- oder Stützklappgriffen für barrierefreie WCs mit WC-Modul kombinieren.

Hersteller/Typ '....................................................'
vom Bieter einzutragen.

komplett liefern und montieren.
inklusive aller Befestigungs- und Dichtungsmaterialien
Menge: 2,000 St
Produkt:
  Artikel:
    Artikelnummer: 030630099
    Artikelkurztext: Traglasten-Modul

**2.5.4.4 Umbausatz**
Elektronischer Umbausatz für nachfolgende WC-Betätigungsplatte. In Kombination mit einem WC- Modul mit Unterputz-Spülkasten 12 cm.

Lieferumfang:
- Hebemotor mit Halterung

Hersteller/Typ '....................................................'
vom Bieter einzutragen.

komplett liefern und montieren.
inklusive aller Befestigungs- und Dichtungsmaterialien
Menge: 1,000 St
Produkt:
  Artikel:
    Artikelnummer: 031270099
    Artikelkurztext: Umbausatz

**2.5.4.5 WC-Betätigungsplatte**
Einmengenspülung. Behindertengerecht. Vandalengeschützte Zinkdruckguss-Ausführung. Auslösung über Betätigungsplatte von vorne. Auslösung über Betätigungstaste am Stützgriff oder über externen Schalter möglich.

Lieferumfang:
- Frontplatte
- Elektronikmodul für Hebemotor
- Unterputznetzteil 12 VDC, 100 - 240 VAC, 50 - 60 Hz
- Installationswerkzeug
- Anschlusskabel

Technische Daten:
- Werkstoff: Frontplatte Zinkdruckguss
- Oberfläche: Frontplatte chrom
- Abmessungen Frontplatte: B 240 mm x H 162 mm x T 15 mm

Hersteller/Typ '....................................................'
vom Bieter einzutragen.

komplett liefern und montieren.
inklusive aller Befestigungs- und Dichtungsmaterialien
Menge: 1,000 St
Produkt:
  Artikel:
    Artikelnummer: 031240699
    Artikelkurztext: WC-Betätigungsplatte

**2.5.4.6 Tiefspülklosett**
Tiefspül-WC wandhängend behindertengerecht

Tiefspül-WC aus Sanitärporzellan, behindertengerecht
wandhängend, in einfachster Ausführung,
für UP WC Element.
Inklusive Befestigungs- und Dichtungsmaterial.

liefern und montieren

Hersteller/Typ '....................................................'
vom Bieter einzutragen.
Menge: 1,000 St

**2.5.4.7 Klappstützgriff**
Stützklappgriff WC Stahl niro Ausladung 850mm
Stützklappgriff für WC, aus nichtrostendem Stahl,
Werkstoff-Nr 1.4301, Ausladung 850 mm, belastbar bis
100 kg am Griffvorderteil, mit Papierhalter,
Notrufeinrichtung und Spülauslösung, berührungslos
elektronisch, Befestigung mit Flansch, Schrauben
verdeckt.

liefern, montieren anschließen

Hersteller/Typ '....................................................'
vom Bieter einzutragen..'
Menge: 2,000 St

**2.5.4.8 Schallschutzset**
Universal Schallschutzset für Wand-WC und Wand-Bidet -
Produktinfo

Bemerkung:
für den Einbau zwischen Wand und WC bzw Bidet. Mindert die Schallenergie um ca. 75 %
Menge: 1,000 St

**2.5.4.9 Silikonarbeiten**
Zulage SILIKONARBEITEN
Silikonverfüllung der WC-Wandfuge
inklusive Sanitärsilikon, weiß

liefern und einbringen
Menge: 1,000 St

**2.5.4.10 WC-Sitz mit Deckel**
Farbe: weiß
Scharnier: Edelstahl, mit Absenkautomatik

Hersteller/Typ '....................................................'
vom Bieter einzutragen.

liefern und montieren
Menge: 1,000 St

**2.5.4.11 Hut- Mantelhaken**
Haken, aus nichtrostendem Stahl, Oberfläche matt geschliffen, als Hut- und Mantelhaken, Ausladung 100 mm, als Einfachhaken, Profilquerschnitt rechteckig, mit Halteelement, rechteckig, Oberfläche matt geschliffen, Befestigungsschrauben, verdeckt, mit rechteckigem Dekorelement, aus nichtrostendem Stahl, Oberfläche matt geschliffen.

Hersteller/Typ '....................................................'
vom Bieter einzutragen.

komplett liefern und einbringen
Menge: 1,000 St

**2.5.4.12 Toilettenbürstengarnitur**
Toilettenbürstengarnitur, aus nichtrostendem Stahl, Oberfläche matt geschliffen, für Wandbefestigung, feststehend, geschlossen, mit Bürste und starrem Deckel, mit Tropfschale, mit Halteelement, rechteckig, aus nichtrostendem Stahl, Oberfläche matt geschliffen, Befestigungsschrauben, verdeckt, mit rechteckigem Dekorelement, aus nichtrostendem Stahl, Oberfläche matt geschliffen.

Hersteller/Typ '....................................................'
vom Bieter einzutragen.

komplett liefern und einbringen
Menge: 1,000 St

**2.5.4.13 Anschlagpuffer, selbstklebend, Ø 60 mm, weiß**
Anschlagpuffer, selbstklebend, Ø 60 mm, weiß

Anschlagpuffer als Schutz- und Abstandspuffer für WC-Deckel- bzw. Türgriffanschläge auf Wand- oder Bodenfliesen, aus Kunststoff, Farbe weiß, selbstklebend, runde Ausführung, Durchmesser ca. 60 mm.

Der Anschlagpuffer ist an der vorgesehenen Anschlagstelle auf der Fliesenoberfläche fachgerecht anzubringen. Die Klebefläche ist vor der Montage zu reinigen, zu entfetten und für eine dauerhafte Haftung vorzubereiten.

Die Leistung umfasst Lieferung und fachgerechte Montage einschließlich aller Nebenleistungen.
Menge: 1,000 St

##### Abschnitt 2.5.5 Urinalanlage

**2.5.5.1 Urinal-Modul**
Urinal-Modul BH 115 cm mit Unterputz- Druckspüler. Für Ständerwand- oder Vorwandmontage. Selbsttragender, pulverbeschichteter Profil-Stahlrahmen mit höhenverstellbaren Füßen und Traversen. Auslösung der Spülung elektronisch oder mechanisch.

Lieferumfang:
- Urinal-Modul
- Traverse mit Ablaufbogen und Baustopfen, höhenverstellbar
- Traverse mit Unterputz-Druckspüler mit Vorabsperrung und
Putzdeckel, höhenverstellbar
- Traverse für Urinal-Befestigung 40 -375 mm, höhenverstellbar
- Traverse mit schallentkoppeltem Urinalanschluss, mit Baustopfen, höhenverstellbar
- Flexibler Schlauch
- Höhenverstellbare Montagefüße 0 - 20 cm
- Befestigungsmaterial für Montagefüße
- Befestigungsmaterial für Urinal- Montage (Befestigungsbolzen M 8 x 100 mm, Schutzschlauch, Kunststoff- Bundbuchsen, Muttern, Unterlegscheiben, Abdeckkappen)

Technische Daten:
- Fließdruck: 0,8 - 5,0 bar
- Spülstrom: 0,3 l/s
- Werkstoff: Rahmen Stahl, Wasserstrecke entzinkungsbeständiges Messing konform TrinkwV
- Oberfläche: Rahmen pulverbeschichtet
- Abmessungen: B 50 cm x H 124 cm
- Anschluss Abwasser: d: 50 mm
- Anschluss Wasser: DN 15 G 1/2 AG (oben)
- Abgang Abwasser: d: 50 mm
- Abgang Wasser: DN 15 G 1/2 IG

Montagehinweis:
- Bei elektronischer Auslösung Stromversorgung entsprechend der jeweiligen Urinal-Steuerung vorsehen.
- In Verbindung mit dem Wassermanagement-System ein
handelsübliches Buskabel H(St)H2x2x0,8
(bauseits) für den Bus-Extender Kabel BE-K vorsehen.
- Es dürfen nur original SCHELL
Netzteile und Anschlusskabel eingesetzt
werden.

Hersteller/Typ '....................................................'
vom Bieter einzutragen.

komplett liefern und montieren.
inklusive aller Befestigungs- und Dichtungsmaterialien sowie elektrischem anklemmen bzw. auflegen der Bus-Extender und Armatur.
Menge: 2,000 St
Produkt:
  Artikel:
    Artikelnummer: 030750099
    Artikelkurztext: Urinal-Modul

**2.5.5.2 Wandhalterungsset**
Zur Befestigung der Module bei Aufputzmontage. Werkzeuglose Tiefeneinstellung mit 3 mm Gewinderasterung.

Lieferumfang:
- 2 Wandhalterungen
- 2 Gewinderastbolzen zur Tiefeneinstellung
- Befestigungsmaterial

Technische Daten:
- Werkstoff: Kunststoff
- Tiefeneinstellbereich: 120 - 170 mm

Hersteller/Typ '....................................................'
vom Bieter einzutragen.

komplett liefern und montieren.
inklusive aller Befestigungs- und Dichtungsmaterialien
Menge: 2,000 St
Produkt:
  Artikel:
    Artikelnummer: 030710099
    Artikelkurztext: Wandhalterungsset

**2.5.5.3 Urinalsteuerung**
Vandalengeschützte Ausführung. Berührungslose Infrarot-Sensor- Spüleinrichtung. Für Unterputz- Urinal-Druckspüler. Vorgesehen zur Vernetzung mit
Wassermanagement-System. Spannungsversorgung über Wassermanagement-System oder Netzteil (in Verbindung mit Bus-Extender Funk BE-F).

Lieferumfang:
- Frontplatte mit Infrarot-Sensorfenster
- Magnetventil 6 V mit Vorfilter
- Montagerahmen mit Infrarot-Sensor- Elektronik, programmierbar

Technische Daten:
- Einstellmöglichkeiten über Wassermanagement-System
- Sensor-Reichweite (kurz / mittel /lang)
- Programmierung über Nahreflex (Aus /Ein)
- Spülzeit (1 - 15 s)
- Stagnationsspülung (Aus / 5 - 600 s,alle 1 - 240 h nach letzter Spülung /alle 1 - 240 h)
- Vorspülung (Aus / 1 s, Sperrzeit 5 -60 min nach letzter Spülung)
- Automatischer Stadionbetrieb (Aus /1s pro Nutzer, Hauptspülung nach 20 -60 s nach letzter Nutzung)
- Geruchsverschluss-Spülung (Aus / 1 -240 h nach letzter Spülung)
- Energiesparmodus (Aus / 1 - 254 h nach letzter Nutzung)
- Einstellmöglichkeiten über Nahreflex
- Sensor-Reichweite (kurz / mittel /lang)
- Stagnationsspülung (Aus / 30 s, alle 24 h nach letzter Spülung / alle 24 h)
- Vorspülung (Aus / 1 s)
- Automatischer Stadionbetrieb (Aus /1s pro Nutzer)
- Geruchsverschluss-Spülung (Aus / Ein)
- Spülzeit (1 - 15 s)
- Werkstoff: Frontplatte Edelstahl
- Oberfläche: Frontplatte Edelstahl gebürstet
- Abmessungen Frontplatte: B 120 mm x H
150 mm x T 12 mm

Hersteller/Typ '....................................................'
vom Bieter einzutragen.

komplett liefern und montieren.
inklusive aller Befestigungs- und Dichtungsmaterialien sowie elektrischem anklemmen bzw. auflegen der Bus-Extender und Armatur.
Menge: 2,000 St
Produkt:
  Artikel:
    Artikelnummer: 002312899
    Artikelkurztext: Urinalsteuerung

**2.5.5.4 Urinal**
Urinal  aus Sanitärporzellan
mit verdeckter Befestigung
Zugelassen für 1 Liter Spülvolumen

Breite: ca 360 mm,
Ausladung: ca 370 mm
Zulauf: von hinten
Abgang: nach hinten

Hersteller/Typ '....................................................'
vom Bieter einzutragen.

liefern, montieren und und abwasserseitig anschließen, inklusive Verbindungs- und Befestigungsmaterialien.
Menge: 2,000 St

**2.5.5.5 Schallschutzset**
Universal Premium Schallschutzset für Waschbecken - Produktinfo

Material:
6 mm PE-Schaum

Ausführung:
Der Schallpegel wird um 6-10 dB gegenüber der "Weiss-Bett" Installation nach DIN 1386 reduziert. Das Material ist silikonverträglich. Schallschutz zur Montage zwischen der Sanitärkeramik und der Wand.

Bemerkung:
Problemlose Reinstallation bei Nachjustierung der Sanitärkeramik gegeben. Jeweils mit Montagezubehör.

liefern und montieren
Menge: 2,000 St

**2.5.5.6 Silikonarbeiten**
Zulage SILIKONARBEITEN
Silikonverfüllung der Waschtisch-Wandfuge
inklusive Sanitärsilikon, weiß

liefern und einbringen
Menge: 2,000 St

##### Abschnitt 2.5.6 Ausgussbecken

**2.5.6.1 Waschtisch-Modul**
Waschtisch-Modul BH 115 cm. Für Ständerwand- oder Vorwandmontage. Selbsttragender, pulverbeschichteter Profil-Stahlrahmen mit höhenverstellbaren Füßen und Traversen.

Lieferumfang:
- Waschtisch-Modul
- Traverse für Waschtisch-Befestigung 40 - 375 mm, höhenverstellbar
- Traverse mit schallentkoppelten Eckventil-Anschlüssen 80 / 160 / 320 mm, Siphonbogen, Siphongummi und Baustopfen, höhenverstellbar
- Höhenverstellbare Montagefüße 0 - 20 cm
- Befestigungsmaterial für Waschtischmontage (Befestigungsbolzen M 12 x 110 mm, Schutzschlauch, Muttern,
Unterlegscheiben, Abdeckkappen)
- Befestigungsmaterial für Montagefüße

Technische Daten:
- Werkstoff: Rahmen Stahl
- Oberfläche: Rahmen pulverbeschichtet
- Abmessungen: B 50 cm x H 115 cm
- Anschluss Abwasser: d: 50 mm
- Anschluss Wasser: 2x DN 15 G 1/2 AG (unten)
- Abgang Abwasser: d: 50 / 40 mm (durch Ablängen)
- Abgang Wasser: 2x DN 15 G 1/2 IG

Hersteller/Typ '....................................................'
vom Bieter einzutragen.

komplett liefern und montieren.
inklusive aller Befestigungs- und Dichtungsmaterialien
Menge: 2,000 St
Produkt:
  Artikel:
    Artikelnummer: 030740099
    Artikelkurztext: Waschtisch-Modul

**2.5.6.2 Wandhalterungsset**
Zur Befestigung der Module bei Aufputzmontage. Werkzeuglose
Tiefeneinstellung mit 3 mm Gewinderasterung.

Lieferumfang:
- 2 Wandhalterungen
- 2 Gewinderastbolzen zur Tiefeneinstellung
- Befestigungsmaterial
Technische Daten:
- Werkstoff: Kunststoff
- Tiefeneinstellbereich: 120 - 170 mm

Hersteller/Typ '....................................................'
vom Bieter einzutragen.

komplett liefern und montieren.
inklusive aller Befestigungs- und Dichtungsmaterialien
Menge: 2,000 St
Produkt:
  Artikel:
    Artikelnummer: 030710099
    Artikelkurztext: Wandhalterungsset

**2.5.6.3 Elektronische Wandauslauf-Armatur**
Elektronische Wandauslauf-Armatur.
Kaltwasser / vorgemischtes Wasser. Infrarot-Sensor gesteuert. Batteriebetrieb. Geeignet zur Vernetzung mit Wassermanagement-System. Anschluss von hinten oder, mit optionalem Montagerahmen, von oben, unten oder seitlich.

Lieferumfang:
- Frontplatte mit Infrarot-Sensorfenster
- Wasserstrecke mit Magnetventil 6 V
- Montagerahmen mit Infrarot-Sensor- Elektronik, programmierbar
- Batteriefach 6 V, Schutzklasse IP 65
- 4x AA Alkalibatterien 1,5 V
- Wandauslauf mit Strahlregler (diebstahlsicher)
- Befestigungsmaterial

Technische Daten:
- Einstellmöglichkeiten über Wassermanagement-System
- Sensor-Reichweite (kurz / mittel /lang)
- Programmierung über Nahreflex (Aus /Ein)
- Max. Laufzeit (1 - 360 s)
- Nachlaufzeit (0,6 - 60 s)
- Stagnationsspülung (Aus / 5 - 600 s, alle 1 - 240 h nach letzter Spülung / alle 1 - 240 h)
- Dauerspülung für thermische Desinfektion, mit Verbrühungsschutz (Aus / 15 - 600 s)
- Dauerfluss (Aus / 15 - 600 s)
- Energiesparmodus (Aus / 1 - 254 h nach letzter Nutzung)
- Reinigungsstopp (Aus / 60 - 360 s)
- Einstellmöglichkeiten über Nahreflex
- Sensor-Reichweite (kurz / mittel / lang)
- Stagnationsspülung (Aus / 30 s, alle 24 h nach letzter Spülung / alle 24 h)
- Dauerspülung für thermische Desinfektion, mit Verbrühungsschutz (Aus / 300 s / 120 s)
- Reinigungsstopp (Aus / 60 s)
- Durchfluss: max. 5 l/min druckunabhängig
- Fließdruck: 1,0 - 5,0 bar
- Max. Betriebstemperatur: 70 GradC (80 GradC für thermische Desinfektion)
- Werkstoff: Auslauf Messing konform TrinkwV, Frontplatte Kunststoff, Wasserstrecke Messing konform TrinkwV
- Oberfläche: chrom
- Ausladung bis Mitte Strahlregler: 130 mm
- Anschluss: DN 15 G 1/2 AG

Hersteller/Typ '....................................................'
vom Bieter einzutragen.

komplett liefern und montieren.
inklusive aller Befestigungs- und Dichtungsmaterialien sowie elektrischem anklemmen bzw. auflegen der Bus-Extender und Armatur.
Menge: 2,000 St
Produkt:
  Artikel:
    Artikelnummer: 019500699
    Artikelkurztext: Elektronische Wandauslauf-Armatur

**2.5.6.4 Ausgussbecken mit Rückwand**
Ausgussbecken mit Rückwand

Ausführung:
Ausgussbecken aus Material Stahlblech innen und außen emailliert; Farbe weiß; mit Kunststoffrand und Alu- Klapprost und Überlauf, Bodenventil mit Stopfen und Kette; inklusive Befestigungs- und Abdichtungsmaterial, sowie Silikonfugen für den Wandanschluss.

Abmessung:  510 * 360 mm
Ablaufstutzen: DN 50 mm

Hersteller/Typ '....................................................'
vom Bieter einzutragen.

komplett liefern und montieren
inklusive aller Befestigungs- und Dichtungsmaterialien
Menge: 2,000 St

##### Abschnitt 2.5.7 Teeküchen

**2.5.7.1 Elektronische Küchenarmatur**
Elektronische Küchenarmatur.
Hochdruck Mischwasser. Infrarot-Sensor gesteuert. Zusätzliche Einhebelbedienung. Exklusiv Stromversorgung. Geeignet zur
Vernetzung mit Wassermanagement-System. Vorgesehen zur
Spannungsversorgung über Wassermanagement-System oder
zentralem Netzteil.

Lieferumfang:
- Infrarot-Sensor-Küchenarmatur
- Einhebelmischer
- Infrarot-Sensor-Elektronik, programmierbar
- Magnetventil 6 V mit Vorfilter
- Keramikkartusche mit Heißwasserbegrenzung
- Schwenkbarer Auslauf mit einstellbarem Schwenkbereich
- Strahlregler
- 2 flexible Anschlussschläuche G 3/8 IG x 450 mm, mit Rückflussverhinderer (RV, DIN EN 1717: EB) und Vorfilter

Technische Daten:
- Einstellmöglichkeiten über Wassermanagement-System
- Programmierung über Nahreflex (Aus / Ein)
- Max. Laufzeit (1 - 600 s)
- Stagnationsspülung (Aus / 5 - 600 s, alle 1 - 240 h nach letzter Spülung / alle 1 - 240 h)
- Energiesparmodus (Aus / 1 - 254 h nach letzter Nutzung)
- Einstellmöglichkeiten über Nahreflex
- Max. Laufzeit (4 - 240 s, 12 Programmstufen)
- Stagnationsspülung (Aus / nach letzter Spülung / festes Intervall)
- Durchfluss: max. 10 l/min (manuelle Auslösung)
- Durchfluss: max. 8,5 l/min (elektronische Auslösung)
- Fließdruck: 1,0 - 5,0 bar
- Max. Ruhedruck: 8 bar
- Max. Betriebstemperatur: 70 GradC (kurzzeitig z.B. für thermische Desinfektion)
- Werkstoff: Gehäuse Messing konform TrinkwV
- Oberfläche: chrom
- Anschluss: 2x G 3/8 IG
- Zertifikate: P-IX 29861/IO
- Geräuschklasse: I
- Durchflussklasse: O
- Gewicht: 3,63 kg/Stück
- Verpackungseinheit: 1

Hersteller/Typ '....................................................'
vom Bieter einzutragen.

komplett liefern und montieren.
inklusive aller Befestigungs- und Dichtungsmaterialien
Menge: 1,000 St
Produkt:
  Artikel:
    Artikelnummer: 002440699
    Artikelkurztext: Elektronische Küchenarmatur

**2.5.7.2 Trinkkaltwasseranschluss Spüle und Spülmaschine**
als WAS-Kombieckventil DN 15
für Wandmontage, Trockenbau, mit Chromoberflächen
- Kartuschen-Oberteil für den absperrbaren
  Kupferrohranschluss
- Fettkammer-Oberteil 3/8" für den
  absperrbaren Schlauchanschluss mit
  Rückflussverhinderer
- Eigensicher gegen Rückfließen

liefern und montieren
Menge: 1,000 St

**2.5.7.3 Trinkwarmwasseranschluss Spüle**
als Eckventil DN 15 für Wandmontage, Trockenbau, mit Chromoberflächen
- Kartuschen-Oberteil für den absperrbaren
  Kupferrohranschluss
- Fettkammer-Oberteil 3/8" für den
  absperrbaren Schlauchanschluss mit
  Rückflussverhinderer
- Eigensicher gegen Rückfließen

liefern und montieren
Menge: 1,000 St

**2.5.7.4 Elektro-Durchflusswassererwärmer 13,5kW**
Elektro-Durchflusswassererwärmer 13,5kW, geschlossen, hängende Anordnung, mit VDE- und Funkschutzzeichen, für Unterbeckenmontage, Bemessungsbetriebsspannung 400 V AC, Leistung 13,5 kW, gesteuert, schaltbar in verschiedenen Leistungsstufen, mit Innenbehälter aus Kupfer, mit Rohrheizkörpersystem Außenbekleidung aus Kunststoff, Farbton weiß, Außenbekleidung fest verschraub- bzw. fixierbar als zusätzliche "Kindersicherung" zum Schutz gegen elektrischen Schlag, mit elektrischer Anschlussleitung l = ca.0,3m vorbereitet für Festanchluss an bauseitige UP Dose, Wasseranschlüss G 3/8.

Hersteller/Typ '....................................................'
vom Bieter einzutragen.

liefern und montieren,
inkl. Kalt- und Warmwasserseitig anschließen,
inkl. elektrischem Anschluss.
Menge: 1,000 St

##### Abschnitt 2.5.8 Wassermanagement Zubehör

**2.5.8.1 Server Wasser-Management**
Ansteuerbar über PC mittels LAN und/oder WLAN oder mittels mobilem Endgerät über WLAN. Je 4 steuerbare Ein- und Ausgänge. Protokollierung auf Micro-SD-Karte. Server zur zentralen Steuerung von bis zu 64 Teilnehmern über Funk- und/oder Kabelanbindung. Steuerung und Parametrierung von
vernetzbaren Armaturen.

Lieferumfang:
- Server
- Integrierte Micro-SD-Karte

Technische Daten:
- Programmierbare Parameter (Server
- Benutzerrechteverwaltung
- Dauerfluss
- Energiesparmodus
- Geruchsverschluss-Spülung
- Max. Laufzeit
- Nachlaufzeit
- Reinigungsstopp
- Sensor-Reichweite
- Spülzeit
- Stadionbetrieb
- Stagnationsspülung
- Thermische Desinfektion
- Vorspülung
- Zugelassen gemäß: DIN EN 61000-6-
2:2005, DIN EN 61000-6-3:2006 +
A1:2010, DIN EN 61000-6-3:2007 +
A1:2011, DIN EN 61000-4-2:2009, EN
300328, EN 301 489-1, EN 301 489-17,
DIN EN 60950-1:2006 / A12:2011

Montagehinweis:
- Klemmleiste und Hutschiene bauseits.
- Zur Montage auf bauseitiger Hutschiene 35 mm (nach EN 60715).

Hersteller/Typ '....................................................'
vom Bieter einzutragen.

komplett liefern und montieren.
inklusive aller Befestigungs- und Dichtungsmaterialien
Menge: 1,000 St
Produkt:
  Artikel:
    Artikelnummer: 005000099
    Artikelkurztext: Server Wasser-Management

**2.5.8.2 Bus-Netzteil zur Versorgung der Teilnehmer**
Bus-Netzteil zur Versorgung eines Servers und bis zu 64 SW Bus-Extender Kabel BE-K. Zur Montage auf Hutschiene 35 mm (nach EN 60715).

Lieferumfang:
- Bus-Netzteil

Technische Daten:
- Input: 100 - 240 VAC, 50 - 60 Hz
- Output: 30 VDC

Montagehinweis:
- Stromversorgung Bus-Extender Kabel BE-K via Bus-Kabel
- Klemmleiste und Hutschiene bauseits.

Hersteller/Typ '....................................................'
vom Bieter einzutragen.

komplett liefern und montieren.
inklusive aller Befestigungs- und Dichtungsmaterialien
Menge: 1,000 St
Produkt:
  Artikel:
    Artikelnummer: 005050099
    Artikelkurztext: Bus-Netzteil zur Versorgung der Teilnehmer

**2.5.8.3 Elektro-Verteilerkasten**
Zur Montage des Servers und des Bus-Netzteils.

Lieferumfang:
- Elektro-Verteilerkasten
- Hutschiene, vormontiert
- Deckel, 4-fach verriegelt
- Vorstanzungen für ISO-
Klemmverschraubungen

Technische Daten:
- Schutzart: IP 65

Hersteller/Typ '....................................................'
vom Bieter einzutragen.

komplett liefern und montieren.
inklusive aller Befestigungs- und Dichtungsmaterialien
Menge: 1,000 St
Produkt:
  Artikel:
    Artikelnummer: 005060099
    Artikelkurztext: Elektro-Verteilerkasten

**2.5.8.4 Bus-Extender Kabel**
Bus-Extender Kabel BE-K. Modul zur Vernetzung eines Teilnehmers mit dem Server via Kabel. Übermittelt die Daten zwischen Teilnehmer und Server.

Lieferumfang:
- Bus-Extender Kabel BE-K
- Anschlusskabel

Montagehinweis:
- Die max. Kabellänge zwischen Server und Bus-Extender Kabel BEK beträgt 350 m. Die Summe aller Kabellängen zwischen Server und Bus-Extender Kabel BEK darf
max. 1.000 m betragen.

Hersteller/Typ '....................................................'
vom Bieter einzutragen.

komplett liefern und montieren.
inklusive aller Befestigungs- und Dichtungsmaterialien
Menge: 20,000 St
Produkt:
  Artikel:
    Artikelnummer: 005010099
    Artikelkurztext: Bus-Extender Kabel

**2.5.8.5 Leckageschutz-Armatur**
Leckageschutz-Armatur Kabel. Kugelhahn mit wartungsfreiem,
elektrischen Antrieb zur zeitraumgesteuerten, automatischen oder manuellen Absperrung der Trinkwasserinstallation. Ansteuerbar über Server via integriertem Bus-Extender Kabel BE-K.Getriebeausrastung über arretierbaren Drucktaster.

Lieferumfang:
- Leckageschutz-Armatur
- Elektrischer Antrieb
- Steuereinheit mit integriertem Bus-Extender Kabel BE-K
- Kugelhahn
- Anschlusskabel 1000 mm, 3 x 0,75 mm2

Technische Daten:
- Werkstoff: wasserführende Teile Messing konform TrinkwV
- Anschluss: DN 25 G 1 IG
- Abgang: DN 25 G 1 IG
- Input: 230 VAC, 50 - 60 Hz
- Schutzart: IP 54

Hersteller/Typ '....................................................'
vom Bieter einzutragen.

komplett liefern und montieren.
inklusive aller Befestigungs- und Dichtungsmaterialien
Menge: 1,000 St
Produkt:
  Artikel:
    Artikelnummer: 010320099
    Artikelkurztext: Leckageschutz-Armatur

**2.5.8.6 Systemprogrammierung**
Systemprogrammierung, je Server 31 bis 64 Entnahmestellen Inklusive Ersteinweisung. Die Systemprogrammierung erfolgt ausschließlich gemäß bauseitiger Vorgabe. Die Fertigstellung und Funktion muss vollständig und ordnungsgemäß sein (Wasser, Verkabelung, Stromanschluss), ansonsten
fallen Zusatzkosten an.

komplett liefern und montieren.
inklusive aller Befestigungs- und Dichtungsmaterialien
Menge: 1,000 St
Produkt:
  Artikel:
    Artikelnummer: 980020000
    Artikelkurztext: Systemprogrammierung

**2.5.8.7 Verkabelung der vorgenannten Bus-Extender**
Verkabelung und anschließen der vorgenannten Bus-Extender in Reihenschaltung, incl. Befestigung.

Kabeltyp: J-Y(st)Y 2x2x0,8

komplett liefern und montieren.
inklusive aller Befestigungs- und Dichtungsmaterialien
Menge: 400,000 m

##### Abschnitt 2.5.9 Installationswände

*Hinweis: Hinweis zu Sanitär-Installationswänden /*
Hinweis zu Sanitär-Installationswänden / Vorwand-Tragsystemen

Die nachfolgenden Positionen umfassen die Lieferung und Montage von teilhohen bzw. raumhohen Sanitär-Installationswänden als systemgebundene Vorwand- oder Trennwandkonstruktion im Trockenbau, geeignet zur Aufnahme von Sanitärobjekten, Rohrleitungen, Armaturen, Spüleinrichtungen, Montageelementen und sonstigen Einbauteilen.

Auszuführen ist ein werkseitig abgestimmtes, tragfähiges Installationssystem aus verzinkten Stahlprofilen bzw. Montageschienen, systemzugehörigen Verbindern, Wand-, Boden- und Deckenbefestigungen, Aussteifungen, Befestigungs- und Montagematerialien sowie feuchtraumgeeigneter Systembeplankung. Die Konstruktion muss für die vorgesehene Nutzung als Sanitär-Installationswand geeignet sein und die Lasten aus Sanitärobjekten, Montageelementen, Rohrleitungen, Armaturen und der späteren Bekleidung dauerhaft und standsicher aufnehmen.

Sämtliche Systembestandteile sind aufeinander abgestimmt auszuführen. Mischsysteme oder nicht systemgeprüfte Kombinationen sind nur zulässig, wenn der Auftragnehmer die Gleichwertigkeit, Tragfähigkeit, Gebrauchstauglichkeit und Eignung für den vorgesehenen Anwendungsfall nachweist. Die Montage hat nach den anerkannten Regeln der Technik sowie nach den Montage- und Verarbeitungsrichtlinien des angebotenen Systems zu erfolgen.

In die Einheitspreise einzurechnen sind insbesondere:

Montageschienen / Profile einschließlich Zuschnitt, Verschnitt und Anpassarbeiten,
Verbinder, Winkel, Konsolen, Wand-, Boden- und Deckenanschlüsse,
Aussteifungen und Verstärkungen für teilhohe, raumhohe oder freistehende Wandbereiche,
schallentkoppelnde Zwischenlagen an Baukörperanschlüssen,
Befestigungs-, Dicht-, Ausgleichs- und Montagematerial,
feuchtraumgeeignete Beplankung einschließlich systemzugehöriger Schrauben,
Ausschnitte und Öffnungen für Sanitärobjekte, Betätigungsplatten, Rohrdurchführungen und Revisionsöffnungen,
Fugenbehandlung / Spachtelung der Beplankung zur Herstellung einer ebenen, belegreifen Oberfläche,
Koordination mit den Montageelementen, Rohrleitungen und bauseitigen Ausbaugewerken.

Die Oberfläche ist so herzustellen, dass eine weitere bauseitige Abdichtung, Verfliesung oder Bekleidung durch Folgegewerke möglich ist. Abdichtungsarbeiten nach den Anforderungen des jeweiligen Nassraums sind nur Bestandteil dieser Position, sofern dies in der jeweiligen Einzelposition ausdrücklich beschrieben ist.

Der Bieter hat Hersteller und Typ des angebotenen Systems einzutragen. Das angebotene System muss einem marktüblichen Sanitär-Installationssystem, z. B. GIS-ähnliches Vorwand-Tragsystem, gleichwertig sein.

**2.5.9.1 Montageschiene**
Montageschiene
für teil- oder raumhohe Vor- und Trennwandkonstruktion
Stahl verzinkt - fortlaufend alle 30 cm Langloch vorgestanzt für Wand- und Boden- oder Deckenmontage.

L: 5000
H: 40
T: 40

Hersteller/Typ '....................................................'
vom Bieter einzutragen.

komplett liefern und montieren.
inklusive aller Befestigungs- und Dichtungsmaterialien.
Menge: 45,000 St
Produkt:
  Artikel:
    Artikelnummer: 471781
    Artikelkurztext: Montageschiene

**2.5.9.2 Komplettpaket**
Komplettpaket
für Erstellung einer teil- oder raumhohen Trenn- oder Vorwandkonstruktion.
Ausstattung:
Verbinder Stahl verzinkt für Verbindung
von Montageschiene in 45°- oder 90°-
Stößen, Befestigungsmaterial für Wand-,
Boden- oder Deckenmontage der
Montageschienen, Ausgleichsmaterial für
unebene Wände, Schrauben
(selbstbohrend) für Gipskarton-
Verkleidungsplatte
Hinweis
Größe Komplettpaket bezogen auf
beplankbare Oberfläche!
A: 10 m2

Hersteller/Typ '....................................................'
vom Bieter einzutragen.

komplett liefern und montieren.
inklusive aller Befestigungs- und Dichtungsmaterialien.
Menge: 5,000 St
Produkt:
  Artikel:
    Artikelnummer: 471774
    Artikelkurztext: Komplettpaket

**2.5.9.3 Gipskarton-Verkleidungsplatte**
Gipskarton-Verkleidungsplatte
für Beplankung des vorgenannten-
Vorwandsystems, Feuchtraum
Gipskarton
imprägniert, nicht brennbar

L: 1300
B: 625
s: 18

Hersteller/Typ '....................................................'
vom Bieter einzutragen.

komplett liefern und montieren.
inklusive aller Befestigungs- und Dichtungsmaterialien.
Menge: 60,000 St
Produkt:
  Artikel:
    Artikelnummer: 835859
    Artikelkurztext: Gipskarton-Verkleidungsplatte

**2.5.9.4 Spachtelmasse**
Spachtelmasse
geeignet für vorgenannte Gipskarton-
Verkleidungsplatte.

Inhalt: 5 kg

Hersteller/Typ '....................................................'
vom Bieter einzutragen.

komplett liefern und montieren.
inklusive aller Befestigungs- und Dichtungsmaterialien.
Menge: 5,000 St
Produkt:
  Artikel:
    Artikelnummer: 483203
    Artikelkurztext: Spachtelmasse

### Titel 3 Stundenlohnarbeiten

**3.1 Obermonteur/-in Stundenlohnarbeiten**
Obermonteur/-in Stundenlohnarbeiten
Stundenlohnarbeiten durch Obermonteur/-in
auf Anordnung des AG/BÜ ausführen,
der Verrechnungssatz für die jeweilige Arbeitskraft
umfasst sämtliche Aufwendungen wie Lohn- und
Gehaltskosten, Lohn- und Gehaltsnebenkosten,
Zuschläge, lohngebundene und lohnabhängige Kosten,
sonstige Sozialkosten, Gemeinkosten, Wagnis und Gewinn.
Menge: 5,000 h

**3.2 Monteur/-in Stundenlohnarbeiten**
Monteur/-in Stundenlohnarbeiten
sonst wie vor beschrieben
Menge: 5,000 h

**3.3 Helfer/-in Stundenlohnarbeiten**
Helfer/-in Stundenlohnarbeiten
sonst wie vor beschrieben
Menge: 5,000 h

### Titel 4 Sonstiges

#### Bereich 4.1 Besondere Leistungen VOB/C

**4.1.1 Montageplanung nach VOB/C**
*** Pauschalposition
Montageplanung nach VOB/C
vom Auftragnehmer ist die Montageplanung vor Ausführung zu erstellen und der Bauüberwachung zur Prüfung und Freigabe vorzulegen. Insbesondere sind die Maße und Leitungsführungen mit dem Bestandsbaukörper und den übrigen Gewerken abzustimmen.
Der Auftragnehmer stellt den übrigen Gewerken Montageplanabzüge ggf. auch Ausschnitte für Koordinationszwecke zur Verfügung.
Menge: 1,000 psch

**4.1.2 Revisionsunterlagen vom Auftragnehmer**
*** Pauschalposition
Revisionsunterlagen vom Auftragnehmer
sind anzufertigen und vor Inbetriebnahme der
Anlagen dem Auftraggeber zu übergeben:

-Übergabe der Zeichnungen (Grundrisse, Schnitte, Ansichten, Details) als Fortschreibung der Ausführungspläne zur Weiterbearbeitung auf CAD-System, Schnittstelle DWG und/oder DXF, Datenträger CD-ROM, Organisation und Verwaltung des Datenträgeraustausches, Layerstrukturen und Zeichnungsebenen gemäß Ausführungsplanung.

-Revisionspläne, M 1: 50, 3-fach geplottet farbig in den DIN-Formaten DIN A4 bis DIN A0 ggf. Überlängen

-Fliess- und Schaltschemata, auf Karton aufgezogen
unter Glas, farbig angelegt, in der Technikzentrale
aufgehängt,

-Messprotokolle über die Funktions- und Leistungsmessung, 3-fach,

-Beschreibungen/Dokumentation, 3-fach, und zwar:

-Inhaltsverzeichnis,
-Beschreibung der Baumaßnahme,
-Funktionsbeschreibungen,
-Daten der Geräte/Anlagen,
-Bedienungsanleitungen,
-Schmierpläne,
-Wartungsanweisungen, (Struktur und Aufbau nach AMEV-Leistungskatalogen)
-Ersatzteillisten mit Bezugsquellennachweisen und
Prospekten über Anlagen-Komponenten
-Prüfbescheinigungen
-Meßprotokolle, Einregulierung

Sämtliche Unterlagen sind in Ordner geheftet und
beschriftet zu übergeben.
Menge: 1,000 psch

**4.1.3 Einweisung und Unterrichtung des Wartungspersonals**
*** Pauschalposition
Einweisung und Unterrichtung des Wartungspersonals
des Betreibers gem. den Technischen Vorbemerkungen
durch vom Auftragnehmer bereitzustellende Fachingenieure.

Dauer der Einweisung: je nach Auftragsgröße, max.
2 Arbeitstage. Die Dauer der Einweisung wird vom
Bauherrn festgelegt.

Bei Überschreiten der Mindestdauer der Einweisung
kommt zur Anwendung: Verrechnungssatz lt. Stundenlohnarbeiten für einen Ingenieur, in dem alle anfallenden Lohn- und Lohnnebenkosten, wie Auslösung,
Wegegelder und sonstige Zuschläge bzw. Zulagen
enthalten sind, jedoch ohne Mehrwertsteuer.
Menge: 1,000 psch

**4.1.4 Funktionsprüfung / Inbetriebnahme Sanitäranlagen**
*** Pauschalposition
Funktionsprüfung / Inbetriebnahme Sanitäranlagen

Funktionsprüfung und Inbetriebnahme der im Leistungsumfang enthaltenen Sanitäranlagen und Sanitäreinrichtungen nach vollständiger Montage, Anschluss und betriebsbereiter Herstellung.

Die Leistung umfasst die systematische Prüfung, Einstellung, Inbetriebnahme und Dokumentation der installierten Anlagenbestandteile, insbesondere:

Trinkwasserinstallation kalt/warm einschließlich Absperrarmaturen, Verteiler, Hauswasserstation, Filter, Systemtrenner, Rohrtrenner, Rückflussverhinderer und Entleerungen,
elektronische Waschtisch-, Küchen-, Urinal- und Duscharmaturen,
WC-Spüleinrichtungen, Urinalsteuerungen und Betätigungsplatten,
Wassermanagement-System einschließlich Server, Bus-Extender, Netzteil, Teilnehmer, Stagnationsspülprogramme und Leckageschutzarmatur,
Durchflusswassererwärmer einschließlich wasser- und elektroseitiger Funktionsprüfung,
Schmutzwasserleitungen innerhalb des Leistungsumfangs oberhalb der Bodenplatte,
Hebeanlagen einschließlich Zulauf, Druckleitung, Rückflussverhinderer, Niveausteuerung, Alarmmeldung und Rückstauschleife,
Havariepumpe einschließlich Feuchte-/Wassersensor, Alarmmodul und Weiterleitung der Störmeldung,
Bodenabläufe, Duschtassenabläufe, Geruchverschlüsse, Siphons und Ablaufgarnituren,
Sanitärobjekte einschließlich Befestigung, Dichtheit, Funktion und schadensfreier Nutzung.

Auszuführen sind insbesondere:

Kontrolle der betriebsfertigen Montage,
Prüfung der Absperr-, Regel-, Sicherungs- und Entleerungsarmaturen auf Funktion und Zugänglichkeit,
Prüfung der Fließrichtung von Rückflussverhinderern, Systemtrennern und Rohrtrennern,
Einstellung und Funktionsprüfung der elektronischen Armaturen und Spüleinrichtungen,
Parametrierung der Stagnationsspülungen nach Vorgabe der Planung bzw. des Auftraggebers,
Prüfung der Warmwasserbereitung über Durchflusswassererwärmer,
Funktionsprüfung der Hebeanlage einschließlich Probelauf, Schaltpunkte, Hochwasseralarm, Rückflussverhinderer und Sammelstörmeldung,
Funktionsprüfung der Havariepumpe einschließlich Wassersensor, Pumpenstart, Rückschlagklappe, Alarmmeldung und Weiterleitung an Mobiltelefon / GSM / App bzw. gleichwertiges System,
Prüfung der Ablaufleistung und Geruchverschlüsse an Duschen, Waschtischen, Ausgüssen und Küchenanschlüssen,
Kontrolle der Dichtheit an sichtbaren Anschlüssen, Armaturen, Siphons und Ablaufverbindungen,
Beschriftung und Kennzeichnung der wesentlichen Anlagenbestandteile, soweit nicht in gesonderten Positionen erfasst,
Erstellung eines Inbetriebnahme- und Funktionsprüfprotokolls,
Einweisung des Betreibers bzw. der vom Auftraggeber benannten Personen.

Die Inbetriebnahme ist mit der Bauleitung sowie den beteiligten Fremdgewerken, insbesondere Elektro/MSR, abzustimmen. Voraussetzung für die Inbetriebnahme ist die betriebsbereite bauseitige Stromversorgung sowie die vollständige Herstellung der erforderlichen Elektroanschlüsse.

Nicht enthalten sind Leistungen des Gewerkes Elektro, Programmierleistungen Dritter sowie Werkskundendienstleistungen, soweit diese in gesonderten Positionen beschrieben sind.

Herstellerunterlagen, Einstellwerte, Prüfprotokolle und Bedienhinweise sind den Revisionsunterlagen beizufügen.

komplett durchführen und dokumentieren,
inklusive sämtlicher Mess-, Prüf-, Einstell- und Protokollierungsleistungen,
einschließlich Einweisung des Betreibers.
Menge: 1,000 psch

**4.1.5 Koordination mit MSR-Technik/Fremdgewerken**
*** Pauschalposition
Koordination mit MSR-Technik/Fremdgewerken
-Abstimmung von Terminplänen
-Abklären von Art, Umfang und Zeitpunkt notwendiger Vorleistungen
-Klären von Schnittstellen
-Abstimmung und Festlegung von Einbauorten
für Fühler, Stellgeräte, etc.
-Prüfen und Abstimmen von Kabelzuglisten
-Teilnahme an Baustellenbesprechungen mit
deutschsprachigem Personal
sowie sonstige, für den reibungslosen Bauablauf
erforderlichen organisatorischen Maßnahmen.
Menge: 1,000 psch

**4.1.6 Kabelzugliste**
*** Pauschalposition
Erstellung einer vollständigen Kabelzugliste unter Berücksichtigung aller relevanten Komponenten einschließlich Kabeltyp, Querschnitt und Anschlussorte. Die Liste ist prüfbar und in einer Form bereitzustellen, die eine fachgerechte Weiterleitung an den ausführenden Elektriker und eine reibungslose Installation ermöglicht.
Menge: 1,000 psch

**4.1.7 Vorhalten von Aufenthalts- und Materialcontainern**
*** Pauschalposition
Vorhalten von Aufenthalts- und Materialcontainern
in Abstimmung mit dem Architekten gemäß Baustelleneinrichtungsplanung
inklusive zugehöriger Anschlussarbeiten, An- und Abliefern, für die Dauer der Bauzeit
Menge: 1,000 psch

**4.1.8 Fahrbare Standgerüste RH 4,5 m,**
*** Pauschalposition
Fahrbare Standgerüste,
mit allseitigem Seitenschutz, gemäß UVV
nach Wahl des AN, für 4 m² bzw. nach Erfordernis,
Arbeitsbühnenhöhe größer 2 m (Raumhöhen bis 4,5 m),
jeweilige Aufstellung im Gebäude,
Vorhalten für die Dauer der Bauzeit.
Menge: 1,000 psch

#### Bereich 4.2 Prüfungen

**4.2.1 Trinkwasseranalyse mit Hygieneuntersuchung**
Trinkwasseranalyse mit Hygieneuntersuchung
- vor Beginn der Arbeiten zu nehmen am Übergabepunkt Hauseinspeisung
- nach Fertigstellung der Arbeiten im gesamten Gebäude an noch explizit zu definierenden Probenahmestellen
mit Dokumentation und Messstellenplan
Menge: 3,000 psch

**4.2.2 Druck- und Dichtigkeitsprüfung des Rohrnetzes Trinkwasser**
Druck- und Dichtigkeitsprüfung des Rohrnetzes Trinkwasser
gemäß technischen Regeln,
der Trinkwasserleitungen.
Die Prüfungen sind durchzuführen, bevor die Leitungen
isoliert, verpuzt oder verdeckt sind.
Die Prüfung ist bei der Bauleitung rechtzeitig anzumelden und in Protokollen genauestens festzuhalten.
Sämtliche erforderliche Werkzeuge und Materialien
sind mit einzukalkulieren.
Menge: 2,000 psch

**4.2.3 Druck- und Dichtigkeitsprüfung des Rohrnetzes Schmutzwasser**
*** Pauschalposition
Druck- und Dichtigkeitsprüfung des Rohrnetzes Schmutzwasser
gemäß technischen Regeln,
der Abwasserleitungen.
Die Prüfungen sind durchzuführen, bevor die Leitungen
isoliert, verpuzt oder verdeckt sind.
Die Prüfung ist bei der Bauleitung rechtzeitig anzumelden und in Protokollen genauestens festzuhalten.
Sämtliche erforderliche Werkzeuge und Materialien
sind mit einzukalkulieren.
Menge: 1,000 psch

**4.2.4 Rohrleitungsspülung Trinkwasser**
*** Pauschalposition
Rohrleitungsspülung Trinkwasser
nach DIN 1988, VDI 6023
für Leitungssystem mit Nachweis und Spülprotokoll
Menge: 1,000 psch

**4.2.5 Desinfizieren der Trinkwasserinstallationen**
*** Pauschalposition
Desinfizieren und Nachspülen der Trinkwasserinstallationen einschließlich der dazugehörigen Betriebsstoffe und Reinigungsmittel sowie deren Beseitigung,
nach Abstimmung mit der Bauüberwachung.
Menge: 1,000 psch

**4.2.6 Brandschutzdokumentation**
*** Pauschalposition
Brandschutzdokumentation

Erstellen, Zusammenstellen und vollständiges Übergeben der Brandschutzdokumentation für sämtliche im Rahmen dieses Gewerks ausgeführten brandschutzrelevanten Abschottungs-, Bekleidungs-, Verkleidungs- und Durchführungsleistungen, komplett liefern.

Leistungsumfang einschließlich:

Vollständige Dokumentation sämtlicher ausgeführter brandschutztechnischer Maßnahmen dieses Gewerks
Zusammenstellung aller verwendeten bauaufsichtlichen Zulassungen, allgemeinen Bauartgenehmigungen (aBG), Prüfzeugnisse, Herstellerzulassungen und Systemnachweise
Dokumentation sämtlicher Abschottungen, Brandschutzsysteme, Bekleidungen und Durchführungen mit Angabe von Einbauort, System, Dimension und Feuerwiderstandsklasse
Erstellung einer nachvollziehbaren Fotodokumentation sämtlicher ausgeführter Abschottungen vor Verschluss bzw. vor Schließen von Wänden und Decken
Kennzeichnung und Zuordnung der Abschottungen gemäß Zulassungsvorgaben
Übergabe von Montageprotokollen, Einbauprotokollen und Herstellerdokumentationen
Zusammenstellung von Revisionsunterlagen und Bestandsdokumentation für den Bauherrn
Mitwirkung bei Abnahmen mit Fachbauleitung, Sachverständigen und Behörden, soweit für dieses Gewerk erforderlich.

Dokumentation in digitaler und Papierform, vollständig, prüffähig und abnahmefähig aufbereitet.

Die Leistung umfasst sämtliche Nebenleistungen, Abstimmungen und Aufwendungen zur vollständigen Dokumentation aller ausgeführten brandschutztechnischen Leistungen.
Menge: 1,000 psch

#### Bereich 4.3 bauliche Nebenleistungen

**4.3.1 Kernbohrung bis DN 100**
Kernbohrung bis DN 100
in Betonwände bzw. Mauerwerk
bis 35 cm stark,
einschl. Gerüststellung, Absicherung nach UVV,
Schuttbeseitigung

herstellen
Menge: 10,000 St

**4.3.2 Kernbohrung DN 100**
Kernbohrung DN 100
in Betonwände bzw. Mauerwerk
bis 35 cm stark,
einschl. Gerüststellung, Absicherung nach UVV,
Schuttbeseitigung

herstellen
Menge: 1,000 St

**4.3.3 Kernbohrung DN 150**
Kernbohrung DN 150
in Betonwände bzw. Mauerwerk
bis 35 cm stark,
einschl. Gerüststellung, Absicherung nach UVV,
Schuttbeseitigung

herstellen
Menge: 5,000 St

**4.3.4 Kernbohrung DN 200**
Kernbohrung DN 200
in Betonwände bzw. Mauerwerk
bis 35 cm stark,
einschl. Gerüststellung, Absicherung nach UVV,
Schuttbeseitigung

herstellen
Menge: 1,000 St

**4.3.5 Befestigungskonstruktionen**
Befestigungskonstruktionen
liefern und Einbauen von bspw. Widerlagern, Rohrleitungsfestpunkten, Konsolen, Stützgerüste
aus Systemprofilstahl

liefern und montieren
Menge: 150,000 kg

**4.3.6 Bezeichnungsschilder 100 x 50 m**
Bezeichnungsschilder 100 x 50 mm,
aus Kunststoff mit schwarzer Schrift
auf weißem Grund, Text gemäß Montageplanung in Abstimmung mit Fachplanung, einschl. Befestigungsplatte
und Montagematerial mit Distanzplatte
temperaturbeständig bis 200°C

Angebotenes Fabrikat: '..........'
Menge: 20,000 St

**4.3.7 Bezeichnungsschilder 50 x 25 mm**
Bezeichnungsschilder 50 x 25 mm
sonst wie vor beschrieben
Menge: 20,000 St

**4.3.8 Pfeilschilder**
Pfeilschilder
normgerecht nach DIN 2403,
aus selbstklebender Folie, Temperaturbeständig von
- 40° C bis + 125°C, gute Klebkraft auf allen glatten, fettfreien Flächen,
in den Größen:
17 x 75 mm
26 x 126 mm
37 x 179 mm
52 x 252 mm
100 x 300 mm
entsprechend den Rohrdurchmessern
zu befestigen in zugänglichen bzw. sichtbaren Bereichen, alle 5 m oder Richtungs- oder Sichtänderung

liefern und anbringen

Angebotenes Fabrikat: '..........'
Menge: 20,000 St

#### Bereich 4.4 Wartung

*Hinweis: Wartung*
Die Wartung während der Gewährleistungszeit ist im LVZ
ausgeschrieben und wird gleichzeitig mit dem Bauvertrag separat beauftragt. Die Wartungen erfolgen nach AMEV.
Folgende Unterlagen werden hierzu dem LVZ auf Anforderung nachgereicht:

- Vertragsmuster Wartung und Inspektion
- Angebotsaufforderung
- Bestandsliste
- Arbeitskarte Kostengruppe 410

**4.4.1 Wartungs-/Instandhaltungsleistungen**
Wartungs-/Instandhaltungsleistungen
Grundlage ist das AMEV-Vertragsmuster für die Wartung, Inspektion und damit verbundene kleine Instandsetzungsmaßnahmen von technischen
Anlagen und Einrichtungen in öffentlichen Gebäuden Wartung
2014 -. Dieses Vertragsmuster ist vom AN auszufüllen und dabei sind insbesondere die geforderte Jahrespauschale für
Wartungs- und Inspektionsarbeiten und die sonstigen
Eintragungen unter Abschnitt 5 im Vertragsmuster und die
Einheitspreise in diesem Leistungsverzeichnis einzutragen.
Bei den Leistungen für Inspektion und Wartung handelt es sich
um ein separates Angebot, das jedoch zusammen mit dem
Hauptangebot als Gesamtleistung gewertet wird.
Die Wertung der Inspektion und Wartung erfolgt für 5 Jahre ohne Anwendung der Preisgleitklausel. Das wirtschaftlichste
Gesamtangebot wird unter Einbeziehung der Wartungsleistungen ermittelt.
Aus diesem Grund wird in dieser Position die Wartung abgefragt, bei der Ermittlung des wirtschaftlichsten Gesamtangebotes mitgewertet und zeitgleich mit Erteilung des Auftrags für die Herstellung der Anlage separat beauftragt.
Die Beauftragung der Wartung erfolgt zeitgleich mit dem Vertrag für die Bauleistung durch den Vertrag mit dem zuständigen Nutzer oder in dessen Vollmacht. Der Nutzer hat sich verpflichtet, den Vertrag über 5 Jahre abzuschließen.
Die Kalkulation der Inspektions- und Wartungsleistungen soll
ohne die bei den Ausführungs- und Lieferleistungen zur
Herstellung der Anlage enthaltenen Zuschläge erfolgen.
VOB/B § 2 Nr. 3 gilt nicht für die Kalkulation der Inspektions- und Wartungsleistungen.

Wartung und Inspektion und damit verbundene kleine
Instandsetzungsarbeiten von technischen Anlagen und
Einrichtungen, gemäß AMEV Wartung 2014, dem
Vertragsmuster und VDMA Einheitsblättern, für die in diesem LV ausgeschriebenen Komponenten und deren technischen
Einbauteilen, gemäß Arbeitskarte für KG 410 Sanitär sowie den jeweiligen Herstellerangaben.
Die Arbeitskarten sind hinsichtlich der Arbeiten in dem vom Bieter für erforderlich gehaltenen Umfang zu ergänzen bzw. zu ändern und die entbehrlichen Leistungen zu streichen.
Menge: 5,000 a
